# Stadtmauer Gransee
Angebotsaufforderung (GAEB DA XML 3.1, DA83)
Projekt: 5194
Währung: EUR
Vergabeart: Verhandlungsverfahren
Auftraggeber: Amt Gransee und Gemeinden, Fachbereich I, Baustraße 56, 16775 Gransee; DV-Nummer: LOS3; Vergabenummer: LOS3
Erstellt mit: BECHMANN AVA 2024.20/ GXML Toolbox V3.3 R20210630, BECHMANN AVA 2024.20, 22.05.2026

## Los3 Bauhaupt - Stadtmauerbereich Kloster + Klosternebengebäude
Datum: 22.05.2026

### LOS 3 Bauhauptarbeiten

#### 3.0 Vorbemerkungen

*Hinweis: Projektbeschreibung*
Projektbeschreibung

Objektbeschreibung
Die mittelalterliche Stadtbefestigung, bestehend aus Stadtmauer mit Weichhäusern, Ruppiner Tor und Pulverturm ist als Einzeldenkmal im Denkmalverzeichnis des Landkreises Oberhavel eingetragen.

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
Die Stadtbefestigung von Gransee stellt eine Besonderheit im Land Brandenburg aufgrund der Tatsache, dass sie fast vollständig erhalten geblieben ist, dar.
Die Stadtmauer wuchs bis 1320 auf ihre, zum Teil noch heute bestehende Höhe von 6 Metern an. Die Mauer wurde aus Feldsteinen, zum Teil in natürlicher Form, zum Teil behauen, errichtet und erreicht im Mittel eine Sockelstärke von ca. 1,70 Meter und eine Mauerkronenstärke von ca. 0,70 Meter und somit einen konischen Mauerquerschnitt.
Die Stadtmauer wurde durch Türme und eine Vielzahl von Weichhäusern erweitert, die in einem regelmäßigen Abstand von 30 bis 40 Metern errichtet wurden.
Die Mauern der Weichhäuser bestehen wie die Stadtmauer aus Feldsteinmauerwerk und verjüngen sich auf der Feldseite nach oben. Nur die, von der Stadt aus gesehen, linksseitig angeordneten Steintreppen und deren Umfassungsmauern sowie jüngere Bauteile sind in Ziegelmauerwerk ausgeführt.
Nördlich des Ruppiner Tors befindet sich der Pulverturm. Der Backsteinturm auf rundem Grundriss steht auf einem ca. 2 Meter hohen Feldsteinsockel und tritt sowohl stadt- als auch feldseitig halb aus der Stadtmauerflucht hervor. Den oberen Abschluss des Turms gestaltet über einem aufwendigen Maßwerkfries (ähnlich dem Fries am Chor der Stadtpfarrkirche) eine Schildmauer aus Blendbögen und krabbenbesetzten Fialen als Brüstung vor einem umlaufenden Umgang.
Der Pulverturm wird mit einem Kegelhelm aus Ziegelmauerwerk abgeschlossen.

Beschreibung der geplanten Sanierung
Geplant ist die Sanierung des nördlichen Stadtmauerbereichs ab dem Pfarrgrundstück (Flurstück 810) entlang des Klosters (Flurstück 805) und des Klosterplatzes (Flurstück 806).
Die Bauleistungen werden flurstücksbezogen ausgeschrieben und beinhalten sowohl die stadtseitigen als auch die feldseitigen (gartenseitigen) Stadtmauerseiten sowie die jeweilige Mauerkrone.

Geplante Maßnahmen sind die Sanierung des Gründungsmauerwerkes inkl. Verfugung, Ertüchtigung nicht frost- und standsicher gegründeter Mauerwerkbereiche durch Herstellung von Bermenanschüttungen.
Sanierung von Naturstein- und Ziegelsteinmauerwerk gemäß dem Bestand an Stadtmauerwerksbereichen, welche zum Zeitpunkt früherer Sanierungsabschnitte durch pflanzlichen Bewuchs, Anbauten o.ä. verdeckt waren.

Aufgrund der Länge des Stadtmauerabschnitts vom Seetor bis zum Ruppiner Tor werden die Sanierungsarbeiten abschnittsweise (flurstückbezogen) durchgeführt.

Baubegleitend zur Sanierung des Stadtmauerabschnitts ist die Sanierung und Umbau der unmittelbar an die Standmauer angrenzenden Klosterremise auf dem Flurstück 805 vorgesehen.

Geplant ist ein Sanierungszeitraum der ausgeschriebenen Bauleistungen von
Juli 2026 bis Dezember 2026.

Entsprechend des Denkmalwertes des Bauwerks sind alle Sanierungs- und Umbauleistungen unter der Maßgabe des maximalen Substanzerhaltes auszuführen. Alle Materialien sind in Anlehnung bzw. in Verträglichkeit des historischen Bestandes auszuwählen und mit den Denkmalschutzbehörden, der Bauleitung und dem Bauherren zu bemustern und abzustimmen.

Abbrucharbeiten dürfen erst dann vorgenommen werden, wenn alle erforderlichen
Sicherheitsvorkehrungen getroffen sind.
Alle Abbruch- und Rückbauarbeiten sind grundsätzlich unter den Gesichtspunkten des Denkmalschutzes und vorab mit der Bauleitung, im Bedarfsfall in Abstimmung mit der Denkmalschutzbehörde, abzustimmen und auszuführen.
Die Denkmalschutzbehörden werden fortlaufend in den Planungs- und Ausführungs- prozess einbezogen.

Aufgrund der Verwendung öffentlicher Fördermittel sind auch hinsichtlich der Abrechnung der Leistungen umfangreiche Vorgaben einzuhalten.
Die Teilnahme an der Bauberatung ist verbindlich. Aufmaße (Pläne werden gestellt), Bautagesberichte und die interne fotografische Dokumentation sind sicherzustellen und mit den jeweiligen Abschlagsrechnungen bei der Bauleitung einzureichen.

Die Sanierungsarbeiten werden durch Restauratoren und Bauforscher begleitet.
Das Bauvorhaben wird durch einen SiGeKo begleitet. Anweisungen hinsichtlich der Einhaltung der Arbeitssicherheitsvorschriften sind einzuhalten. Eingeforderte Unterlagen wie. z. B. Gefährdungsbeurteilungen sind einzureichen.

*Hinweis: Baustelleneinrichtung*
Baustelleneinrichtung

Vor Abgabe des Angebotes wird eine Ortsbesichtigung dringend empfohlen, um sich über die Gegebenheiten vor Ort sowie die möglichen Zuwegungen zu informieren.
Spätere Einwendungen des AN, über die Art und Umfang der Arbeiten nicht genügend unterrichtet gewesen zu sein, werden nicht anerkannt. Dieses gilt insbesondere über die Erreichbarkeit und Zugänglichkeit der Baustelle und die örtliche spezielle Beschaffenheit des Baukörpers und seiner Einrichtung.

Die Baustelle ist nach vorheriger Abstimmung mit dem Bauherren und der Bauleitung für die eigenen Bauleistungen einzurichten. Hierzu zählen insbesondere Materialtransporte zur und von der Baustelle bzw. Einsatzort mittels Hebe-, Hub- oder Kraneinsatz sowie Arbeitshilfsmittel und persönliche Schutzausrüstungen zur Ausführung der Bauleistungen, die in die jeweiligen Leistungspositionen einzukalkulieren sind.
Spätere Nachforderungen wegen erhöhtem Aufwand oder Transportkosten werden seitens des Bauherrn nicht anerkannt.
Eine grundsätzliche Baustelleneinrichtung mit Lagerplatz, Baustellensicherung mittels Bauzaun sowie Sanitäreinrichtung werden bauseits durch das Bauhauptgewerk gestellt.

Die Baustelle ist stets im aufgeräumten Zustand zu halten. Restmaterialen und Bauschutt sind unverzüglich zu beräumen bzw. in hierfür eigens bereitsgestellten Containern zwischenzulagern.
Der geborgene/abgebrochene Bauschutt ist in Abstimmung mit dem Bauherrn
und der Bauleitung zu entsorgen. Die Kosten für die fachgerechte Entsorgung
sind in die einzelnen Positionen einzukalkulieren.

Örtliche Gegebenheiten und Arbeitsweise

Über die Gegebenheiten vor Ort ist sich im Vorfeld zu informieren. Eventuell längere
Transportwege sind vorab einzukalkulieren und werden nicht gesondert vergütet.
Die folgende Ausschreibung erfolgt Abschnitte bezogen, sehr kleinteilig.
Entsprechend ist ein Einrüsten von vergleichsweise kleinen Abschnitten und zum Teil nicht zusammenhängenden Flächen sowie mehrfaches Umrüsten einzuplanen.
Nach Abstimmung mit der Bauleitung und der ausführenden Bauhauptfirma werden
eventuell auch Abschnitte verbunden und somit zwei oder drei Mauerabschnitte gleichzeitig eingerüstet.
Es ist davon auszugehen, dass fertiggestellte Bereiche abgerüstet und in diesem Zuge das abgebaute Gerüstmaterial genutzt wird, um die nächsten Bereiche einzurüsten.

Definition der Art des Gerüstes

Bei den bauseits gestellten Gerüsten handelt sich um ein Arbeits-, nicht um ein Schutzgerüst. Dies ist bei der Abrechnung entsprechend zu beachten.

Bockrüstungen oder ähnliche Hilfsgerüste für die Ausführung eigener Arbeiten sind einzurechnen und werden nicht gesondert vergütet.

Entsorgung von Holzresten, Baurestschutt, Materialien etc.

Die Entsorgung von Holzresten, Baurestschutt etc. aus sämtlichen Arbeiten, Verpackungsmaterialien etc. ist in die einzelnen Positionen einzurechnen.
Es erfolgt keine Abrechnung von Containernentsorgung!
Nachforderungen werden nicht anerkannt!

Der geborgene/abgebrochene Bauschutt ist in Abstimmung mit dem Bauherrn und der  Bauleitung zu entsorgen. Die Kosten für die Entsorgung sind in die einzelnen Positionen einzukalkulieren.

*Hinweis: Bau-Tagesberichte und Fachunternehmererklärung*
Bau-Tagesberichte und Fachunternehmererklärung

Der AN ist verpflichtet über sämtliche Arbeiten einen lückenlosen Bau-Tagesbericht zu führen. Dieser ist der Bauleitung unaufgefordert im Rahmen der festgelegten wöchentlichen Baustellentermine zur Unterschrift vorzulegen. Es sind sowohl die Arbeiten und Arbeitskräfte des AN als die seiner eingesetzten Nachauftragnehmer in einem Bericht zu erfassen.

Nach dem Abschluss der Sanierungsarbeiten ist durch den AN eine Dokumentation mit der Fachunternehmererklärung zu den verwendeten Baumaterialien und deren Zulassungen und Verarbeitungsvorschriften (technische Merkblätter) sowie die Entsorgungsnachweise der Bauschuttmaterialien und Abfälle zu übergeben.

*Hinweis: Stundenlohnsätze*
Stundenlohnsätze

Stundenlohnarbeiten sind im Vorfeld anzumelden und bedürfen der Freigabe des AG,
anderenfalls erfolgt keine Vergütung.
Sind über die im Leistungsverzeichnis beschriebenen Leistungen hinausgehende
Arbeiten erforderlich, sind diese vorrangig als Nachträge anzubieten.

*Hinweis: Technische Vorbemerkungen*
Technische Vorbemerkungen

Dem Angebot liegen alle aktuellen und anerkannten technischen Regeln, Vorschriften,
Richtlinien und Bedingungen, die für die fachgerechte Ausführung der nachfolgend
beschriebenen Leistungen erforderlich sind, zugrunde, wie z.B.:

- die einschlägigen Normen, Richtlinien (z.B. DIN, EN, ISO, WTA, VDI-Richtlinien ect.)
  und behördlichen Auflagen sind in ihrer aktuellsten Fassung zu beachten
- VOB Teil A - C jeweils in der aktuellen Fassung inkl.
- Allgemeine Technische Vertragsbedingungen für Bauleistungen (ATV) der VOB/C in der aktuellen Fassung
- Brandenburgische Bauordnung (BbgBO), in der aktuellen Fassung
- aktuell geltende Unfallverhütungs- und Arbeitsschutzvorschriften
- aktuell geltende Brandschutzrichtlinien
- sowie den allgemeinen anerkannten sicherheitstechnischen und arbeitsmedizinischen Regeln

#### 3.1 Sanierung Stadtmauer Pfarrgarten - Klosterplatz

*Hinweis: Vorbemerkungen*
Bauabschnitt
Der Bauabschnitt umfasst die Sanierung der nördlichen Stadtmauer ab dem Pfarrgrundstück (Flurstück 810) Richtung Westen entlang des Klostergrundstücks (Flurstück 805) und des Klosterplatzes (Flurstück 806).
Die Stadtmauer im Bereich des Klosterplatzes ist beidseitig öffentlch erreichbar.
In den Bereichen des Klosters und des Pfarrgartens ist die Stadtmauer stadteinwärts über die angrenzenden Flurstücke 810 und 805 zugänglich Stadtauswärts, feldseitig, sind die Mauerbereiche über die öffentlichen Grünflächen erreichbar.

Aus diesem Grund sind die nachfolgenden Sanierungsmaßnahmen entsprechend der stadtseitigen Flurstückaufteilung abschnittsweise ausgeschrieben. Aufgrund der örtlichen Gegebenheiten wird die Baustelleneinrichtung stadtauswärts auf der öffentlichen Grünfläche für den gesamten zu sanierenden Stadtmauerabschnitt eingerichtet.

##### Titel 3.1.1 Baustelleneinrichtung

*Hinweis: Vorbemerkungen*
Örtliche Gegebenheiten und Arbeitsweise
Der Zugang zur Stadtmauer erfolgt stadtauswärts vom Klosterplatz über die öffentliche Grünfläche. Die stadtseitigen Mauerflächen werden über das beidseitig aufzustellende Gerüst und Gerüstbrücken erschlossen.
Im Bereich der öffentlichen Grünfläche ist die Baustelleneinrichtung herzustellen. Diese Baustelleneinrichtung dient auch für die nachfolgend, angrenzenden Sanierungsabschnitte am Kloster und Klosterplatz.

Über die Gegebenheiten vor Ort ist sich im Vorfeld zu informieren. Eventuell längere Transportwege sind vorab einzukalkulieren und werden nicht gesondert vergütet.
Die folgende Ausschreibung erfolgt abschnittsbezogen sehr kleinteilig.

Nach Abstimmung mit dem Bauherrn, der Bauüberwachung und der ausführenden Bauhauptfirma werden eventuell auch Abschnitte verbunden und somit zwei oder drei Mauerabschnitte gleichzeitig saniert und bearbeitet.
Vor dem Sanierungsbeginn erfolgt eine örtliche Abstimmung mit dem Bauherrn, der Bauüberwachung und den beteiligten Firmen.
Vor Angebotsabgabe wird eine Besichtigung dringend empfohlen. Spätere Nachforderungen aufgrund der Nichtbesichtigung vor Angebotsabgabe, besonders im Bezug auf die Materialan- und ablieferung, werden nicht anerkannt!

Die Genehmigungen von Sondernutzflächen im öffentlichen Bereichen ist durch den AN zu beantragen und einzukalkulieren.

*Hinweis: Vorbemerkungen*
Baustelleneinrichtung
Die geplante Baustelleneinrichtung ist für die Sanierungsarbeiten am gesamten Stadtmauerabschnitt ab Pfarrgarten bis Klosterplatz vorgesehen.
Die Baustelleneinrichtung umfasst alle Leistungen wie:
- Bauweg von der öffentlichen Zufahrtsmöglichkeit zur BE und
  dem Sanierungsabschnitt/ -bereich
- Lager- und Arbeitsplatz inkl. Sicherung des Untergrundes
- Bauschuttcontainer
- Baustellenbeleuchtung
- Baustrom ( Anschluss 16 A ),
- Bauwasser, Bauabwasser,
  einschl. Verteilung und Anschlussleitung, inkl. Beantragung
  bei Bedarf bei den Behörden.
- Maschine, Geräte, Kleinaufzüge
- Tagesunterkunft
- Beschilderung der Baustelle ( Unbefugtes Betreten verboten -
  Eltern haften für ihre Kinder ) - 3 Schilder (an Rüstung bzw.
  Bauzaun)
- Beräumung und Wiederherrichtung der genutzten Flächen im
  Straßen- und Grünflächenbereich
- Stellung und Vorhaltung einer Krankentrage gemäß Sicherheitsvorschriften für Baustellen.
- Stellung und Vorhaltung eines Verbandskastens E (groß) gemäß DIN 13136 einschließlich Verbandsbuch zur Dokumentation.
- Baustellen-Toilettenkabine mit Handwaschbecken
- Liefern und Vorhalten einer mobilen Arbeitsrüstung für Sanierungsarbeiten an der Stadtmauer bei einer Höhe über 2,00m und für Bereiche, die nicht bauseits mit einer Fassaden- oder Standrüstung eingerüstet werden können.

**3.1.1.1 Baustelleneinrichtung Hauptposition**
Baustelleneinrichtung
Einrichten der Baustelle und Vorhalten über die vereinbarte Leistungszeit sowie Räumen der Baustelle und Wiederherstellen des Geländes auf den öffentlichen und privateigentümlichen Flächen einschl. Entfernen von Verunreinigungen.
Folgende Leistungen sind in den Preis einzurechnenden:
- Bauweg von der öffentlichen Zufahrtsmöglichkeit zur BE und
  dem Sanierungsabschnitt/ -bereich
- Lager- und Arbeitsplatz inkl. Sicherung des Untergrundes
- Bauschuttcontainer
- Baustellenbeleuchtung
- Baustrom ( Anschluss 16 A ),
- Bauwasser, Bauabwasser,
  einschl. Verteilung und Anschlussleitung, inkl. Beantragung
  bei Bedarf bei den Behörden.
- Maschine, Geräte, Kleinaufzüge
- Tagesunterkunft
- Liefern und Vorhalten mobiler Arbeits-/ Bockrüstungen
  für Sanierungsarbeiten an der Stadtmauer bei einer Höhe
  über 2,00m und für Bereiche, die nicht bauseits mit einer
  Fassaden- oder Standrüstung eingerüstet werden können.
- Beschilderung der Baustelle ( Unbefugtes Betreten verboten -
  Eltern haften für ihre Kinder ) - 3 Schilder (an Rüstung bzw.
  Bauzaun)
- Beräumung und Wiederherrichtung der genutzten Flächen im
  Straßen- und Grünflächenbereich

- Stellung und Vorhaltung einer Krankentrage gemäß Sicherheitsvorschriften für Baustellen. Nahtlose Aluminiumprofile, hoch belastbar, verriegelbare Stahlgelenke, 4 Gleitfüße. Chemiefaserbezug, atmungsaktiv, pflegeleicht. Kopfkissentasche, 2 Sicherungsgurte mit Schnellverschlüssen.
Länge x Breite x Höhe 2302 x 556 x 137 mm.
Faltmaße: 1920 x 150 x 145 mm.

- Stellung und Vorhaltung eines Verbandskastens E (groß) gemäß DIN 13136 einschließlich Verbandsbuch zur Dokumentation.
Material:  Kunststoff
Einsatz:  Baustelle
Größe:  34 x 24 x 12 cm
Farbe:  orange
Versandeinheit: 1 Stück
Inhalt eines Verbandskasten nach DIN 13 169:
1 Verbandtuch DIN13 152-A, 60 x 80 cm
4 Einmalhandschuhe, Vinyl
2 Dreiecktücher DIN 13 168, weiß. 96 x 96 x 136 cm
3 Verbandpäckchen DIN 13 151-M
1 Verbandpäckchen DIN 13 151-G
1 Verbandpäckchen DIN 13 151-K
2 Fixierbinden DIN 61 634, 6 cm x 4 m
2 Fixierbinden DIN 61 634, 8 cm x 4 m
2 Augenkompressen, oval, 50 x 70 mm
1 Schere DIN 58 279-B190, kniegebogen
1 Rettungsdecke, 210 x 160 cm, gold/silber
1 Rolle Heftpflaster DIN 13 019, 2,5 cm x 5 m
8 Wundschnellverbände DIN 13 019, 10 cm x 6 cm 1 Kälte-Sofortkompresse, selbstaktivierbar
6 Kompressen, 10 x 10 cm
2 Folienbeutel, wiederverschließbar
4 Fingerverbände, 12 x 2 cm
4 Fingerkuppenverbände, ca. 4 x 7 cm
4 Pflasterstrips, 19 x 72 mm
8 Pflasterstrips, 25 x 72 mm
5 Vliestücher
1 Anleitung zur Ersten Hilfe
Der  Verbandskasten ist regelmäßig (nach Benutzung) aufzufüllen. Auf der Baustelle wird ein Verbandsbuch geführt, so dass die Entnahmen gekennzeichnet und dokumentiert werden.

Räumen der Baustelleneinrichtung und Wiederherstellen des Geländes und der Arbeitsbereiche nach Abschluss der Baumaßnahme einschl. Entfernen von Verunreinigungen.
Vor der Einrichtung der Baustelle erfolgt zusammen mit dem Bauherrn und der Bauleitung die Dokumentation des Urzustandes der einzurichtenden Flächen.
Die Baustelle ist stets im aufgeräumten Zustand zu halten.
Die Entsorgung von durch die Baumaßnahme entstehenden
Restmüll (Verpackungen, Abfälle, Hausmüll) ist in die
Einheitspreise einzukalkulieren und wird nicht gesondert
vergütet. Der anfallende Müll ist regelmäßig, spätestens zum
Wochenende, zu beseitigen und von der Baustelle zu
entfernen.
Menge: 1,000 St

**3.1.1.2 Baustelleneinrichtung Vorhaltung 24 Wo**
Vorhaltung der Baustelleneinrichtung: 24 Wochen
Menge: 24,000 StWo

**3.1.1.3 Zulage, Herstellen Lagerplatz**
Zulage zur Hauptposition "Baustelleneinrichtung":
Einrichten des  Lager- und Arbeitsplatzes sowie der Containerstellplätze auf Grün- und/oder Gehwegflächen am Sanierungsobjektes durch Lieferung und fachgerechtes Verlegen von Lastverteilungsplatten inkl. Sicherung der Platten gegen Verrutschen und Verschieben.
Vorhalten des Belages inkl. eventuell notwendiger Nacharbeiten während der Baumaßnahme bzw. Austausch geschädigter Platten.
Vorhaltung über die gesamte Bauzeit des Bauabschnitts.
Rückbau und fachgerechte Entsorgung nach Abschluss der Baumaßnahme einschl. Entfernen von Verunreinigungen.
Vor der Herstellung erfolgt zusammen mit dem Bauherrn und der Bauleitung die Dokumentation des Urzustandes zu überbauenden Flächen.
Lagerplatz bis ca. LxB 10,00 x 10,00 m
Bereitstellung über die gesamte Bauzeit: 24 Wochen
Menge: 1,000 St

**3.1.1.4 Antrag Sondernutzfläche**
Beantragung einer Sondernutzung im öffentlichen Gehweg- und Grünflächenbereich beim zuständigen Straßenverkehrs-, Tiefbau- und Ordnungsamt gemäß der Abstimmung über die Baustelleneinrichtung mit der Bauleitung für die gesamte Bauzeit.
Sondernutzfläche für die Schaffung einer Baustelleneinrichtung mit Gerüststandfläche.
Ort: 16775 Gransee
  stadtauswärtige Grünfläche am Stadtmauerabschnitt
  Klosterplatz, Kloster und Pfarrgarten
Länge ca. 150,00 m²
Umfang der Sondernutzfläche: ca. 250,00 m²
Die Leistung umfasst die Antragstellung inklusive Erstellung des notwendigen Verkehrszeichenplans.
Der Genehmigungsbescheid ist zum Nachweis auf der Baustelle vorzuhalten und der Gebürenbescheid dem Bauherrn zu übermittteln.
Geplante Bauzeit: 24 Wochen
Menge: 1,000 St

**3.1.1.5 Verlängerungsantrag Sondernutzfläche**
Zulage zur Vorposition Antrag auf Erteilung einer Sondernutzung im öffentlichen Gehweg- und Grünflächenbereich
für einen Verlängerungsantrag über die beantragte und genehmigte Geltungsdauer hinaus.
Verlängerung: 4 Wochen
Der verlängerte Genehmigungsbescheid ist zum Nachweis auf der Baustelle vorzuhalten.
Menge: 4,000 Wo

**3.1.1.6 Verkehrssicherung der Sondernutzfläche**
Verkehrssicherung der Sondernutzfläche im öffentl. Straßen-, Geh-, Radweg- und Grünflächenbereich gemäß des Genehmigungsbescheids zur Sondernutzung durch Aufstellen und Vorhalten von erforderlichen Verkehrsschilder wie Fußgängerwechsel, Verkehrsbarken u.ä. sowie notwendige Beleuchtung und Warnleuchten gemäß dem genehmigten Verkehrszeichenplan, inkl. aller erforderlichen Vor- und Nebenarbeiten.
Ort: 16775 Gransee
  stadtauswärtige Grünfläche am Stadtmauerabschnitt
  Klosterplatz, Kloster und Pfarrgarten
Länge ca. 150,00 m²
Umfang der Sondernutzfläche: ca. 250,00 m²

Nach Abschluss der Arbeiten vollständiger Rückbau der Verkehrssicherungseinrichtung.  Der Bereich der genutzten öffentlichen Straßen-, Geh-, Radweg- und Grünflächen ist wieder in seinen Urzustand zurück zu versetzen.
Menge: 1,000 St

**3.1.1.7 Verkehrssicherung der Sondernutzfläche Vorhaltung 24 Wo**
Vorhaltung der Verkehrssicherung: 24 Wochen
Menge: 24,000 StWo

**3.1.1.8 Bauzaun, Stahlrahmen (mobil), h=2,00 m**
Bauzaun aus mobilen Stahlrahmenelementen mit Rundstahlfüllstäben, Stützfüßen aus Beton, inkl. sämtlicher Verbindungen, Kupplungen etc.,
die einzelnen Zaunfelder sind mit Schellen untereinander zu verschrauben.
Der Zaun ist gemäß der Abstimmung mit dem Bauherrn und der Bauleitung über die Einrichtung der Baustelle aufzustellen und nach Abschluss der Bauarbeiten wieder abzubauen.
Zaunhöhe: 2,00 m
Menge: 250,000 m

**3.1.1.9 Bauzaun Vorhaltung 24 Wo**
Vorhaltung des Bauzauns: 24 Wochen
Menge: 6000,000 mWo

**3.1.1.10 Bauzaun-Tor (3,50 m breit), abschließbar**
Zulage zur Vorposition Bauzaun für
Tor, verschließbar, passend zum Bauzaun.
Durchfahrtsbreite: 3,50 m
Höhe  :  2,00 m
Schloss als Zahlenschloss mit Kette für Tür und Tor, diebstahlgesichert, zur Benutzung aller am Bau beteiligten Firmen. Im Bauzaun sowie in Bautüren anbringen, vorhalten und beseitigen.
Menge: 2,000 St

**3.1.1.11 Bauzaun-Tor Vorhaltung 24 Wo**
Vorhaltung des Bauzaun-Tor: 24 Wochen
Menge: 48,000 StWo

**3.1.1.12 Toilettenkabine mit Handwaschbecken**
Baustellen-Toilettenkabine mit Handwaschbecken, anschlussfrei, und Handdesinfketionsspender antransportieren, aufstellen und vorhalten inkl. wöchentlicher Reinigung.
Auffüllung der Verbrauchsmittel und Abtransport nach Beendigung der Bauarbeiten.
Nutzung durch alle am Bau beteiligten Firmen.
Menge: 1,000 St

**3.1.1.13 Zulage Toilettenkabine, beheizt**
Zulage zur Vorposition Baustellen-Toilettenkabine für
die Ausstattung der Toilettenkabine mit einer Beheizung (Heizlüfter) für den Zeitraum vom 15.10. bis 30.04. gemäß Anforderungen an Baustellen der BG Bau.
Nutzung durch alle am Bau beteiligten Firmen.
Menge: 12,000 StWo

**3.1.1.14 Toilettenkabine Vorhaltung 24 Wo**
Vorhaltung Toilettenkabine: 24 Wochen
Menge: 24,000 StWo

**3.1.1.15 Mobile Arbeitsrüstung**
Liefern und Vorhalten einer mobilen Arbeitsrüstung für Sanierungsarbeiten an der Stadtmauer bei einer Höhe über 2,00m und für Bereiche, die nicht bauseits mit einer Fassaden- oder Standrüstung eingerüstet werden können.
Nach Beendigung der Sanierungsarbeiten ist die Rüstung wieder abzutransportieren.
Grundfläche:  ca. 1,00 m x 5,00 m
Höhe: bis 4,00 m oberste Belagfläche
Höhe der Stadtmauer bis ca. 5,00m
Vorhaltung über die gesamte Bauzeit des Bauabschnitts:
24 Wochen
Menge: 1,000 St

**3.1.1.16 Mobile Arbeitsrüstung, Auf- und Abbau**
Mehrmaliges Aufbauen inkl. fachgerechter Sicherung, Vorhalten, Umsetzen und Abbauen der mobilen Rüstung der Vorposition für Sanierungsarbeiten an der Stadtmauer bei einer Höhe über 2,00m und für Bereiche, die nicht bauseits mit einer Fassaden- oder Stadtrüstung eingerüstet werden.
Nach Beendigung der Sanierungsarbeiten ist die Rüstung wieder abzubauen.
Grundfläche:  ca. 1,00 m x 5,00 m
Höhe: bis 4,00 m oberste Belagfläche
Höhe der Stadtmauer bis ca. 5,00m
Menge: 4,000 St

##### Titel 3.1.2 Stadtmauerabschnitt Flurstück 810 - Pfarrgarten

**3.1.2.1 Herrichten der Aufstandsfläche**
Herrichten, Aufbau, Vorhaltung und Rückbau der Aufstandsfläche der Rüstung an der Stadtmauer durch lastverteilende Platten, Träger o.ä.
Stadtinnenseite: Grün- und Gartenflächen
Stadtaußenseite: Grün- und Gartenflächen, z.T. in Hanglage
Menge: 150,000 m²

**3.1.2.2 AUFBAU: Stadtmauerrüstung, Metallgerüst, LK 4, BK W 09**
AUFBAU:
Metallgerüst, als Standgerüst für die beidseitigen Stadtmauerflächen inklusive Weichhäuser aus Naturstein- und Ziegelmauerwerk für alle Gewerke, einschl. Verankerung und erforderlicher Leitergänge; nach DIN EN 12811.
Es sind ausschließlich neue oder gereinigte Gerüstanker
zu verwenden, um Beschädigungen der Fassade durch die Verankerung möglichst zu vermeiden. Die Entfernung der Gerüstanker ist Bestandteil der Leistung.
Das Verschließen der Löcher für die Gerüstanker erfolgt während des Rückbaus durch die Maurerfirma. Dies ist rechtzeitig abzustimmen und zu koordinieren. Kunststoffverschlüsse sind nicht zugelassen.

Gemäß ATV DIN 18451 Gerüstarbeiten wurden für die Massenermittlung die Außenseiten der Gerüstkonstruktion zugrunde gelegt.

Mauerhöhe:  ca. 3,50 m
Lastenklasse:  4 (3,0 kN/m2)
Breitenklasse: W 09 (0,9m < w < 1,2m)

In diese Position sind alle Gerüstbauteile einzurechnen, welche lt. Gerüststatik und Aufbauanweisung des Herstellers notwendig sind, die Stadtmauer für die geplanten Bauleistungen einzurüsten.
Somit sind alle Verbindungen, Verstrebungen, Rohre, Kupplungen, sowie Aussteifungen und Überbrückungen von Anbauten mittels Gitterträgern, Stützkonstruktionen oder anderer Bauteile die Position einzurechnen und werden nicht gesondert vergütet.

Vor dem Gerüstaufbau erfolgt eine örtliche Abstimmung mit der Bauleitung und den beteiligten Firmen.
Menge: 540,000 m²

**3.1.2.3 RÜCKBAU: Stadtmauerrüstung**
RÜCKBAU der Stadtmauerrüstung einschl. aller Vor- und Nebenleistungen. Dringende Beachtung der Hinweise zum Verschluss der Ankerlöcher gemäß Vorposition.
Menge: 540,000 m²

**3.1.2.4 Vorhaltung: Stadtmauerrüstung**
Stadtmauergerüst als Standgerüst (siehe Vorposition); Gebrauchsüberlassung ab dem Zeitpunkt der Gerüstübergabe.
Gebrauchsüberlassung: 8 Wochen.
Menge: 4320,000 m²Wo

**3.1.2.5 AUFBAU: Gerüstbrücke**
AUFBAU:
Gerüstbrücke über der Stadtmauer zur Verbindung der beidseig der Stadtmauer errichteten Gerüste durch Erweiterung der Gerüste durch Aufbau von Metallgerüstfeldern über die Mauerkrone hinaus und Verbindung der beiden Gerüstseiten mittels Gitterträger und Brückenübergang aus Laufbohlen o.ä..
Gerüstbrücke inklusive aller erforderlichen Verbindungen, Verstrebungen, Rohre, Kupplungen, sowie Aussteifungen und Überbrückungen mittels Gitterträgern, Stützkonstruktionen, Geländer und Leitergänge.
Aufbau der Gerüstbrücke im Bereich der Treppentürme.
Breite der Gerüstbreite ca. eine Gerüstfeldbreite.

Mauerhöhe:  ca. 3,50 m
Breite der Mauerkroneca. 0,80 m
Gerüstbrücke  ca. 2,50 x 6,00 m
Lastenklasse:  4 (3,0 kN/m2)
Breitenklasse: W 09 (0,9m < w < 1,2m)

In diese Position sind alle Gerüstbauteile einzurechnen, welche lt. Gerüststatik und Aufbauanweisung des Herstellers notwendig sind, die Stadtmauer für die geplanten Bauleistungen einzurüsten.

Vor dem Gerüstaufbau erfolgt eine örtliche Abstimmung mit der Bauleitung und den beteiligten Firmen.
Menge: 25,000 m²

**3.1.2.6 RÜCKBAU: Gerüstbrücke**
RÜCKBAU der Gerüstbrücke der Vorposition einschl. aller Vor- und Nebenleistungen.
Menge: 25,000 m²

**3.1.2.7 Vorhaltung: Gerüstbrücke**
Gerüstbrücke (siehe Vorposition);
Gebrauchsüberlassung: 8 Wochen.
Menge: 200,000 m²Wo

**3.1.2.8 AUFBAU: Gerüstverkleidung mit Netzen**
AUFBAU: Vollflächige Gerüstverkleidung mit engmaschigen, hochreissfestem, ösenverstärktem Schutznetzen, als Witterungs- und Passantenschutz, einschließlich der erforderlichen zusätzlichen Gerüstverankerung und aller notwendigen Befestigungsmaterialien, inkl. aller erforderlichen Vor- und Nebenarbeiten.
Menge: 560,000 m²

**3.1.2.9 RÜCKBAU: Gerüstverkleidung mit Netzen**
RÜCKBAU Gerüstverkleidung mit Netzen
Menge: 560,000 m²

**3.1.2.10 Vorhaltung: Gerüstverkleidung Netz**
Gerüstverkleidung Netzen (siehe Vorposition);
Gebrauchsüberlassung: 8 Wochen.
Menge: 4480,000 m²Wo

**3.1.2.11 AUFBAU: Gerüstverbreiterung, 30 cm**
AUFBAU: Verbreiterung des Gerüstbelages von Standgerüsten nach innen (wandseitig) durch Konsolen oder Kragträger  zur
Anpassung an die Fassade.

Arbeitslage  : bis zu 3,50 m ü. Gelände
Belagsbreite  : 0,30 m
Menge: 150,000 m

**3.1.2.12 RÜCKBAU: Gerüstverbreiterung, 30 cm**
RÜCKBAU der Gerüstverbreiterung, 0,30 m
Menge: 150,000 m

**3.1.2.13 Vorhaltung: Gerüstverbreiterung, 30 cm**
Gerüstverbreiterung, 0,30 m (siehe Vorposition)
Gebrauchsüberlassung: 8 Wochen.
Menge: 1200,000 mWo

**3.1.2.14 AUFBAU: Gerüstverbreiterung, 70 cm**
AUFBAU: Verbreiterung des Gerüstbelages von Standgerüsten nach innen (wandseitig) durch Konsolen oder Kragträger  zur
Anpassung an die Fassade.

Arbeitslage  : bis zu 3,50 m ü. Gelände
Belagsbreite  : 0,70 m
Menge: 150,000 m

**3.1.2.15 RÜCKBAU: Gerüstverbreiterung, 70 cm**
RÜCKBAU der Gerüstverbreiterung, 0,70 m
Menge: 150,000 m

**3.1.2.16 Vorhaltung: Gerüstverbreiterung, 70 cm**
Gerüstverbreiterung, 0,70 m (siehe Vorposition)
Gebrauchsüberlassung: 8 Wochen.
Menge: 1200,000 mWo

**3.1.2.17 AUFBAU: 3-teiliger Seitenschutz**
AUFBAU: 3- teiliger Seitenschutz im Bereich der oberen Querscheibe für die Befestigung einer Schuttrutsche oder eines Materialaufzugs/ Seilwinde einschl. Erstellung der Konstruktionselemente zur Befestigung.
Länge: 2,50 m
Menge: 2,000 St

**3.1.2.18 RÜCKBAU: 3-teiliger Seitenschutz**
RÜCKBAU des 3-teiligen Seitenschutzes
Menge: 2,000 St

**3.1.2.19 Vorhaltung: 3-teiliger Seitenschutz**
3-teiliger Seitenschutz (siehe Vorposition);
Gebrauchsüberlassung: 8 Wochen.
Menge: 16,000 StWo

**3.1.2.20 Baum, Strauch schützen**
Schützen der im Baustellenbereich befindlichen Bäume, Sträucher o.ä. während der Bauzeit gegen mechanische Beschädigung durch Herstellung einer Schutzkonstruktion aus senkrechter Bretterverkleidung inkl. geeigneter Unterkonstruktion.
Vorhalten der Schutzkonstruktionen inkl. eventuell notwendiger Nacharbeiten während der Baumaßnahme bzw. Austausch geschädigter Bauteile.
Abmessung der Schutzkonstruktion gemäß Bestand bzw. bei Bäumen entsprechend der Kronentraufe.
Durchmesser  : bis 40 cm
Brettdicke  : ca. 24 mm
Höhe  : ca. 2,50 m
Vorhaltung über die gesamte Bauzeit.
Rückbau und fachgerechte Entsorgung nach Abschluss der Baumaßnahme einschl. Entfernen von Verunreinigungen.
Vor der Herstellung erfolgt zusammen mit dem Bauherrn und der Bauleitung die Dokumentation des Urzustandes der zu schützenden Bäume und Gegenstände.
Menge: 3,000 St

**3.1.2.21 Gehweg-/ Pflaster-/ Grünflächen schützen**
Schützen öffentlicher und privater Gehweg-/ Pflaster-/ Grünflächen der Zuwegungen und der Arbeitsbereiche zur und an der Stadtmauer.
Lieferung und fachgerechtes Verlegen von Holzbauplatten inkl. Sicherung der Platten gegen Verrutschen und Verschieben mit Bautenschutzmatten.
Vorhalten des Belages inkl. eventuell notwendiger Nacharbeiten während der Baumaßnahme bzw. Austausch geschädigter Platten.
Vorhaltung über die gesamte Bauzeit des Bauabschnitts.
Rückbau und fachgerechte Entsorgung nach Abschluss der Baumaßnahme einschl. Entfernen von Verunreinigungen.
Vor der Herstellung erfolgt zusammen mit dem Bauherrn und der Bauleitung die Dokumentation des Urzustandes zu überbauenden Flächen.
Vor der Herstellung erfolgt zusammen mit dem Bauherrn und der Bauleitung die Dokumentation des Urzustandes der zu schützenden Bereiche.
Menge: 50,000 m²

**3.1.2.22 Rückbau Einfriedung Maschendrahtzaun**
Rückbau der vorhandenen Einfriedung bestehend aus Maschendrahtzaun mit Betonpfeilern zur Herstellung der Baustellenzufahrt und des Sanierungs- und Arbeitsbereichs.
Ausbau, Transport und fachgerechte Entsorgung des Zaunmaterials und der Zaunpfeiler inkl. Fundament.
Menge: 10,000 m

**3.1.2.23 Herstellung Einfriedung Maschendrahtzaun**
Herstellung einer Einfriedung bestehend aus Maschendrahtzaun mit Zaunpfeilern zum Verschluss der Baustellenzufahrt und des Sanierungs- und Arbeitsbereichs.
Lieferung aller erforderlichen Zaunmaterialien:
20m Maschendrahtzaun, galvanisch verzinkt und PVC beschichtet, grün: Maschenweite: 60 x 60 mm, Höhe: 100cm, Drahtstärke: 2,8 mm,
5 Stück Zaunpfosten: Durchmesser Ø 34mm, für Zaunhöhe: 100cm, Pfostenlänge: 150cm
4 Stück Diagonalstreben - grün, Ø 34mm, für Zaunhöhe: 100cm, Länge: 150cm
4 Stück Geflechtspannstäbe
inkl. aller erforderlichen Drahtspanner, Spannstabschellen, Spanndraht und Bindedraht.
Fachgerechter Einbau des Zauns inkl. Herstellung der Pfostenfundamente ca. 30x30x50cm inkl. Erdaushub und Schalungsarbeiten.
Menge: 10,000 m

**3.1.2.24 Rückbau Natursteinmauerkronenabdeckung, Beton**
Rückbau der vorhandenen Mauerkronenabdeckung des Natursteinmauerwerks bestehend aus Betonmörtel, in verschiedensten Stärken bis ca. 10cm.
Vorsichtiger Rückbau in Handarbeit, ohne Beschädigung des darunterliegenden Natursteinbestandes.
Transport und fachgerechte Entsorgung des Abbruchmaterials.
Menge: 5,000 m²

**3.1.2.25 Entfernen von flächigen pflanzlichen Bewuchs**
Behutsames Entfernen von äußerlichem, flächigen pflanzlichen Bewuchs wie Efeu, Wein, Sträucher, Gräser, Moos o.ä. am Stadtmauerwerk, einschl. Entfernen von Bewuchsansatz und Wurzelwerk sowie fachgerechter Entsorgung und aller erforderlichen Vor- und Nebenarbeiten.
Menge: 80,000 m²

**3.1.2.26 Entfernen von pflanzlichen Bewuchs, Einzelpflanzen**
Behutsames Entfernen von einzelnem Pflanzbewuchs wie Birken, Sträucher o.ä. am Stadtmauerwerk, einschl. Entfernen von Bewuchsansatz und Wurzelwerk sowie fachgerechter Entsorgung und aller erforderlichen Vor- und Nebenarbeiten.
Menge: 10,000 St

**3.1.2.27 Substanzschonende Reinigung des Stadtmauerwerk**
Stadtmauerflächen, Ziegel- und Natursteinmauerwerk, partiell und substanzschonend von Verunreinigungen und losen Bestandteilen reinigen. Die Leistung dient zur Vorbereitung der Fassadensanierung.
Reinigung mit Wasser im Niederdruckverfahren (Rotationswirbel) ohne Zusatz von chemischen Mitteln bzw. mit Wurzelbürsten, insbesondere zur Entfernung der Verschmutzungen durch Witterungseinflüsse und Verkrustungen. Die Arbeiten sind zerstörungsfrei für die Bausubstanz auszuführen!
Vor Arbeitsbeginn ist für jede vorhandene Oberfläche der anzuwendende Wasserdruck an einer Probefläche zu ermitteln (mehrere Probeflächen ist in den EP einzukalkulieren!).
Die Leistung gilt inkl. Transport der zu entsorgenden Stoffe zum Container.

vom Bieter zu ergänzen.

Hinweis:
Ergänzung: Eine vollständige Abnahme der Verschmutzungen und Krusten ist nicht notwendig. Das komplette Entfernen der Patina birgt zudem das Risiko des "Auseinanderrestaurierens" verschiedener Fassadenzonen - Unterschiede in den  Farbtönen des heterogenen Mauerwerks treten so möglicherweise stärker in Erscheinung. Zudem besteht die Gefahr, dass die historischen, relativ weichen  Fugenmörtel  im Zuge des Verfahrens deutlich reduziert werden könnten.
Menge: 540,000 m²

**3.1.2.28 Zulage, Reinigung für stark verschmutze Bereiche**
Zulage  zur Vorposition "Substanzschonene Reinigung des Stadtmauerwerks" für partiell erhöhten Reinigungsaufwand an der Fassade für stark verschmutze, verkrustete Bereiche, wie Graffiti etc. sowie aller Vor- und Nebenarbeiten.
Die Arbeiten sind zerstörungsfrei für die Bausubstanz auszuführen!
Vor Arbeitsbeginn ist für jede vorhandene Oberfläche der anzuwendende Wasserdruck an einer Probefläche zu ermitteln (mehrere Probeflächen ist in den EP einzukalkulieren!).
Die Leistung gilt inkl. Transport der zu entsorgenden Stoffe zum Container.

vom Bieter zu ergänzen.

Ausführung der Leistung nur nach vorheriger Abstimmung mit der Bauleitung !!
Menge: 120,000 m²

**3.1.2.29 Bodenaushub Mauerwerkssockel/ Fundament**
Aufschachtung des Mauerwerkssockels/ Bestandsfundamentes für Sanierungsarbeiten am Stadtmauerwerkssockel, abschnittsweise und profilgerecht je nach Baufortschritt freilegen.
Das Aushubmaterial ist vorzusieben. Transport und sichere Einlagerung des Aushubmaterials zum Wiedereinbau an einem im Baustellenbereich zugewiesenen Ort.
Nicht wiederzuverwendendes Material - Abstimmung mit der Bauleitung - ist fachgerecht zu entsorgen.
Bodenklasse:  3 - 5
Aushubtiefe  :  bis 0,50 m
Aushubbreite :  bis 0,80 m
Menge: 60,000 m³

**3.1.2.30 Hinterfüllung Mauerwerkssockel, einschl. Verdichten**
Hinterfüllung des Arbeitsraumes des Mauerwerkssockel-/ Bestandsfundamentsanierung mit seitlich gelagerten, steinfreien Aushubmaterial oder Ersatzmaterial. Profilgerecht einbauen und lagenweise (max. 15 cm stark) verdichten ohne Beschädigung der Außenabdichtung;
Einschl. aller erforderlichen Vor- und Neben- und Transportarbeiten.
Verfülltiefe:  bis 0,50 m
Verfüllbreite  :  bis 0,80 m
Menge: 60,000 m³

**3.1.2.31 Wiederherstellung Natursteinmauerwerk in Kleinflächen**
Wiederherstellen von geschädigten Bereichen am Natursteinmauerwerk der Stadtmauer, auch im Sockel- und Gründungsbereich, in Kleinflächen.
Die Leistung beinhaltet:
- schonende Herausnahme loser Steine von Hand
- Reinigung und Lagerung der Steine
- Vorbereitung des Untergrundes
- Wiedereinsetzen (in hydraulischem Kalkmörtel) der vorhandenen oder zugelieferten Natursteine in den Verband des Bestandes
- Farbe und Sieblinie entsprechend Bestand
(Kalkmörtel NHL 5, Verhältnis 1 : 2,5-3 mit einheimischen Sand, Körnung ca. 12 mm)
- Ergänzung von Fehlstellen im Bestand (Lieferung gesondert)
- Auszwickeln entsprechender Bereiche gemäß Bestand,
- Alle erforderlichen Vor- und Nebenarbeiten sowie evtl. Stützkonstruktionen
- Transport und fachgerechte Entsorgung von anfallendem Bauschutt.
Fugen: gesonderte Position
Tiefe der Mauerwerksüberarbeitung bis ca. 30cm
Menge: 5,000 m²

**3.1.2.32 Verfugen des Natursteinmauerwerks**
Erneuerung von Fugen im Natursteinmauerwerk aus Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 175,000 m²

**3.1.2.33 Wiederherstellung Mauerkrone Naturstein, bombiert, Fugen Romanzement**
Wiederherstellen bzw. Aufbau der Mauerkrone in Natursteinmauerwerk in leicht gerundeter, bombierter Form, so dass anfallendes Regenwasser seitlich abgeleitet werden kann. Die Leistung beinhaltet:
- schonende Herausnahme loser Steine von Hand
- Reinigung und Lagerung der Steine
- Vorbereitung des Untergrundes durch:
Auskratzen schadhafter Fugen bis zu einer Tiefe bis zu 10cm;
Aufbringen eines Wurzelschutzmittels, insbesondere in den Bereichen vorh. Pflanzenbewuchs;
- Wiedereinsetzen (in hydraulischem Kalkmörtel) der vorhandenen oder zugelieferten Natursteine in den Verband des Bestandes zur Herstellung der bombierten Form
- Farbe und Sieblinie entsprechend Bestand
(Kalkmörtel NHL 5, Verhältnis 1 : 2,5-3 mit einheimischen Sand, Körnung ca. 12 mm)
- Ergänzung von Fehlstellen im Bestand (Lieferung gesondert)
- Auszwickeln entsprechender Bereiche gemäß Bestand,
- Verfugung inkl. Oberflächenbehandlung - Abzug mit Holz o. ä. je nach Vorgabe Restaurator,
Fugenmörtel: Romanzement mit einheimischen Sand, Körnung ca. 12 mm und Zusatzmittel Zitronensäure zur Verlängerung der Verarbeitungszeit!
- Alle erforderlichen Vor- und Nebenarbeiten sowie evtl. Stützkonstruktionen
- Transport und fachgerechte Entsorgung von anfallendem Bauschutt.

vom Bieter zu ergänzen.
Menge: 5,000 m²

**3.1.2.34 Lieferung von Natursteinen**
Lieferung von Natursteinen für die Ausführung der Vorpositionen  als Ersatzmaterial.
Format und Farbe gemäß des Bestandes.
Menge: 2,000 m³

**3.1.2.35 Rückbau Ziegelmauerwerk**
Partieller und vorsichtiger Ausbau von konstruktiv geschädigten und zusammenhängenden Ziegelmauerwerk an der Stadtmauer.
Austauschtiefe bis 30 cm

Die Leistung beinhaltet die Reinigung und Entfernung von biogenen Bewuchs (Wurzelwerk) und eine Kontrolle auf
Myzeldurchwachsungen. Mit Myzel durchwachsene Ziegel werden fachgerecht entsorgt, einschließlich Transport zum Container. Unbelastete, wiederverwendbare Ziegel werden gereinigt und zur Wiederverwendung vor Ort gelagert einschl. Säuberung/ Abfegen des Bestandsmauerwerks.
Menge: 2,000 m³

**3.1.2.36 Wiederherstellung Ziegelmauerwerk**
Wiederherstellung des zuvor zurückgebauten, konstruktiv geschädigten Ziegelmauerwerks im vorhandenen Mauerwerksverband an der Stadtmauer in Kalkmörtel gemäß dem Bestandsmauerwerksverband.
Vermauerung der offenen Wandbereiche mit
Vollziegeln aus vorhandenem Material  und zugelieferten Ziegeln (gesonderte Position) bis zu einer Tiefe von 30 cm, einschl. aller erforderlichen Vor- und Nebenarbeiten.
Im Bereich von Rissbildung im darunterliegenden Mauerwerk ist Fugenbewehrung einzulegen (gesonderte Position).

Mörtel :
Kalkmörtel in Farbe und Sieblinie entsprechend dem Bestand:
Baustellenmischung: Kalkmörtel NHL 5, Verhältnis 1 : 2,5-3 mit einheimischen Sand, Körnung ca. 12 mm.
Der Mörtel ist vorab mit der Bauleitung und der Denkmalpflege zu bemustern (Musterflächen in gesonderter Position).
Menge: 2,000 m³

**3.1.2.37 Partieller Rückbau Ziegelmauerwerk Mauerkrone**
Partieller und vorsichtiger Ausbau von konstruktiv geschädigten und zusammenhängenden Ziegelmauerwerk der Mauerkronenabdeckung der Stadtmauer in verschiedensten Ausführungsarten wie Pultdach- oder Satteldachform.
Breite ca. 80 cm
Höhe  ca. 30 cm

Die Leistung beinhaltet die Reinigung und Entfernung von biogenen Bewuchs (Wurzelwerk) und eine Kontrolle auf
Myzeldurchwachsungen. Mit Myzel durchwachsene Ziegel werden fachgerecht entsorgt, einschließlich Transport zum Container. Unbelastete, wiederverwendbare Ziegel werden gereinigt und zur Wiederverwendung vor Ort gelagert einschl. Säuberung/ Abfegen des Bestandsmauerwerks.
Menge: 15,000 m³

**3.1.2.38 Wiederherstellung Ziegelmauerwerk Mauerkrone, Fugen Romanzement**
Wiederherstellung des zuvor zurückgebauten, konstruktiv geschädigten Ziegelmauerwerks der Mauerkronenabdeckung der Stadtmauer gemäß dem historischen Bestand und Mauerwerksverband.in verschiedensten Ausführungsarten wie Pultdach- oder Satteldachform.
Breite ca. 120 cm
Höhe  ca. 50 cm

Ziegelmauerwerk in Kalkmörtel mit Vollziegeln aus vorhandenem Material  und zugelieferten Ziegeln (gesonderte Position), einschl. aller erforderlichen Vor- und Nebenarbeiten, Mess-, und Schneidarbeiten zur Herstellung der Bestandsform der Mauerabdeckung.

Mörtel :
Romanzement mit einheimischen Sand, Körnung ca. 12 mm und Zusatzmittel Zitronensäure zur Verlängerung der Verarbeitungszeit!
Der Mörtel ist vorab mit der Bauleitung und der Denkmalpflege zu bemustern (Musterflächen in gesonderter Position).
Menge: 15,000 m³

**3.1.2.39 Lieferung und Einbau von Mauerwerksbewehrung**
Lieferung und Einbau von Mauerwerksbewehrung in den obersten Ziegelschichten der Mauerkrone zur Sicherung des Mauerwerkes und konstruktiven Risssicherung.

Ausführung:  in Edelstahl für Außenmauerwerk
Dicke der Mauerwerkswand: ca. 50 cm
Der Einbau erfolgt nach Angaben des Statikers mit entsprechend erforderlicher Übergreifungslänge bzw. mit Verbindung mittels Zulagestäben im Stoßbereich (sind in
den EP mit einzukalkulieren) und mind. 1,5 cm Mörteldeckung.
Die Leistung versteht sich inkl. der Ausbildung von Anschlüssen und Zuschnittarbeiten sowie aller Nebenarbeiten.

vom Bieter einzutragen.
Menge: 75,000 m

**3.1.2.40 Risssanierung Ziegelmauerwerk**
Schließen von Rissen im Ziegelmauerwerk nach
Festlegung durch die Bauleitung.
Sanierung der Risse wie folgt :
- vorsichtiges Aufstemmen der Risse;
- vorsichtiges Herausnehmen von losen Ziegeln und
  Mörtelresten;
- Reinigung der Risse;
- verbandsgerechtes Schließen mit zugelieferten Ziegeln,
  (Die Lieferung der Ziegel wird gesondert ausgeschrieben)
- vorbereiten des Mauerwerks für anschließende Verfugung
  (Fugen werden gesondert ausgeschrieben)
- druckloses Verfüllen der Hohlräume  mit einer
  Kalkemulsion einschl. notwendiger Injektoren und
  Materialien.

vom Bieter einzutragen.

Lieferung des Injektionsmaterials sowie die erforderliche Maschinenanlage und die Bearbeitung.
Abrechnung erfolgt nach lfdm des zu sanierenden Risses.
Menge: 15,000 m

**3.1.2.41 Zulage für Edelstahlanker für Mauerwerksrisssanierung**
Zulage für Edelstahlspiralanker d= 6mm während der
Fugensanierung oder dem Überarbeiten der stark
geschädigten Ziegelbereiche.
Während des verbandgerechten Schließens der Risse im
Mauerwerk werden bei Bedarf in Abstimmung mit der
Bauleitung einzelne Edelstahlanker in den Fugen verankert, um
eine bessere Verzahnung des abgängigen Mauerwerkes zu
erhalten.
Position versteht sich inkl. Liefern und Einbauen der Anker pro
laufende Meter verbaute Anker auf Nachweis.
Ansatz: pro laufenden Meter Riss, = 4 Anker.
Vor dem anschließenden Verfugen muss mit der BL zu
Abrechnungszwecken die Lage der einzelnen Anker
dokumentiert werden.
Abrechnung erfolgt nach lfdm des zu sanierenden Risses.
Menge: 15,000 m

**3.1.2.42 Erneuerung Kleinflächen Ziegel**
Erneuerung von Ziegeln in Kleinflächen im vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Pos. gilt für Kleinflächen von mehr als 3 zusammenhängenden Ziegeln.
Abrechnung nach m2.
Mörtel :
Kalkmörtel in Farbe und Sieblinie entsprechend dem Bestand:
Baustellenmischung: Kalkmörtel NHL 5, Verhältnis 1 : 2,5-3 mit einheimischen Sand, Körnung ca. 12 mm.
Der Mörtel ist vorab mit der Bauleitung und der Denkmalpflege zu bemustern (Musterflächen in gesonderter Position).
Fugen: werden gesondert ausgeschrieben

Transport und fachgerechte Entsorgung von anfallendem Bauschutt.
Menge: 20,000 m²

**3.1.2.43 Erneuerung einzelner Ziegel**
Erneuerung einzelner Ziegel aus dem vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Mörtel :
Kalkmörtel in Farbe und Sieblinie entsprechend dem Bestand:
Baustellenmischung: Kalkmörtel NHL 5, Verhältnis 1 : 2,5-3 mit einheimischen Sand, Körnung ca. 12 mm.
Der Mörtel ist vorab mit der Bauleitung und der Denkmalpflege zu bemustern (Musterflächen in gesonderter Position).
Fugen: werden gesondert ausgeschrieben

Transport und fachgerechte Entsorgung von anfallendem Bauschutt.
Menge: 80,000 St

**3.1.2.44 Lieferung Ziegel - Klosterformat Handstrich**
Lieferung von Ziegeln für die Ausführung der
Sanierungsarbeiten als Ersatzziegel für fehlende Ziegel

Steinart: Vollziegel als Klosterformatziegel in Handstrich
entsprechend  Bemusterung mit AG und Denkmalpflege

vom Bieter zu ergänzen

Format: Klosterformat gemäß Bestand
Farbe: je nach Herkunft hellrot bis dunkelrot gem. vorhandener Ziegel
Oberfläche: gemäß Bestand mit Quetschfalten, Handstrich
Die neugefertigten Ziegel sind so auszuführen, dass diese möglicht keine bzw. nur geringe Mengen an Salzen enthalten.
Zur Bemusterung müssen mindestens 3 unterschiedliche
Ziegel vorgelegt werden, die mit dem Architekten und
der Denkmalpflege bemustert werden. Die Bereitstellung der Probeziegel ist in der Leistung enthalten und in den Einheitspreis einzukalkulieren.
Menge: 5,000 m³

**3.1.2.45 Lieferung Ziegel - Klosterformat Maschinenfertigung**
Lieferung von Ziegeln für die Ausführung der
Sanierungsarbeiten als Ersatzziegel für fehlende Ziegel bzw. Ausführung von Hintermauerwerk

Steinart: Vollziegel als Klosterformatziegel in Maschinenfertigung entsprechend  Bemusterung mit AG und Denkmalpflege

vom Bieter zu ergänzen

Format: Klosterformat gemäß Bestand
Farbe: je nach Herkunft hellrot bis dunkelrot gem. vorhandener Ziegel
Oberfläche: Maschinenfertigung/ Maschinenzug

Die neugefertigten Ziegel sind so auszuführen, dass diese möglicht keine bzw. nur geringe Mengen an Salzen enthalten.
Zur Bemusterung müssen mindestens 3 unterschiedliche
Ziegel vorgelegt werden, die mit dem Architekten und
der Denkmalpflege bemustert werden. Die Bereitstellung der Probeziegel ist in der Leistung enthalten und in den Einheitspreis einzukalkulieren.
Menge: 2,000 m³

**3.1.2.46 Überarbeitung Bestandsfugen Ziegelmauerwerk**
Erneuerung von Bestandsfugen im Ziegelmauerwerk der Stadtmauer mit Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 100,000 m²

**3.1.2.47 Erneuerung Fugen Ziegelmauerwerk**
Erneuerung von Fugen am neu hergestellten bzw. ersetzten Ziegelmauerwerk mit Kalkmörtel mit niedrighydraulischen Bestandteilen in Farbe und Sieblinie entsprechend dem Bestand,
Baustellenmischung: Kalkmörtel NHL 5, Verhältnis 1 : 2,5-3 mit einheimischen Sand, Körnung ca. 12 mm.
Die Ausführung betrifft sowohl größere zusammenhängende Flächen als auch die Ausführung in Kleinflächen.
Die Vorbereitung des Untergrundes zur Fugenerneuerung ist mit einzukalkulieren.
Fugen auf handwerkliche Art bündig glatt, mit Holz frisch in frisch abgezogen bzw. abgebürstet.
Transport und fachgerechte Entsorgung von anfallendem Bauschutt.
Abrechnung erfolgt nach verfugter Fläche.

vom Bieter zu ergänzen.
Menge: 50,000 m²

**3.1.2.48 Gelände beräumen**
Beräumen der zu bearbeitenden Außengeländefläche an der Stadtmauer bzw. im Bereich der neu herzustellenden Bermenanschüttung von oberflächigen Unrat aus verschiedenen Materialien, Bauschuttresten u.ä.
Inkl. Aufladen, Transport zum Bauschuttcontainer und getrennte Entsorgung des Beräumungsmaterials einschließlich Entsorgungsnachweis.
Zu bearbeitende Fläche entlang der Stadtmauer bis ca. 5,00 Meter Breite.
Menge: 375,000 m²

**3.1.2.49 Grasnarbe abtragen, entsorgen**
Vorhandene Grasnarbe, nicht brauchbar, in unterschiedlicher Stärke profilgerecht lösen, aufladen, Transport zum Bauschuttcontainer und Fachgerechte Entsorgung des Materials
Abtragsdicke : bis 15  cm
Zu bearbeitende Fläche entlang der Stadtmauer bis ca. 5,00 Meter Breite.
Menge: 490,000 m²

**3.1.2.50 Boden abtragen, entsorgen**
Boden über tragfähiger Bodenschicht, nicht brauchbar, in unterschiedlicher Dicke profilgerecht lösen, laden und abfahren. Aushubmaterial entsorgen einschl. Nachweisübergabe an AG.
Abtragsdicke: 10 - 30  cm
Bodenklasse: 3 - 4
Zu bearbeitende Fläche entlang der Stadtmauer bis ca. 5,00 Meter Breite.
Menge: 75,000 m³

**3.1.2.51 Zulage Boden abtragen, entsorgen, Bodenkl 5**
Zulage zur Vorposition bei Vorhandensein von hohem Bauschuttanteil im Boden
Boden über tragfähiger Bodenschicht, nicht brauchbar, in unterschiedlicher Dicke profilgerecht lösen, laden und abfahren. Aushubmaterial entsorgen einschl. Nachweisübergabe an AG.
Abtragsdicke : 10 - 30  cm
Bodenklasse: 5
Menge: 75,000 m³

**3.1.2.52 Unterboden liefern**
Sandigen Boden als Unterboden der Vegetationsflächen liefern.
Material  : Bodenklasse 3 - 5; Natursand 0/2 mm
Mischungsverhältnis :70 : 30
Menge: 75,000 m³

**3.1.2.53 Unterboden einbauen**
Unterboden höhen- und profilgerecht auf +/- 5 cm, in die vorbereitete Fläche und  angeböscht auf der in der Nachfolgeposition beschriebenen Lehmbodenebene als Abdichtungsebene einbauen. Massenausgleich innerhalb der Bearbeitungsfläche +/- 25 cm. Unbrauchbares überschüssiges Material laden, transportieren und entsorgen.
Erdmaterial aus Zulieferung und seitlich zwischengelagerten Material.
Auftragsdicke: 10 - 30  cm
Menge: 75,000 m³

**3.1.2.54 Unterbodengrobplanie**
Unterboden für Vegetationsflächen vor Oberbodenauftrag
höhengerecht auf +/- 5 cm grobplanieren.
Massenausgleich innerhalb der Bearbeitungsfläche +/- 25 cm. Überschüssiges Material im Baustellenbereich einbauen und unbrauchbares überschüssiges Material laden, transportieren und entsorgen.
Menge: 150,000 m²

**3.1.2.55 Unterbodengrobplanie, geböscht**
Unterboden für Vegetationsflächen in Böschungsbereichen vor Oberbodenauftrag höhengerecht auf +/- 5 cm grobplanieren. Massenausgleich innerhalb der Bearbeitungsfläche +/- 25 cm.
Überschüssiges Material im Baustellenbereich einbauen und unbrauchbares überschüssiges Material laden, transportieren und entsorgen.
Menge: 225,000 m²

**3.1.2.56 Lehmboden liefern**
Lehmigen Boden als Abdichtungsebene im Unterbodenaufbau der Vegetationsflächen liefern.
Material: Lehmboden 0/25 mm
Einbaustärke bis ca. 10cm
Menge: 30,000 m³

**3.1.2.57 Lehmboden einbauen**
Lehmboden als Abdichtungsebene im Unterbodenaufbau der Vegetationsflächen höhen- und profilgerecht auf +/- 5 cm, einbauen. Die Lehmebene ist am erdberührten Sockelmauerwerk der Stadtmauer bis Oberkante des abschließend fertigen Geländeniveaus einzubauen.
Einbaustärke bis ca. 10cm
Menge: 30,000 m³

**3.1.2.58 Erosionsschutzgewebe, Jute 500 g/m²**
Erosionsschutzgewebe aus Jutegewebe auf egalisierter Fläche verlegen und mit 3 - 4 Stück/m² t-förmigen Holzpflöcken befestigen.
Jutegewebe : 500 g/m²
Bereich  : geböschte Vegetationsflächen
Menge: 375,000 m²

**3.1.2.59 Oberboden liefern und andecken**
Oberboden liefern, im Baustellenbereich verteilen, profilgerecht  und angeböscht andecken.
Oberbodenmaterial frei von sichtbaren Verunreinigungen, arm an Steinen, frei von Wurzelwerk und Ästen mit Durchmesser über 2 cm.
Auftragsdicke : i.M. 15 cm
Menge: 75,000 m³

**3.1.2.60 Vegetationsflächen kreuzweise fräsen, maschinell**
Vegetationsflächen kreuzweise fräsen, maschinell nicht
zu bearbeitende Flächen in Handarbeit lockern, den
anfallenden Unrat entfernen, laden, transportieren und entsorgen.
Menge: 490,000 m²

**3.1.2.61 Starterdünger liefern und ausbringen**
NPK-Starterdünger mit Langzeitwirkung liefern. Staubfreies Granulat von 0,4 - 1,5 mm, Verpackung 25-kg-Sack. Mit mind. 31 % Langzeitstickstoff und folgender Analyse: EG-DÜNGEMITTEL NPK(Mg)-Dünger mit Formaldehydharnstoff, 16 + 26 + 10 (+3)
16,0 % N Gesamtstickstoff
 5,4 % N Nitratstickstoff
 5,6 % N Ammoniumstickstoff
 5,0 % N Formaldehydharnstoff
 2,0 % N kaltwasserlöslicher Formaldehydharnstoff
 1,9 % N nur warmwasserlöslicher Formaldehydharnstoff
26,0 % P2O5 neutral-ammoncitrat- und wasserlösliches Phosphat
 18,0 % P2O5 wasserlösliches Phosphat
10,0 % K2O wasserlösliches Kaliumoxid
3,0 % MgO wasserlösliches Magnesiumoxid
Liefernachweis:
Menge: 490,000 m²

**3.1.2.62 Rasenfläche herstellen**
Rasenfläche herstellen, die Fläche feinplanieren,
leicht verdichten, abharken und mit 30g/m² Gebrauchsrasen gleichmäßig ansäen, den Samen einarbeiten, walzen und durchdringend wässern.
Menge: 490,000 m²

**3.1.2.63 Rasenflächen gemäß DIN 18917 pflegen**
Rasenflächen gemäß DIN 18917 pflegen und wässern.
Durchführung der Fertigstellungspflege.
Menge: 490,000 m²

##### Titel 3.1.3 Stadtmauerabschnitt Flurstück 805/806 - Kloster/Nebengebäude

**3.1.3.1 Herrichten der Aufstandsfläche**
Herrichten, Aufbau, Vorhaltung und Rückbau der Aufstandsfläche der Rüstung an der Stadtmauer durch lastverteilende Platten, Träger o.ä.
Stadtinnenseite: Grün- und Gartenflächen
Stadtaußenseite: Grün- und Gartenflächen, z.T. in Hanglage
Menge: 70,000 m²

**3.1.3.2 AUFBAU: Stadtmauerrüstung, Metallgerüst, LK 4, BK W 09**
AUFBAU:
Metallgerüst, als Standgerüst für die beidseitigen Stadtmauerflächen inklusive Weichhäuser aus Naturstein- und Ziegelmauerwerk für alle Gewerke, einschl. Verankerung und erforderlicher Leitergänge; nach DIN EN 12811.
Es sind ausschließlich neue oder gereinigte Gerüstanker
zu verwenden, um Beschädigungen der Fassade durch die Verankerung möglichst zu vermeiden. Die Entfernung der Gerüstanker ist Bestandteil der Leistung.
Das Verschließen der Löcher für die Gerüstanker erfolgt während des Rückbaus durch die Maurerfirma. Dies ist rechtzeitig abzustimmen und zu koordinieren. Kunststoffverschlüsse sind nicht zugelassen.

Gemäß ATV DIN 18451 Gerüstarbeiten wurden für die Massenermittlung die Außenseiten der Gerüstkonstruktion zugrunde gelegt.

Mauerhöhe:  ca. 3,50 m
Lastenklasse:  4 (3,0 kN/m2)
Breitenklasse: W 09 (0,9m < w < 1,2m)

In diese Position sind alle Gerüstbauteile einzurechnen, welche lt. Gerüststatik und Aufbauanweisung des Herstellers notwendig sind, die Stadtmauer für die geplanten Bauleistungen einzurüsten.
Somit sind alle Verbindungen, Verstrebungen, Rohre, Kupplungen, sowie Aussteifungen und Überbrückungen von Anbauten mittels Gitterträgern, Stützkonstruktionen oder anderer Bauteile die Position einzurechnen und werden nicht gesondert vergütet.

Vor dem Gerüstaufbau erfolgt eine örtliche Abstimmung mit der Bauleitung und den beteiligten Firmen.
Menge: 280,000 m²

**3.1.3.3 RÜCKBAU: Stadtmauerrüstung**
RÜCKBAU der Stadtmauerrüstung einschl. aller Vor- und Nebenleistungen. Dringende Beachtung der Hinweise zum Verschluss der Ankerlöcher gemäß Vorposition.
Menge: 280,000 m²

**3.1.3.4 Vorhaltung: Stadtmauerrüstung**
Stadtmauergerüst als Standgerüst (siehe Vorposition); Gebrauchsüberlassung ab dem Zeitpunkt der Gerüstübergabe.
Gebrauchsüberlassung: 8 Wochen.
Menge: 2240,000 m²Wo

**3.1.3.5 AUFBAU: Gerüstbrücke**
AUFBAU:
Gerüstbrücke über der Stadtmauer zur Verbindung der beidseig der Stadtmauer errichteten Gerüste durch Erweiterung der Gerüste durch Aufbau von Metallgerüstfeldern über die Mauerkrone hinaus und Verbindung der beiden Gerüstseiten mittels Gitterträger und Brückenübergang aus Laufbohlen o.ä..
Gerüstbrücke inklusive aller erforderlichen Verbindungen, Verstrebungen, Rohre, Kupplungen, sowie Aussteifungen und Überbrückungen mittels Gitterträgern, Stützkonstruktionen, Geländer und Leitergänge.
Aufbau der Gerüstbrücke im Bereich der Treppentürme.
Breite der Gerüstbreite ca. eine Gerüstfeldbreite.

Mauerhöhe:  ca. 3,50 m
Breite der Mauerkroneca. 0,80 m
Gerüstbrücke  ca. 2,50 x 6,00 m
Lastenklasse:  4 (3,0 kN/m2)
Breitenklasse: W 09 (0,9m < w < 1,2m)

In diese Position sind alle Gerüstbauteile einzurechnen, welche lt. Gerüststatik und Aufbauanweisung des Herstellers notwendig sind, die Stadtmauer für die geplanten Bauleistungen einzurüsten.

Vor dem Gerüstaufbau erfolgt eine örtliche Abstimmung mit der Bauleitung und den beteiligten Firmen.
Menge: 25,000 m²

**3.1.3.6 RÜCKBAU: Gerüstbrücke**
RÜCKBAU der Gerüstbrücke der Vorposition einschl. aller Vor- und Nebenleistungen.
Menge: 25,000 m²

**3.1.3.7 Vorhaltung: Gerüstbrücke**
Gerüstbrücke (siehe Vorposition);
Gebrauchsüberlassung: 8 Wochen.
Menge: 200,000 m²Wo

**3.1.3.8 AUFBAU: Gerüstverkleidung mit Netzen**
AUFBAU: Vollflächige Gerüstverkleidung mit engmaschigen, hochreissfestem, ösenverstärktem Schutznetzen, als Witterungs- und Passantenschutz, einschließlich der erforderlichen zusätzlichen Gerüstverankerung und aller notwendigen Befestigungsmaterialien, inkl. aller erforderlichen Vor- und Nebenarbeiten.
Menge: 300,000 m²

**3.1.3.9 RÜCKBAU: Gerüstverkleidung mit Netzen**
RÜCKBAU Gerüstverkleidung mit Netzen
Menge: 300,000 m²

**3.1.3.10 Vorhaltung: Gerüstverkleidung Netz**
Gerüstverkleidung Netzen (siehe Vorposition);
Gebrauchsüberlassung: 8 Wochen.
Menge: 2400,000 m²Wo

**3.1.3.11 AUFBAU: Gerüstverbreiterung, 30 cm**
AUFBAU: Verbreiterung des Gerüstbelages von Standgerüsten nach innen (wandseitig) durch Konsolen oder Kragträger  zur
Anpassung an die Fassade.

Arbeitslage  : bis zu 3,50 m ü. Gelände
Belagsbreite  : 0,30 m
Menge: 80,000 m

**3.1.3.12 RÜCKBAU: Gerüstverbreiterung, 30 cm**
RÜCKBAU der Gerüstverbreiterung, 0,30 m
Menge: 80,000 m

**3.1.3.13 Vorhaltung: Gerüstverbreiterung, 30 cm**
Gerüstverbreiterung, 0,30 m (siehe Vorposition)
Gebrauchsüberlassung: 8 Wochen.
Menge: 640,000 mWo

**3.1.3.14 AUFBAU: Gerüstverbreiterung, 70 cm**
AUFBAU: Verbreiterung des Gerüstbelages von Standgerüsten nach innen (wandseitig) durch Konsolen oder Kragträger  zur
Anpassung an die Fassade.

Arbeitslage  : bis zu 3,50 m ü. Gelände
Belagsbreite  : 0,70 m
Menge: 80,000 m

**3.1.3.15 RÜCKBAU: Gerüstverbreiterung, 70 cm**
RÜCKBAU der Gerüstverbreiterung, 0,70 m
Menge: 80,000 m

**3.1.3.16 Vorhaltung: Gerüstverbreiterung, 70 cm**
Gerüstverbreiterung, 0,70 m (siehe Vorposition)
Gebrauchsüberlassung: 8 Wochen.
Menge: 640,000 mWo

**3.1.3.17 AUFBAU: 3-teiliger Seitenschutz**
AUFBAU: 3- teiliger Seitenschutz im Bereich der oberen Querscheibe für die Befestigung einer Schuttrutsche oder eines Materialaufzugs/ Seilwinde einschl. Erstellung der Konstruktionselemente zur Befestigung.
Länge: 2,50 m
Menge: 2,000 St

**3.1.3.18 RÜCKBAU: 3-teiliger Seitenschutz**
RÜCKBAU des 3-teiligen Seitenschutzes
Menge: 2,000 St

**3.1.3.19 Vorhaltung: 3-teiliger Seitenschutz**
3-teiliger Seitenschutz (siehe Vorposition);
Gebrauchsüberlassung: 8 Wochen.
Menge: 16,000 StWo

**3.1.3.20 Baum, Strauch schützen**
Schützen der im Baustellenbereich befindlichen Bäume, Sträucher o.ä. während der Bauzeit gegen mechanische Beschädigung durch Herstellung einer Schutzkonstruktion aus senkrechter Bretterverkleidung inkl. geeigneter Unterkonstruktion.
Vorhalten der Schutzkonstruktionen inkl. eventuell notwendiger Nacharbeiten während der Baumaßnahme bzw. Austausch geschädigter Bauteile.
Abmessung der Schutzkonstruktion gemäß Bestand bzw. bei Bäumen entsprechend der Kronentraufe.
Durchmesser  : bis 40 cm
Brettdicke  : ca. 24 mm
Höhe  : ca. 2,50 m
Vorhaltung über die gesamte Bauzeit.
Rückbau und fachgerechte Entsorgung nach Abschluss der Baumaßnahme einschl. Entfernen von Verunreinigungen.
Vor der Herstellung erfolgt zusammen mit dem Bauherrn und der Bauleitung die Dokumentation des Urzustandes der zu schützenden Bäume und Gegenstände.
Menge: 2,000 St

**3.1.3.21 Gehweg-/ Pflaster-/ Grünflächen schützen**
Schützen öffentlicher und privater Gehweg-/ Pflaster-/ Grünflächen der Zuwegungen und der Arbeitsbereiche zur und an der Stadtmauer.
Lieferung und fachgerechtes Verlegen von Holzbauplatten inkl. Sicherung der Platten gegen Verrutschen und Verschieben mit Bautenschutzmatten.
Vorhalten des Belages inkl. eventuell notwendiger Nacharbeiten während der Baumaßnahme bzw. Austausch geschädigter Platten.
Vorhaltung über die gesamte Bauzeit des Bauabschnitts.
Rückbau und fachgerechte Entsorgung nach Abschluss der Baumaßnahme einschl. Entfernen von Verunreinigungen.
Vor der Herstellung erfolgt zusammen mit dem Bauherrn und der Bauleitung die Dokumentation des Urzustandes zu überbauenden Flächen.
Vor der Herstellung erfolgt zusammen mit dem Bauherrn und der Bauleitung die Dokumentation des Urzustandes der zu schützenden Bereiche.
Menge: 50,000 m²

**3.1.3.22 Rückbau Einfriedung Maschendrahtzaun**
Rückbau der vorhandenen Einfriedung bestehend aus Maschendrahtzaun mit Betonpfeilern zur Herstellung der Baustellenzufahrt und des Sanierungs- und Arbeitsbereichs.
Ausbau, Transport und fachgerechte Entsorgung des Zaunmaterials und der Zaunpfeiler inkl. Fundament.
Menge: 10,000 m

**3.1.3.23 Herstellung Einfriedung Maschendrahtzaun**
Herstellung einer Einfriedung bestehend aus Maschendrahtzaun mit Zaunpfeilern zum Verschluss der Baustellenzufahrt und des Sanierungs- und Arbeitsbereichs.
Lieferung aller erforderlichen Zaunmaterialien:
20m Maschendrahtzaun, galvanisch verzinkt und PVC beschichtet, grün: Maschenweite: 60 x 60 mm, Höhe: 100cm, Drahtstärke: 2,8 mm,
5 Stück Zaunpfosten: Durchmesser Ø 34mm, für Zaunhöhe: 100cm, Pfostenlänge: 150cm
4 Stück Diagonalstreben - grün, Ø 34mm, für Zaunhöhe: 100cm, Länge: 150cm
4 Stück Geflechtspannstäbe
inkl. aller erforderlichen Drahtspanner, Spannstabschellen, Spanndraht und Bindedraht.
Fachgerechter Einbau des Zauns inkl. Herstellung der Pfostenfundamente ca. 30x30x50cm inkl. Erdaushub und Schalungsarbeiten.
Menge: 10,000 m

**3.1.3.24 Entfernen von flächigen pflanzlichen Bewuchs**
Behutsames Entfernen von äußerlichem, flächigen pflanzlichen Bewuchs wie Efeu, Wein, Sträucher, Gräser, Moos o.ä. am Stadtmauerwerk, einschl. Entfernen von Bewuchsansatz und Wurzelwerk sowie fachgerechter Entsorgung und aller erforderlichen Vor- und Nebenarbeiten.
Menge: 50,000 m²

**3.1.3.25 Entfernen von pflanzlichen Bewuchs, Einzelpflanzen**
Behutsames Entfernen von einzelnem Pflanzbewuchs wie Birken, Sträucher o.ä. am Stadtmauerwerk, einschl. Entfernen von Bewuchsansatz und Wurzelwerk sowie fachgerechter Entsorgung und aller erforderlichen Vor- und Nebenarbeiten.
Menge: 10,000 St

**3.1.3.26 Beräumung Zwischenraum Stadtmauer-Remise**
Behutsames vollständiges Beräumen des Zwischenraums zwischen Stadtmauer und angrenzender Remise des Klosters.
Entfernen von Erdreich versetzt mit Bauschutz und ähnlichen Unrat. Transport und fachgerechte Entsorgung sowie aller erforderlichen Vor- und Nebenarbeiten.
Arbeiten im beengten Raum - Zwischenraum ca. 50-80cm breit.
Menge: 5,000 m³

**3.1.3.27 Substanzschonende Reinigung des Stadtmauerwerk**
Stadtmauerflächen, Ziegel- und Natursteinmauerwerk, partiell und substanzschonend von Verunreinigungen und losen Bestandteilen reinigen. Die Leistung dient zur Vorbereitung der Fassadensanierung.
Reinigung mit Wasser im Niederdruckverfahren (Rotationswirbel) ohne Zusatz von chemischen Mitteln bzw. mit Wurzelbürsten, insbesondere zur Entfernung der Verschmutzungen durch Witterungseinflüsse und Verkrustungen. Die Arbeiten sind zerstörungsfrei für die Bausubstanz auszuführen!
Vor Arbeitsbeginn ist für jede vorhandene Oberfläche der anzuwendende Wasserdruck an einer Probefläche zu ermitteln (mehrere Probeflächen ist in den EP einzukalkulieren!).
Die Leistung gilt inkl. Transport der zu entsorgenden Stoffe zum Container.

vom Bieter zu ergänzen.

Hinweis:
Ergänzung: Eine vollständige Abnahme der Verschmutzungen und Krusten ist nicht notwendig. Das komplette Entfernen der Patina birgt zudem das Risiko des "Auseinanderrestaurierens" verschiedener Fassadenzonen - Unterschiede in den  Farbtönen des heterogenen Mauerwerks treten so möglicherweise stärker in Erscheinung. Zudem besteht die Gefahr, dass die historischen, relativ weichen  Fugenmörtel  im Zuge des Verfahrens deutlich reduziert werden könnten.
Menge: 325,000 m²

**3.1.3.28 Zulage, Reinigung für stark verschmutze Bereiche**
Zulage  zur Vorposition "Substanzschonene Reinigung des Stadtmauerwerks" für partiell erhöhten Reinigungsaufwand an der Fassade für stark verschmutze, verkrustete Bereiche, wie Graffiti etc. sowie aller Vor- und Nebenarbeiten.
Die Arbeiten sind zerstörungsfrei für die Bausubstanz auszuführen!
Vor Arbeitsbeginn ist für jede vorhandene Oberfläche der anzuwendende Wasserdruck an einer Probefläche zu ermitteln (mehrere Probeflächen ist in den EP einzukalkulieren!).
Die Leistung gilt inkl. Transport der zu entsorgenden Stoffe zum Container.

vom Bieter zu ergänzen.

Ausführung der Leistung nur nach vorheriger Abstimmung mit der Bauleitung !!
Menge: 125,000 m²

**3.1.3.29 Bodenaushub Mauerwerkssockel/ Fundament**
Aufschachtung des Mauerwerkssockels/ Bestandsfundamentes für Sanierungsarbeiten am Stadtmauerwerkssockel, abschnittsweise und profilgerecht je nach Baufortschritt freilegen.
Das Aushubmaterial ist vorzusieben. Transport und sichere Einlagerung des Aushubmaterials zum Wiedereinbau an einem im Baustellenbereich zugewiesenen Ort.
Nicht wiederzuverwendendes Material - Abstimmung mit der Bauleitung - ist fachgerecht zu entsorgen.
Bodenklasse:  3 - 5
Aushubtiefe  :  bis 0,50 m
Aushubbreite :  bis 0,80 m
Menge: 32,000 m³

**3.1.3.30 Hinterfüllung Mauerwerkssockel, einschl. Verdichten**
Hinterfüllung des Arbeitsraumes des Mauerwerkssockel-/ Bestandsfundamentsanierung mit seitlich gelagerten, steinfreien Aushubmaterial oder Ersatzmaterial. Profilgerecht einbauen und lagenweise (max. 15 cm stark) verdichten ohne Beschädigung der Außenabdichtung;
Einschl. aller erforderlichen Vor- und Neben- und Transportarbeiten.
Verfülltiefe:  bis 0,50 m
Verfüllbreite  :  bis 0,80 m
Menge: 32,000 m³

**3.1.3.31 Wiederherstellung Natursteinmauerwerk in Kleinflächen**
Wiederherstellen von geschädigten Bereichen am Natursteinmauerwerk der Stadtmauer, auch im Sockel- und Gründungsbereich, in Kleinflächen.
Die Leistung beinhaltet:
- schonende Herausnahme loser Steine von Hand
- Reinigung und Lagerung der Steine
- Vorbereitung des Untergrundes
- Wiedereinsetzen (in hydraulischem Kalkmörtel) der vorhandenen oder zugelieferten Natursteine in den Verband des Bestandes
- Farbe und Sieblinie entsprechend Bestand
(Kalkmörtel NHL 5, Verhältnis 1 : 2,5-3 mit einheimischen Sand, Körnung ca. 12 mm)
- Ergänzung von Fehlstellen im Bestand (Lieferung gesondert)
- Auszwickeln entsprechender Bereiche gemäß Bestand,
- Alle erforderlichen Vor- und Nebenarbeiten sowie evtl. Stützkonstruktionen
- Transport und fachgerechte Entsorgung von anfallendem Bauschutt.
Fugen: gesonderte Position
Tiefe der Mauerwerksüberarbeitung bis ca. 30cm
Menge: 10,000 m²

**3.1.3.32 Verfugen des Natursteinmauerwerks**
Erneuerung von Fugen im Natursteinmauerwerk aus Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 180,000 m²

**3.1.3.33 Lieferung von Natursteinen**
Lieferung von Natursteinen für die Ausführung der Vorpositionen  als Ersatzmaterial.
Format und Farbe gemäß des Bestandes.
Menge: 2,000 m³

**3.1.3.34 Rückbau Ziegelmauerwerk**
Partieller und vorsichtiger Ausbau von konstruktiv geschädigten und zusammenhängenden Ziegelmauerwerk an der Stadtmauer.
Austauschtiefe bis 30 cm

Die Leistung beinhaltet die Reinigung und Entfernung von biogenen Bewuchs (Wurzelwerk) und eine Kontrolle auf
Myzeldurchwachsungen. Mit Myzel durchwachsene Ziegel werden fachgerecht entsorgt, einschließlich Transport zum Container. Unbelastete, wiederverwendbare Ziegel werden gereinigt und zur Wiederverwendung vor Ort gelagert einschl. Säuberung/ Abfegen des Bestandsmauerwerks.
Menge: 3,000 m³

**3.1.3.35 Wiederherstellung Ziegelmauerwerk**
Wiederherstellung des zuvor zurückgebauten, konstruktiv geschädigten Ziegelmauerwerks im vorhandenen Mauerwerksverband an der Stadtmauer in Kalkmörtel gemäß dem Bestandsmauerwerksverband.
Vermauerung der offenen Wandbereiche mit
Vollziegeln aus vorhandenem Material  und zugelieferten Ziegeln (gesonderte Position) bis zu einer Tiefe von 30 cm, einschl. aller erforderlichen Vor- und Nebenarbeiten.
Im Bereich von Rissbildung im darunterliegenden Mauerwerk ist Fugenbewehrung einzulegen (gesonderte Position).

Mörtel :
Kalkmörtel in Farbe und Sieblinie entsprechend dem Bestand:
Baustellenmischung: Kalkmörtel NHL 5, Verhältnis 1 : 2,5-3 mit einheimischen Sand, Körnung ca. 12 mm.
Der Mörtel ist vorab mit der Bauleitung und der Denkmalpflege zu bemustern (Musterflächen in gesonderter Position).
Menge: 3,000 m³

**3.1.3.36 Partieller Rückbau Ziegelmauerwerk Mauerkrone**
Partieller und vorsichtiger Ausbau von konstruktiv geschädigten und zusammenhängenden Ziegelmauerwerk der Mauerkronenabdeckung der Stadtmauer in verschiedensten Ausführungsarten wie Pultdach- oder Satteldachform.
Breite ca. 80 cm
Höhe  ca. 30 cm

Die Leistung beinhaltet die Reinigung und Entfernung von biogenen Bewuchs (Wurzelwerk) und eine Kontrolle auf
Myzeldurchwachsungen. Mit Myzel durchwachsene Ziegel werden fachgerecht entsorgt, einschließlich Transport zum Container. Unbelastete, wiederverwendbare Ziegel werden gereinigt und zur Wiederverwendung vor Ort gelagert einschl. Säuberung/ Abfegen des Bestandsmauerwerks.
Menge: 12,000 m³

**3.1.3.37 Wiederherstellung Ziegelmauerwerk Mauerkrone, Fugen Romanzement**
Wiederherstellung des zuvor zurückgebauten, konstruktiv geschädigten Ziegelmauerwerks der Mauerkronenabdeckung der Stadtmauer gemäß dem historischen Bestand und Mauerwerksverband.in verschiedensten Ausführungsarten wie Pultdach- oder Satteldachform.
Breite ca. 120 cm
Höhe  ca. 50 cm

Ziegelmauerwerk in Kalkmörtel mit Vollziegeln aus vorhandenem Material  und zugelieferten Ziegeln (gesonderte Position), einschl. aller erforderlichen Vor- und Nebenarbeiten, Mess-, und Schneidarbeiten zur Herstellung der Bestandsform der Mauerabdeckung.

Mörtel :
Romanzement mit einheimischen Sand, Körnung ca. 12 mm und Zusatzmittel Zitronensäure zur Verlängerung der Verarbeitungszeit!
Der Mörtel ist vorab mit der Bauleitung und der Denkmalpflege zu bemustern (Musterflächen in gesonderter Position).
Menge: 12,000 m³

**3.1.3.38 Lieferung und Einbau von Mauerwerksbewehrung**
Lieferung und Einbau von Mauerwerksbewehrung in den obersten Ziegelschichten der Mauerkrone zur Sicherung des Mauerwerkes und konstruktiven Risssicherung.

Ausführung:  in Edelstahl für Außenmauerwerk
Dicke der Mauerwerkswand: ca. 50 cm
Der Einbau erfolgt nach Angaben des Statikers mit entsprechend erforderlicher Übergreifungslänge bzw. mit Verbindung mittels Zulagestäben im Stoßbereich (sind in
den EP mit einzukalkulieren) und mind. 1,5 cm Mörteldeckung.
Die Leistung versteht sich inkl. der Ausbildung von Anschlüssen und Zuschnittarbeiten sowie aller Nebenarbeiten.

vom Bieter einzutragen.
Menge: 50,000 m

**3.1.3.39 Risssanierung Ziegelmauerwerk**
Schließen von Rissen im Ziegelmauerwerk nach
Festlegung durch die Bauleitung.
Sanierung der Risse wie folgt :
- vorsichtiges Aufstemmen der Risse;
- vorsichtiges Herausnehmen von losen Ziegeln und
  Mörtelresten;
- Reinigung der Risse;
- verbandsgerechtes Schließen mit zugelieferten Ziegeln,
  (Die Lieferung der Ziegel wird gesondert ausgeschrieben)
- vorbereiten des Mauerwerks für anschließende Verfugung
  (Fugen werden gesondert ausgeschrieben)
- druckloses Verfüllen der Hohlräume  mit einer
  Kalkemulsion einschl. notwendiger Injektoren und
  Materialien.

vom Bieter einzutragen.

Lieferung des Injektionsmaterials sowie die erforderliche Maschinenanlage und die Bearbeitung.
Abrechnung erfolgt nach lfdm des zu sanierenden Risses.
Menge: 20,000 m

**3.1.3.40 Zulage für Edelstahlanker für Mauerwerksrisssanierung**
Zulage für Edelstahlspiralanker d= 6mm während der
Fugensanierung oder dem Überarbeiten der stark
geschädigten Ziegelbereiche.
Während des verbandgerechten Schließens der Risse im
Mauerwerk werden bei Bedarf in Abstimmung mit der
Bauleitung einzelne Edelstahlanker in den Fugen verankert, um
eine bessere Verzahnung des abgängigen Mauerwerkes zu
erhalten.
Position versteht sich inkl. Liefern und Einbauen der Anker pro
laufende Meter verbaute Anker auf Nachweis.
Ansatz: pro laufenden Meter Riss, = 4 Anker.
Vor dem anschließenden Verfugen muss mit der BL zu
Abrechnungszwecken die Lage der einzelnen Anker
dokumentiert werden.
Abrechnung erfolgt nach lfdm des zu sanierenden Risses.
Menge: 20,000 m

**3.1.3.41 Erneuerung Kleinflächen Ziegel**
Erneuerung von Ziegeln in Kleinflächen im vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Pos. gilt für Kleinflächen von mehr als 3 zusammenhängenden Ziegeln.
Abrechnung nach m2.
Mörtel :
Kalkmörtel in Farbe und Sieblinie entsprechend dem Bestand:
Baustellenmischung: Kalkmörtel NHL 5, Verhältnis 1 : 2,5-3 mit einheimischen Sand, Körnung ca. 12 mm.
Der Mörtel ist vorab mit der Bauleitung und der Denkmalpflege zu bemustern (Musterflächen in gesonderter Position).
Fugen: werden gesondert ausgeschrieben

Transport und fachgerechte Entsorgung von anfallendem Bauschutt.
Menge: 25,000 m²

**3.1.3.42 Erneuerung einzelner Ziegel**
Erneuerung einzelner Ziegel aus dem vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Mörtel :
Kalkmörtel in Farbe und Sieblinie entsprechend dem Bestand:
Baustellenmischung: Kalkmörtel NHL 5, Verhältnis 1 : 2,5-3 mit einheimischen Sand, Körnung ca. 12 mm.
Der Mörtel ist vorab mit der Bauleitung und der Denkmalpflege zu bemustern (Musterflächen in gesonderter Position).
Fugen: werden gesondert ausgeschrieben

Transport und fachgerechte Entsorgung von anfallendem Bauschutt.
Menge: 120,000 St

**3.1.3.43 Lieferung Ziegel - Klosterformat Handstrich**
Lieferung von Ziegeln für die Ausführung der
Sanierungsarbeiten als Ersatzziegel für fehlende Ziegel

Steinart: Vollziegel als Klosterformatziegel in Handstrich
entsprechend  Bemusterung mit AG und Denkmalpflege

vom Bieter zu ergänzen

Format: Klosterformat gemäß Bestand
Farbe: je nach Herkunft hellrot bis dunkelrot gem. vorhandener Ziegel
Oberfläche: gemäß Bestand mit Quetschfalten, Handstrich
Die neugefertigten Ziegel sind so auszuführen, dass diese möglicht keine bzw. nur geringe Mengen an Salzen enthalten.
Zur Bemusterung müssen mindestens 3 unterschiedliche
Ziegel vorgelegt werden, die mit dem Architekten und
der Denkmalpflege bemustert werden. Die Bereitstellung der Probeziegel ist in der Leistung enthalten und in den Einheitspreis einzukalkulieren.
Menge: 5,000 m³

**3.1.3.44 Lieferung Ziegel - Klosterformat Maschinenfertigung**
Lieferung von Ziegeln für die Ausführung der
Sanierungsarbeiten als Ersatzziegel für fehlende Ziegel bzw. Ausführung von Hintermauerwerk

Steinart: Vollziegel als Klosterformatziegel in Maschinenfertigung entsprechend  Bemusterung mit AG und Denkmalpflege

vom Bieter zu ergänzen

Format: Klosterformat gemäß Bestand
Farbe: je nach Herkunft hellrot bis dunkelrot gem. vorhandener Ziegel
Oberfläche: Maschinenfertigung/ Maschinenzug

Die neugefertigten Ziegel sind so auszuführen, dass diese möglicht keine bzw. nur geringe Mengen an Salzen enthalten.
Zur Bemusterung müssen mindestens 3 unterschiedliche
Ziegel vorgelegt werden, die mit dem Architekten und
der Denkmalpflege bemustert werden. Die Bereitstellung der Probeziegel ist in der Leistung enthalten und in den Einheitspreis einzukalkulieren.
Menge: 2,000 m³

**3.1.3.45 Überarbeitung Bestandsfugen Ziegelmauerwerk**
Erneuerung von Bestandsfugen im Ziegelmauerwerk der Stadtmauer mit Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 120,000 m²

**3.1.3.46 Erneuerung Fugen Ziegelmauerwerk**
Erneuerung von Fugen am neu hergestellten bzw. ersetzten Ziegelmauerwerk mit Kalkmörtel mit niedrighydraulischen Bestandteilen in Farbe und Sieblinie entsprechend dem Bestand,
Baustellenmischung: Kalkmörtel NHL 5, Verhältnis 1 : 2,5-3 mit einheimischen Sand, Körnung ca. 12 mm.
Die Ausführung betrifft sowohl größere zusammenhängende Flächen als auch die Ausführung in Kleinflächen.
Die Vorbereitung des Untergrundes zur Fugenerneuerung ist mit einzukalkulieren.
Fugen auf handwerkliche Art bündig glatt, mit Holz frisch in frisch abgezogen bzw. abgebürstet.
Transport und fachgerechte Entsorgung von anfallendem Bauschutt.
Abrechnung erfolgt nach verfugter Fläche.

vom Bieter zu ergänzen.
Menge: 80,000 m²

**3.1.3.47 Gelände beräumen**
Beräumen der zu bearbeitenden Außengeländefläche an der Stadtmauer bzw. im Bereich der neu herzustellenden Bermenanschüttung von oberflächigen Unrat aus verschiedenen Materialien, Bauschuttresten u.ä.
Inkl. Aufladen, Transport zum Bauschuttcontainer und getrennte Entsorgung des Beräumungsmaterials einschließlich Entsorgungsnachweis.
Zu bearbeitende Fläche entlang der Stadtmauer bis ca. 5,00 Meter Breite.
Menge: 250,000 m²

**3.1.3.48 Grasnarbe abtragen, entsorgen**
Vorhandene Grasnarbe, nicht brauchbar, in unterschiedlicher Stärke profilgerecht lösen, aufladen, Transport zum Bauschuttcontainer und Fachgerechte Entsorgung des Materials
Abtragsdicke : bis 15  cm
Zu bearbeitende Fläche entlang der Stadtmauer bis ca. 5,00 Meter Breite.
Menge: 300,000 m²

**3.1.3.49 Boden abtragen, entsorgen**
Boden über tragfähiger Bodenschicht, nicht brauchbar, in unterschiedlicher Dicke profilgerecht lösen, laden und abfahren. Aushubmaterial entsorgen einschl. Nachweisübergabe an AG.
Abtragsdicke: 10 - 30  cm
Bodenklasse: 3 - 4
Zu bearbeitende Fläche entlang der Stadtmauer bis ca. 5,00 Meter Breite.
Menge: 50,000 m³

**3.1.3.50 Zulage Boden abtragen, entsorgen, Bodenkl 5**
Zulage zur Vorposition bei Vorhandensein von hohem Bauschuttanteil im Boden
Boden über tragfähiger Bodenschicht, nicht brauchbar, in unterschiedlicher Dicke profilgerecht lösen, laden und abfahren. Aushubmaterial entsorgen einschl. Nachweisübergabe an AG.
Abtragsdicke : 10 - 30  cm
Bodenklasse: 5
Menge: 50,000 m³

**3.1.3.51 Unterboden liefern**
Sandigen Boden als Unterboden der Vegetationsflächen liefern.
Material  : Bodenklasse 3 - 5; Natursand 0/2 mm
Mischungsverhältnis :70 : 30
Menge: 50,000 m³

**3.1.3.52 Unterboden einbauen**
Unterboden höhen- und profilgerecht auf +/- 5 cm, in die vorbereitete Fläche und  angeböscht auf der in der Nachfolgeposition beschriebenen Lehmbodenebene als Abdichtungsebene einbauen. Massenausgleich innerhalb der Bearbeitungsfläche +/- 25 cm. Unbrauchbares überschüssiges Material laden, transportieren und entsorgen.
Erdmaterial aus Zulieferung und seitlich zwischengelagerten Material.
Auftragsdicke: 10 - 30  cm
Menge: 50,000 m³

**3.1.3.53 Unterbodengrobplanie**
Unterboden für Vegetationsflächen vor Oberbodenauftrag
höhengerecht auf +/- 5 cm grobplanieren.
Massenausgleich innerhalb der Bearbeitungsfläche +/- 25 cm. Überschüssiges Material im Baustellenbereich einbauen und unbrauchbares überschüssiges Material laden, transportieren und entsorgen.
Menge: 100,000 m²

**3.1.3.54 Unterbodengrobplanie, geböscht**
Unterboden für Vegetationsflächen in Böschungsbereichen vor Oberbodenauftrag höhengerecht auf +/- 5 cm grobplanieren. Massenausgleich innerhalb der Bearbeitungsfläche +/- 25 cm.
Überschüssiges Material im Baustellenbereich einbauen und unbrauchbares überschüssiges Material laden, transportieren und entsorgen.
Menge: 150,000 m²

**3.1.3.55 Lehmboden liefern**
Lehmigen Boden als Abdichtungsebene im Unterbodenaufbau der Vegetationsflächen liefern.
Material: Lehmboden 0/25 mm
Einbaustärke bis ca. 10cm
Menge: 20,000 m³

**3.1.3.56 Lehmboden einbauen**
Lehmboden als Abdichtungsebene im Unterbodenaufbau der Vegetationsflächen höhen- und profilgerecht auf +/- 5 cm, einbauen. Die Lehmebene ist am erdberührten Sockelmauerwerk der Stadtmauer bis Oberkante des abschließend fertigen Geländeniveaus einzubauen.
Einbaustärke bis ca. 10cm
Menge: 20,000 m³

**3.1.3.57 Erosionsschutzgewebe, Jute 500 g/m²**
Erosionsschutzgewebe aus Jutegewebe auf egalisierter Fläche verlegen und mit 3 - 4 Stück/m² t-förmigen Holzpflöcken befestigen.
Jutegewebe : 500 g/m²
Bereich  : geböschte Vegetationsflächen
Menge: 250,000 m²

**3.1.3.58 Oberboden liefern und andecken**
Oberboden liefern, im Baustellenbereich verteilen, profilgerecht  und angeböscht andecken.
Oberbodenmaterial frei von sichtbaren Verunreinigungen, arm an Steinen, frei von Wurzelwerk und Ästen mit Durchmesser über 2 cm.
Auftragsdicke : i.M. 15 cm
Menge: 45,000 m³

**3.1.3.59 Vegetationsflächen kreuzweise fräsen, maschinell**
Vegetationsflächen kreuzweise fräsen, maschinell nicht
zu bearbeitende Flächen in Handarbeit lockern, den
anfallenden Unrat entfernen, laden, transportieren und entsorgen.
Menge: 300,000 m²

**3.1.3.60 Starterdünger liefern und ausbringen**
NPK-Starterdünger mit Langzeitwirkung liefern. Staubfreies Granulat von 0,4 - 1,5 mm, Verpackung 25-kg-Sack. Mit mind. 31 % Langzeitstickstoff und folgender Analyse: EG-DÜNGEMITTEL NPK(Mg)-Dünger mit Formaldehydharnstoff, 16 + 26 + 10 (+3)
16,0 % N Gesamtstickstoff
 5,4 % N Nitratstickstoff
 5,6 % N Ammoniumstickstoff
 5,0 % N Formaldehydharnstoff
 2,0 % N kaltwasserlöslicher Formaldehydharnstoff
 1,9 % N nur warmwasserlöslicher Formaldehydharnstoff
26,0 % P2O5 neutral-ammoncitrat- und wasserlösliches Phosphat
 18,0 % P2O5 wasserlösliches Phosphat
10,0 % K2O wasserlösliches Kaliumoxid
3,0 % MgO wasserlösliches Magnesiumoxid
Liefernachweis:
Menge: 300,000 m²

**3.1.3.61 Rasenfläche herstellen**
Rasenfläche herstellen, die Fläche feinplanieren,
leicht verdichten, abharken und mit 30g/m² Gebrauchsrasen gleichmäßig ansäen, den Samen einarbeiten, walzen und durchdringend wässern.
Menge: 300,000 m²

**3.1.3.62 Rasenflächen gemäß DIN 18917 pflegen**
Rasenflächen gemäß DIN 18917 pflegen und wässern.
Durchführung der Fertigstellungspflege.
Menge: 300,000 m²

##### Titel 3.1.4 Stadtmauerabschnitt Flurstück 806/651 - Klosterplatz

**3.1.4.1 Herrichten der Aufstandsfläche**
Herrichten, Aufbau, Vorhaltung und Rückbau der Aufstandsfläche der Rüstung an der Stadtmauer durch lastverteilende Platten, Träger o.ä.
Stadtinnenseite: Grün- und Gartenflächen
Stadtaußenseite: Grün- und Gartenflächen, z.T. in Hanglage
Menge: 50,000 m²

**3.1.4.2 AUFBAU: Stadtmauerrüstung, Metallgerüst, LK 4, BK W 09**
AUFBAU:
Metallgerüst, als Standgerüst für die beidseitigen Stadtmauerflächen inklusive Weichhäuser aus Naturstein- und Ziegelmauerwerk für alle Gewerke, einschl. Verankerung und erforderlicher Leitergänge; nach DIN EN 12811.
Es sind ausschließlich neue oder gereinigte Gerüstanker
zu verwenden, um Beschädigungen der Fassade durch die Verankerung möglichst zu vermeiden. Die Entfernung der Gerüstanker ist Bestandteil der Leistung.
Das Verschließen der Löcher für die Gerüstanker erfolgt während des Rückbaus durch die Maurerfirma. Dies ist rechtzeitig abzustimmen und zu koordinieren. Kunststoffverschlüsse sind nicht zugelassen.

Gemäß ATV DIN 18451 Gerüstarbeiten wurden für die Massenermittlung die Außenseiten der Gerüstkonstruktion zugrunde gelegt.

Mauerhöhe:  ca. 3,50 m
Lastenklasse:  4 (3,0 kN/m2)
Breitenklasse: W 09 (0,9m < w < 1,2m)

In diese Position sind alle Gerüstbauteile einzurechnen, welche lt. Gerüststatik und Aufbauanweisung des Herstellers notwendig sind, die Stadtmauer für die geplanten Bauleistungen einzurüsten.
Somit sind alle Verbindungen, Verstrebungen, Rohre, Kupplungen, sowie Aussteifungen und Überbrückungen von Anbauten mittels Gitterträgern, Stützkonstruktionen oder anderer Bauteile die Position einzurechnen und werden nicht gesondert vergütet.

Vor dem Gerüstaufbau erfolgt eine örtliche Abstimmung mit der Bauleitung und den beteiligten Firmen.
Menge: 165,000 m²

**3.1.4.3 RÜCKBAU: Stadtmauerrüstung**
RÜCKBAU der Stadtmauerrüstung einschl. aller Vor- und Nebenleistungen. Dringende Beachtung der Hinweise zum Verschluss der Ankerlöcher gemäß Vorposition.
Menge: 165,000 m²

**3.1.4.4 Vorhaltung: Stadtmauerrüstung**
Stadtmauergerüst als Standgerüst (siehe Vorposition); Gebrauchsüberlassung ab dem Zeitpunkt der Gerüstübergabe.
Gebrauchsüberlassung: 8 Wochen.
Menge: 1320,000 m²Wo

**3.1.4.5 AUFBAU: Gerüstbrücke**
AUFBAU:
Gerüstbrücke über der Stadtmauer zur Verbindung der beidseig der Stadtmauer errichteten Gerüste durch Erweiterung der Gerüste durch Aufbau von Metallgerüstfeldern über die Mauerkrone hinaus und Verbindung der beiden Gerüstseiten mittels Gitterträger und Brückenübergang aus Laufbohlen o.ä..
Gerüstbrücke inklusive aller erforderlichen Verbindungen, Verstrebungen, Rohre, Kupplungen, sowie Aussteifungen und Überbrückungen mittels Gitterträgern, Stützkonstruktionen, Geländer und Leitergänge.
Aufbau der Gerüstbrücke im Bereich der Treppentürme.
Breite der Gerüstbreite ca. eine Gerüstfeldbreite.

Mauerhöhe:  ca. 3,50 m
Breite der Mauerkroneca. 0,80 m
Gerüstbrücke  ca. 2,50 x 6,00 m
Lastenklasse:  4 (3,0 kN/m2)
Breitenklasse: W 09 (0,9m < w < 1,2m)

In diese Position sind alle Gerüstbauteile einzurechnen, welche lt. Gerüststatik und Aufbauanweisung des Herstellers notwendig sind, die Stadtmauer für die geplanten Bauleistungen einzurüsten.

Vor dem Gerüstaufbau erfolgt eine örtliche Abstimmung mit der Bauleitung und den beteiligten Firmen.
Menge: 25,000 m²

**3.1.4.6 RÜCKBAU: Gerüstbrücke**
RÜCKBAU der Gerüstbrücke der Vorposition einschl. aller Vor- und Nebenleistungen.
Menge: 25,000 m²

**3.1.4.7 Vorhaltung: Gerüstbrücke**
Gerüstbrücke (siehe Vorposition);
Gebrauchsüberlassung: 8 Wochen.
Menge: 200,000 m²Wo

**3.1.4.8 AUFBAU: Gerüstverkleidung mit Netzen**
AUFBAU: Vollflächige Gerüstverkleidung mit engmaschigen, hochreissfestem, ösenverstärktem Schutznetzen, als Witterungs- und Passantenschutz, einschließlich der erforderlichen zusätzlichen Gerüstverankerung und aller notwendigen Befestigungsmaterialien, inkl. aller erforderlichen Vor- und Nebenarbeiten.
Menge: 180,000 m²

**3.1.4.9 RÜCKBAU: Gerüstverkleidung mit Netzen**
RÜCKBAU Gerüstverkleidung mit Netzen
Menge: 180,000 m²

**3.1.4.10 Vorhaltung: Gerüstverkleidung Netz**
Gerüstverkleidung Netzen (siehe Vorposition);
Gebrauchsüberlassung: 8 Wochen.
Menge: 1440,000 m²Wo

**3.1.4.11 AUFBAU: Gerüstverbreiterung, 30 cm**
AUFBAU: Verbreiterung des Gerüstbelages von Standgerüsten nach innen (wandseitig) durch Konsolen oder Kragträger  zur
Anpassung an die Fassade.

Arbeitslage  : bis zu 3,50 m ü. Gelände
Belagsbreite  : 0,30 m
Menge: 50,000 m

**3.1.4.12 RÜCKBAU: Gerüstverbreiterung, 30 cm**
RÜCKBAU der Gerüstverbreiterung, 0,30 m
Menge: 50,000 m

**3.1.4.13 Vorhaltung: Gerüstverbreiterung, 30 cm**
Gerüstverbreiterung, 0,30 m (siehe Vorposition)
Gebrauchsüberlassung: 8 Wochen.
Menge: 400,000 mWo

**3.1.4.14 AUFBAU: Gerüstverbreiterung, 70 cm**
AUFBAU: Verbreiterung des Gerüstbelages von Standgerüsten nach innen (wandseitig) durch Konsolen oder Kragträger  zur
Anpassung an die Fassade.

Arbeitslage  : bis zu 3,50 m ü. Gelände
Belagsbreite  : 0,70 m
Menge: 50,000 m

**3.1.4.15 RÜCKBAU: Gerüstverbreiterung, 70 cm**
RÜCKBAU der Gerüstverbreiterung, 0,70 m
Menge: 50,000 m

**3.1.4.16 Vorhaltung: Gerüstverbreiterung, 70 cm**
Gerüstverbreiterung, 0,70 m (siehe Vorposition)
Gebrauchsüberlassung: 8 Wochen.
Menge: 400,000 mWo

**3.1.4.17 AUFBAU: 3-teiliger Seitenschutz**
AUFBAU: 3- teiliger Seitenschutz im Bereich der oberen Querscheibe für die Befestigung einer Schuttrutsche oder eines Materialaufzugs/ Seilwinde einschl. Erstellung der Konstruktionselemente zur Befestigung.
Länge: 2,50 m
Menge: 1,000 St

**3.1.4.18 RÜCKBAU: 3-teiliger Seitenschutz**
RÜCKBAU des 3-teiligen Seitenschutzes
Menge: 1,000 St

**3.1.4.19 Vorhaltung: 3-teiliger Seitenschutz**
3-teiliger Seitenschutz (siehe Vorposition);
Gebrauchsüberlassung: 8 Wochen.
Menge: 8,000 StWo

**3.1.4.20 Baum, Strauch schützen**
Schützen der im Baustellenbereich befindlichen Bäume, Sträucher o.ä. während der Bauzeit gegen mechanische Beschädigung durch Herstellung einer Schutzkonstruktion aus senkrechter Bretterverkleidung inkl. geeigneter Unterkonstruktion.
Vorhalten der Schutzkonstruktionen inkl. eventuell notwendiger Nacharbeiten während der Baumaßnahme bzw. Austausch geschädigter Bauteile.
Abmessung der Schutzkonstruktion gemäß Bestand bzw. bei Bäumen entsprechend der Kronentraufe.
Durchmesser  : bis 40 cm
Brettdicke  : ca. 24 mm
Höhe  : ca. 2,50 m
Vorhaltung über die gesamte Bauzeit.
Rückbau und fachgerechte Entsorgung nach Abschluss der Baumaßnahme einschl. Entfernen von Verunreinigungen.
Vor der Herstellung erfolgt zusammen mit dem Bauherrn und der Bauleitung die Dokumentation des Urzustandes der zu schützenden Bäume und Gegenstände.
Menge: 2,000 St

**3.1.4.21 Gehweg-/ Pflaster-/ Grünflächen schützen**
Schützen öffentlicher und privater Gehweg-/ Pflaster-/ Grünflächen der Zuwegungen und der Arbeitsbereiche zur und an der Stadtmauer.
Lieferung und fachgerechtes Verlegen von Holzbauplatten inkl. Sicherung der Platten gegen Verrutschen und Verschieben mit Bautenschutzmatten.
Vorhalten des Belages inkl. eventuell notwendiger Nacharbeiten während der Baumaßnahme bzw. Austausch geschädigter Platten.
Vorhaltung über die gesamte Bauzeit des Bauabschnitts.
Rückbau und fachgerechte Entsorgung nach Abschluss der Baumaßnahme einschl. Entfernen von Verunreinigungen.
Vor der Herstellung erfolgt zusammen mit dem Bauherrn und der Bauleitung die Dokumentation des Urzustandes zu überbauenden Flächen.
Vor der Herstellung erfolgt zusammen mit dem Bauherrn und der Bauleitung die Dokumentation des Urzustandes der zu schützenden Bereiche.
Menge: 50,000 m²

**3.1.4.22 Rückbau Einfriedung Maschendrahtzaun**
Rückbau der vorhandenen Einfriedung bestehend aus Maschendrahtzaun mit Betonpfeilern zur Herstellung der Baustellenzufahrt und des Sanierungs- und Arbeitsbereichs.
Ausbau, Transport und fachgerechte Entsorgung des Zaunmaterials und der Zaunpfeiler inkl. Fundament.
Menge: 12,000 m

**3.1.4.23 Rückbau Natursteinmauerkronenabdeckung, Beton**
Rückbau der vorhandenen Mauerkronenabdeckung des Natursteinmauerwerks bestehend aus Betonmörtel, in verschiedensten Stärken bis ca. 10cm.
Vorsichtiger Rückbau in Handarbeit, ohne Beschädigung des darunterliegenden Natursteinbestandes.
Transport und fachgerechte Entsorgung des Abbruchmaterials.
Menge: 10,000 m²

**3.1.4.24 Entfernen von flächigen pflanzlichen Bewuchs**
Behutsames Entfernen von äußerlichem, flächigen pflanzlichen Bewuchs wie Efeu, Wein, Sträucher, Gräser, Moos o.ä. am Stadtmauerwerk, einschl. Entfernen von Bewuchsansatz und Wurzelwerk sowie fachgerechter Entsorgung und aller erforderlichen Vor- und Nebenarbeiten.
Menge: 70,000 m²

**3.1.4.25 Entfernen von pflanzlichen Bewuchs, Einzelpflanzen**
Behutsames Entfernen von einzelnem Pflanzbewuchs wie Birken, Sträucher o.ä. am Stadtmauerwerk, einschl. Entfernen von Bewuchsansatz und Wurzelwerk sowie fachgerechter Entsorgung und aller erforderlichen Vor- und Nebenarbeiten.
Menge: 5,000 St

**3.1.4.26 Substanzschonende Reinigung des Stadtmauerwerk**
Stadtmauerflächen, Ziegel- und Natursteinmauerwerk, partiell und substanzschonend von Verunreinigungen und losen Bestandteilen reinigen. Die Leistung dient zur Vorbereitung der Fassadensanierung.
Reinigung mit Wasser im Niederdruckverfahren (Rotationswirbel) ohne Zusatz von chemischen Mitteln bzw. mit Wurzelbürsten, insbesondere zur Entfernung der Verschmutzungen durch Witterungseinflüsse und Verkrustungen. Die Arbeiten sind zerstörungsfrei für die Bausubstanz auszuführen!
Vor Arbeitsbeginn ist für jede vorhandene Oberfläche der anzuwendende Wasserdruck an einer Probefläche zu ermitteln (mehrere Probeflächen ist in den EP einzukalkulieren!).
Die Leistung gilt inkl. Transport der zu entsorgenden Stoffe zum Container.

vom Bieter zu ergänzen.

Hinweis:
Ergänzung: Eine vollständige Abnahme der Verschmutzungen und Krusten ist nicht notwendig. Das komplette Entfernen der Patina birgt zudem das Risiko des "Auseinanderrestaurierens" verschiedener Fassadenzonen - Unterschiede in den  Farbtönen des heterogenen Mauerwerks treten so möglicherweise stärker in Erscheinung. Zudem besteht die Gefahr, dass die historischen, relativ weichen  Fugenmörtel  im Zuge des Verfahrens deutlich reduziert werden könnten.
Menge: 200,000 m²

**3.1.4.27 Zulage, Reinigung für stark verschmutze Bereiche**
Zulage  zur Vorposition "Substanzschonene Reinigung des Stadtmauerwerks" für partiell erhöhten Reinigungsaufwand an der Fassade für stark verschmutze, verkrustete Bereiche, wie Graffiti etc. sowie aller Vor- und Nebenarbeiten.
Die Arbeiten sind zerstörungsfrei für die Bausubstanz auszuführen!
Vor Arbeitsbeginn ist für jede vorhandene Oberfläche der anzuwendende Wasserdruck an einer Probefläche zu ermitteln (mehrere Probeflächen ist in den EP einzukalkulieren!).
Die Leistung gilt inkl. Transport der zu entsorgenden Stoffe zum Container.

vom Bieter zu ergänzen.

Ausführung der Leistung nur nach vorheriger Abstimmung mit der Bauleitung !!
Menge: 120,000 m²

**3.1.4.28 Bodenaushub Mauerwerkssockel/ Fundament**
Aufschachtung des Mauerwerkssockels/ Bestandsfundamentes für Sanierungsarbeiten am Stadtmauerwerkssockel, abschnittsweise und profilgerecht je nach Baufortschritt freilegen.
Das Aushubmaterial ist vorzusieben. Transport und sichere Einlagerung des Aushubmaterials zum Wiedereinbau an einem im Baustellenbereich zugewiesenen Ort.
Nicht wiederzuverwendendes Material - Abstimmung mit der Bauleitung - ist fachgerecht zu entsorgen.
Bodenklasse:  3 - 5
Aushubtiefe  :  bis 0,50 m
Aushubbreite :  bis 0,80 m
Menge: 28,000 m³

**3.1.4.29 Hinterfüllung Mauerwerkssockel, einschl. Verdichten**
Hinterfüllung des Arbeitsraumes des Mauerwerkssockel-/ Bestandsfundamentsanierung mit seitlich gelagerten, steinfreien Aushubmaterial oder Ersatzmaterial. Profilgerecht einbauen und lagenweise (max. 15 cm stark) verdichten ohne Beschädigung der Außenabdichtung;
Einschl. aller erforderlichen Vor- und Neben- und Transportarbeiten.
Verfülltiefe:  bis 0,50 m
Verfüllbreite  :  bis 0,80 m
Menge: 28,000 m³

**3.1.4.30 Wiederherstellung Natursteinmauerwerk in Kleinflächen**
Wiederherstellen von geschädigten Bereichen am Natursteinmauerwerk der Stadtmauer, auch im Sockel- und Gründungsbereich, in Kleinflächen.
Die Leistung beinhaltet:
- schonende Herausnahme loser Steine von Hand
- Reinigung und Lagerung der Steine
- Vorbereitung des Untergrundes
- Wiedereinsetzen (in hydraulischem Kalkmörtel) der vorhandenen oder zugelieferten Natursteine in den Verband des Bestandes
- Farbe und Sieblinie entsprechend Bestand
(Kalkmörtel NHL 5, Verhältnis 1 : 2,5-3 mit einheimischen Sand, Körnung ca. 12 mm)
- Ergänzung von Fehlstellen im Bestand (Lieferung gesondert)
- Auszwickeln entsprechender Bereiche gemäß Bestand,
- Alle erforderlichen Vor- und Nebenarbeiten sowie evtl. Stützkonstruktionen
- Transport und fachgerechte Entsorgung von anfallendem Bauschutt.
Fugen: gesonderte Position
Tiefe der Mauerwerksüberarbeitung bis ca. 30cm
Menge: 35,000 m²

**3.1.4.31 Verfugen des Natursteinmauerwerks**
Erneuerung von Fugen im Natursteinmauerwerk aus Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 85,000 m²

**3.1.4.32 Wiederherstellung Mauerkrone Naturstein, bombiert, Fugen Romanzement**
Wiederherstellen bzw. Aufbau der Mauerkrone in Natursteinmauerwerk in leicht gerundeter, bombierter Form, so dass anfallendes Regenwasser seitlich abgeleitet werden kann. Die Leistung beinhaltet:
- schonende Herausnahme loser Steine von Hand
- Reinigung und Lagerung der Steine
- Vorbereitung des Untergrundes durch:
Auskratzen schadhafter Fugen bis zu einer Tiefe bis zu 10cm;
Aufbringen eines Wurzelschutzmittels, insbesondere in den Bereichen vorh. Pflanzenbewuchs;
- Wiedereinsetzen (in hydraulischem Kalkmörtel) der vorhandenen oder zugelieferten Natursteine in den Verband des Bestandes zur Herstellung der bombierten Form
- Farbe und Sieblinie entsprechend Bestand
(Kalkmörtel NHL 5, Verhältnis 1 : 2,5-3 mit einheimischen Sand, Körnung ca. 12 mm)
- Ergänzung von Fehlstellen im Bestand (Lieferung gesondert)
- Auszwickeln entsprechender Bereiche gemäß Bestand,
- Verfugung inkl. Oberflächenbehandlung - Abzug mit Holz o. ä. je nach Vorgabe Restaurator,
Fugenmörtel: Romanzement mit einheimischen Sand, Körnung ca. 12 mm und Zusatzmittel Zitronensäure zur Verlängerung der Verarbeitungszeit!
- Alle erforderlichen Vor- und Nebenarbeiten sowie evtl. Stützkonstruktionen
- Transport und fachgerechte Entsorgung von anfallendem Bauschutt.

vom Bieter zu ergänzen.
Menge: 12,000 m²

**3.1.4.33 Lieferung von Natursteinen**
Lieferung von Natursteinen für die Ausführung der Vorpositionen  als Ersatzmaterial.
Format und Farbe gemäß des Bestandes.
Menge: 4,000 m³

**3.1.4.34 Rückbau Ziegelmauerwerk**
Partieller und vorsichtiger Ausbau von konstruktiv geschädigten und zusammenhängenden Ziegelmauerwerk an der Stadtmauer.
Austauschtiefe bis 30 cm

Die Leistung beinhaltet die Reinigung und Entfernung von biogenen Bewuchs (Wurzelwerk) und eine Kontrolle auf
Myzeldurchwachsungen. Mit Myzel durchwachsene Ziegel werden fachgerecht entsorgt, einschließlich Transport zum Container. Unbelastete, wiederverwendbare Ziegel werden gereinigt und zur Wiederverwendung vor Ort gelagert einschl. Säuberung/ Abfegen des Bestandsmauerwerks.
Menge: 6,000 m³

**3.1.4.35 Wiederherstellung Ziegelmauerwerk**
Wiederherstellung des zuvor zurückgebauten, konstruktiv geschädigten Ziegelmauerwerks im vorhandenen Mauerwerksverband an der Stadtmauer in Kalkmörtel gemäß dem Bestandsmauerwerksverband.
Vermauerung der offenen Wandbereiche mit
Vollziegeln aus vorhandenem Material  und zugelieferten Ziegeln (gesonderte Position) bis zu einer Tiefe von 30 cm, einschl. aller erforderlichen Vor- und Nebenarbeiten.
Im Bereich von Rissbildung im darunterliegenden Mauerwerk ist Fugenbewehrung einzulegen (gesonderte Position).

Mörtel :
Kalkmörtel in Farbe und Sieblinie entsprechend dem Bestand:
Baustellenmischung: Kalkmörtel NHL 5, Verhältnis 1 : 2,5-3 mit einheimischen Sand, Körnung ca. 12 mm.
Der Mörtel ist vorab mit der Bauleitung und der Denkmalpflege zu bemustern (Musterflächen in gesonderter Position).
Menge: 4,000 m³

**3.1.4.36 Partieller Rückbau Ziegelmauerwerk Mauerkrone**
Partieller und vorsichtiger Ausbau von konstruktiv geschädigten und zusammenhängenden Ziegelmauerwerk der Mauerkronenabdeckung der Stadtmauer in verschiedensten Ausführungsarten wie Pultdach- oder Satteldachform.
Breite ca. 80 cm
Höhe  ca. 30 cm

Die Leistung beinhaltet die Reinigung und Entfernung von biogenen Bewuchs (Wurzelwerk) und eine Kontrolle auf
Myzeldurchwachsungen. Mit Myzel durchwachsene Ziegel werden fachgerecht entsorgt, einschließlich Transport zum Container. Unbelastete, wiederverwendbare Ziegel werden gereinigt und zur Wiederverwendung vor Ort gelagert einschl. Säuberung/ Abfegen des Bestandsmauerwerks.
Menge: 5,000 m³

**3.1.4.37 Wiederherstellung Ziegelmauerwerk Mauerkrone, Fugen Romanzement**
Wiederherstellung des zuvor zurückgebauten, konstruktiv geschädigten Ziegelmauerwerks der Mauerkronenabdeckung der Stadtmauer gemäß dem historischen Bestand und Mauerwerksverband.in verschiedensten Ausführungsarten wie Pultdach- oder Satteldachform.
Breite ca. 120 cm
Höhe  ca. 50 cm

Ziegelmauerwerk in Kalkmörtel mit Vollziegeln aus vorhandenem Material  und zugelieferten Ziegeln (gesonderte Position), einschl. aller erforderlichen Vor- und Nebenarbeiten, Mess-, und Schneidarbeiten zur Herstellung der Bestandsform der Mauerabdeckung.

Mörtel :
Romanzement mit einheimischen Sand, Körnung ca. 12 mm und Zusatzmittel Zitronensäure zur Verlängerung der Verarbeitungszeit!
Der Mörtel ist vorab mit der Bauleitung und der Denkmalpflege zu bemustern (Musterflächen in gesonderter Position).
Menge: 5,000 m³

**3.1.4.38 Lieferung und Einbau von Mauerwerksbewehrung**
Lieferung und Einbau von Mauerwerksbewehrung in den obersten Ziegelschichten der Mauerkrone zur Sicherung des Mauerwerkes und konstruktiven Risssicherung.

Ausführung:  in Edelstahl für Außenmauerwerk
Dicke der Mauerwerkswand: ca. 50 cm
Der Einbau erfolgt nach Angaben des Statikers mit entsprechend erforderlicher Übergreifungslänge bzw. mit Verbindung mittels Zulagestäben im Stoßbereich (sind in
den EP mit einzukalkulieren) und mind. 1,5 cm Mörteldeckung.
Die Leistung versteht sich inkl. der Ausbildung von Anschlüssen und Zuschnittarbeiten sowie aller Nebenarbeiten.

vom Bieter einzutragen.
Menge: 25,000 m

**3.1.4.39 Risssanierung Ziegelmauerwerk**
Schließen von Rissen im Ziegelmauerwerk nach
Festlegung durch die Bauleitung.
Sanierung der Risse wie folgt :
- vorsichtiges Aufstemmen der Risse;
- vorsichtiges Herausnehmen von losen Ziegeln und
  Mörtelresten;
- Reinigung der Risse;
- verbandsgerechtes Schließen mit zugelieferten Ziegeln,
  (Die Lieferung der Ziegel wird gesondert ausgeschrieben)
- vorbereiten des Mauerwerks für anschließende Verfugung
  (Fugen werden gesondert ausgeschrieben)
- druckloses Verfüllen der Hohlräume  mit einer
  Kalkemulsion einschl. notwendiger Injektoren und
  Materialien.

vom Bieter einzutragen.

Lieferung des Injektionsmaterials sowie die erforderliche Maschinenanlage und die Bearbeitung.
Abrechnung erfolgt nach lfdm des zu sanierenden Risses.
Menge: 15,000 m

**3.1.4.40 Zulage für Edelstahlanker für Mauerwerksrisssanierung**
Zulage für Edelstahlspiralanker d= 6mm während der
Fugensanierung oder dem Überarbeiten der stark
geschädigten Ziegelbereiche.
Während des verbandgerechten Schließens der Risse im
Mauerwerk werden bei Bedarf in Abstimmung mit der
Bauleitung einzelne Edelstahlanker in den Fugen verankert, um
eine bessere Verzahnung des abgängigen Mauerwerkes zu
erhalten.
Position versteht sich inkl. Liefern und Einbauen der Anker pro
laufende Meter verbaute Anker auf Nachweis.
Ansatz: pro laufenden Meter Riss, = 4 Anker.
Vor dem anschließenden Verfugen muss mit der BL zu
Abrechnungszwecken die Lage der einzelnen Anker
dokumentiert werden.
Abrechnung erfolgt nach lfdm des zu sanierenden Risses.
Menge: 15,000 m

**3.1.4.41 Erneuerung Kleinflächen Ziegel**
Erneuerung von Ziegeln in Kleinflächen im vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Pos. gilt für Kleinflächen von mehr als 3 zusammenhängenden Ziegeln.
Abrechnung nach m2.
Mörtel :
Kalkmörtel in Farbe und Sieblinie entsprechend dem Bestand:
Baustellenmischung: Kalkmörtel NHL 5, Verhältnis 1 : 2,5-3 mit einheimischen Sand, Körnung ca. 12 mm.
Der Mörtel ist vorab mit der Bauleitung und der Denkmalpflege zu bemustern (Musterflächen in gesonderter Position).
Fugen: werden gesondert ausgeschrieben

Transport und fachgerechte Entsorgung von anfallendem Bauschutt.
Menge: 5,000 m²

**3.1.4.42 Erneuerung einzelner Ziegel**
Erneuerung einzelner Ziegel aus dem vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Mörtel :
Kalkmörtel in Farbe und Sieblinie entsprechend dem Bestand:
Baustellenmischung: Kalkmörtel NHL 5, Verhältnis 1 : 2,5-3 mit einheimischen Sand, Körnung ca. 12 mm.
Der Mörtel ist vorab mit der Bauleitung und der Denkmalpflege zu bemustern (Musterflächen in gesonderter Position).
Fugen: werden gesondert ausgeschrieben

Transport und fachgerechte Entsorgung von anfallendem Bauschutt.
Menge: 80,000 St

**3.1.4.43 Lieferung Ziegel - Klosterformat Handstrich**
Lieferung von Ziegeln für die Ausführung der
Sanierungsarbeiten als Ersatzziegel für fehlende Ziegel

Steinart: Vollziegel als Klosterformatziegel in Handstrich
entsprechend  Bemusterung mit AG und Denkmalpflege

vom Bieter zu ergänzen

Format: Klosterformat gemäß Bestand
Farbe: je nach Herkunft hellrot bis dunkelrot gem. vorhandener Ziegel
Oberfläche: gemäß Bestand mit Quetschfalten, Handstrich
Die neugefertigten Ziegel sind so auszuführen, dass diese möglicht keine bzw. nur geringe Mengen an Salzen enthalten.
Zur Bemusterung müssen mindestens 3 unterschiedliche
Ziegel vorgelegt werden, die mit dem Architekten und
der Denkmalpflege bemustert werden. Die Bereitstellung der Probeziegel ist in der Leistung enthalten und in den Einheitspreis einzukalkulieren.
Menge: 3,000 m³

**3.1.4.44 Lieferung Ziegel - Klosterformat Maschinenfertigung**
Lieferung von Ziegeln für die Ausführung der
Sanierungsarbeiten als Ersatzziegel für fehlende Ziegel bzw. Ausführung von Hintermauerwerk

Steinart: Vollziegel als Klosterformatziegel in Maschinenfertigung entsprechend  Bemusterung mit AG und Denkmalpflege

vom Bieter zu ergänzen

Format: Klosterformat gemäß Bestand
Farbe: je nach Herkunft hellrot bis dunkelrot gem. vorhandener Ziegel
Oberfläche: Maschinenfertigung/ Maschinenzug

Die neugefertigten Ziegel sind so auszuführen, dass diese möglicht keine bzw. nur geringe Mengen an Salzen enthalten.
Zur Bemusterung müssen mindestens 3 unterschiedliche
Ziegel vorgelegt werden, die mit dem Architekten und
der Denkmalpflege bemustert werden. Die Bereitstellung der Probeziegel ist in der Leistung enthalten und in den Einheitspreis einzukalkulieren.
Menge: 1,000 m³

**3.1.4.45 Überarbeitung Bestandsfugen Ziegelmauerwerk**
Erneuerung von Bestandsfugen im Ziegelmauerwerk der Stadtmauer mit Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 120,000 m²

**3.1.4.46 Erneuerung Fugen Ziegelmauerwerk**
Erneuerung von Fugen am neu hergestellten bzw. ersetzten Ziegelmauerwerk mit Kalkmörtel mit niedrighydraulischen Bestandteilen in Farbe und Sieblinie entsprechend dem Bestand,
Baustellenmischung: Kalkmörtel NHL 5, Verhältnis 1 : 2,5-3 mit einheimischen Sand, Körnung ca. 12 mm.
Die Ausführung betrifft sowohl größere zusammenhängende Flächen als auch die Ausführung in Kleinflächen.
Die Vorbereitung des Untergrundes zur Fugenerneuerung ist mit einzukalkulieren.
Fugen auf handwerkliche Art bündig glatt, mit Holz frisch in frisch abgezogen bzw. abgebürstet.
Transport und fachgerechte Entsorgung von anfallendem Bauschutt.
Abrechnung erfolgt nach verfugter Fläche.

vom Bieter zu ergänzen.
Menge: 50,000 m²

**3.1.4.47 Gelände beräumen**
Beräumen der zu bearbeitenden Außengeländefläche an der Stadtmauer bzw. im Bereich der neu herzustellenden Bermenanschüttung von oberflächigen Unrat aus verschiedenen Materialien, Bauschuttresten u.ä.
Inkl. Aufladen, Transport zum Bauschuttcontainer und getrennte Entsorgung des Beräumungsmaterials einschließlich Entsorgungsnachweis.
Zu bearbeitende Fläche entlang der Stadtmauer bis ca. 5,00 Meter Breite.
Menge: 230,000 m²

**3.1.4.48 Grasnarbe abtragen, entsorgen**
Vorhandene Grasnarbe, nicht brauchbar, in unterschiedlicher Stärke profilgerecht lösen, aufladen, Transport zum Bauschuttcontainer und Fachgerechte Entsorgung des Materials
Abtragsdicke : bis 15  cm
Zu bearbeitende Fläche entlang der Stadtmauer bis ca. 5,00 Meter Breite.
Menge: 230,000 m²

**3.1.4.49 Boden abtragen, entsorgen**
Boden über tragfähiger Bodenschicht, nicht brauchbar, in unterschiedlicher Dicke profilgerecht lösen, laden und abfahren. Aushubmaterial entsorgen einschl. Nachweisübergabe an AG.
Abtragsdicke: 10 - 30  cm
Bodenklasse: 3 - 4
Zu bearbeitende Fläche entlang der Stadtmauer bis ca. 5,00 Meter Breite.
Menge: 35,000 m³

**3.1.4.50 Zulage Boden abtragen, entsorgen, Bodenkl 5**
Zulage zur Vorposition bei Vorhandensein von hohem Bauschuttanteil im Boden
Boden über tragfähiger Bodenschicht, nicht brauchbar, in unterschiedlicher Dicke profilgerecht lösen, laden und abfahren. Aushubmaterial entsorgen einschl. Nachweisübergabe an AG.
Abtragsdicke : 10 - 30  cm
Bodenklasse: 5
Menge: 35,000 m³

**3.1.4.51 Unterboden liefern**
Sandigen Boden als Unterboden der Vegetationsflächen liefern.
Material  : Bodenklasse 3 - 5; Natursand 0/2 mm
Mischungsverhältnis :70 : 30
Menge: 35,000 m³

**3.1.4.52 Unterboden einbauen**
Unterboden höhen- und profilgerecht auf +/- 5 cm, in die vorbereitete Fläche und  angeböscht auf der in der Nachfolgeposition beschriebenen Lehmbodenebene als Abdichtungsebene einbauen. Massenausgleich innerhalb der Bearbeitungsfläche +/- 25 cm. Unbrauchbares überschüssiges Material laden, transportieren und entsorgen.
Erdmaterial aus Zulieferung und seitlich zwischengelagerten Material.
Auftragsdicke: 10 - 30  cm
Menge: 35,000 m³

**3.1.4.53 Unterbodengrobplanie**
Unterboden für Vegetationsflächen vor Oberbodenauftrag
höhengerecht auf +/- 5 cm grobplanieren.
Massenausgleich innerhalb der Bearbeitungsfläche +/- 25 cm. Überschüssiges Material im Baustellenbereich einbauen und unbrauchbares überschüssiges Material laden, transportieren und entsorgen.
Menge: 70,000 m²

**3.1.4.54 Unterbodengrobplanie, geböscht**
Unterboden für Vegetationsflächen in Böschungsbereichen vor Oberbodenauftrag höhengerecht auf +/- 5 cm grobplanieren. Massenausgleich innerhalb der Bearbeitungsfläche +/- 25 cm.
Überschüssiges Material im Baustellenbereich einbauen und unbrauchbares überschüssiges Material laden, transportieren und entsorgen.
Menge: 100,000 m²

**3.1.4.55 Lehmboden liefern**
Lehmigen Boden als Abdichtungsebene im Unterbodenaufbau der Vegetationsflächen liefern.
Material: Lehmboden 0/25 mm
Einbaustärke bis ca. 10cm
Menge: 15,000 m³

**3.1.4.56 Lehmboden einbauen**
Lehmboden als Abdichtungsebene im Unterbodenaufbau der Vegetationsflächen höhen- und profilgerecht auf +/- 5 cm, einbauen. Die Lehmebene ist am erdberührten Sockelmauerwerk der Stadtmauer bis Oberkante des abschließend fertigen Geländeniveaus einzubauen.
Einbaustärke bis ca. 10cm
Menge: 15,000 m³

**3.1.4.57 Erosionsschutzgewebe, Jute 500 g/m²**
Erosionsschutzgewebe aus Jutegewebe auf egalisierter Fläche verlegen und mit 3 - 4 Stück/m² t-förmigen Holzpflöcken befestigen.
Jutegewebe : 500 g/m²
Bereich  : geböschte Vegetationsflächen
Menge: 175,000 m²

**3.1.4.58 Oberboden liefern und andecken**
Oberboden liefern, im Baustellenbereich verteilen, profilgerecht  und angeböscht andecken.
Oberbodenmaterial frei von sichtbaren Verunreinigungen, arm an Steinen, frei von Wurzelwerk und Ästen mit Durchmesser über 2 cm.
Auftragsdicke : i.M. 15 cm
Menge: 35,000 m³

**3.1.4.59 Vegetationsflächen kreuzweise fräsen, maschinell**
Vegetationsflächen kreuzweise fräsen, maschinell nicht
zu bearbeitende Flächen in Handarbeit lockern, den
anfallenden Unrat entfernen, laden, transportieren und entsorgen.
Menge: 230,000 m²

**3.1.4.60 Starterdünger liefern und ausbringen**
NPK-Starterdünger mit Langzeitwirkung liefern. Staubfreies Granulat von 0,4 - 1,5 mm, Verpackung 25-kg-Sack. Mit mind. 31 % Langzeitstickstoff und folgender Analyse: EG-DÜNGEMITTEL NPK(Mg)-Dünger mit Formaldehydharnstoff, 16 + 26 + 10 (+3)
16,0 % N Gesamtstickstoff
 5,4 % N Nitratstickstoff
 5,6 % N Ammoniumstickstoff
 5,0 % N Formaldehydharnstoff
 2,0 % N kaltwasserlöslicher Formaldehydharnstoff
 1,9 % N nur warmwasserlöslicher Formaldehydharnstoff
26,0 % P2O5 neutral-ammoncitrat- und wasserlösliches Phosphat
 18,0 % P2O5 wasserlösliches Phosphat
10,0 % K2O wasserlösliches Kaliumoxid
3,0 % MgO wasserlösliches Magnesiumoxid
Liefernachweis:
Menge: 230,000 m²

**3.1.4.61 Rasenfläche herstellen**
Rasenfläche herstellen, die Fläche feinplanieren,
leicht verdichten, abharken und mit 30g/m² Gebrauchsrasen gleichmäßig ansäen, den Samen einarbeiten, walzen und durchdringend wässern.
Menge: 230,000 m²

**3.1.4.62 Rasenflächen gemäß DIN 18917 pflegen**
Rasenflächen gemäß DIN 18917 pflegen und wässern.
Durchführung der Fertigstellungspflege.
Menge: 230,000 m²

#### 3.2 Sanierung Klosternebengebäude

*Hinweis: Projektbeschreibung*
Projektbeschreibung

Objektbeschreibung
Die Remise beschreibt einen langgestreckten eingeschossigen Massivbau aus Ziegelmauerwerk mit anteiliger Unterkellerung. Das Sockel-/Gründungsgefüge besteht, wie das Raum bildende Wandgefüge des Kellers, aus einem Natursteinverband. Der Übergang zum Ziegelmauerwerk wird durch eine Gebäude umlaufende, gegenüber der Fassadenflucht leicht ausgestellte, Ziegelrollschicht gebildet.
Der heute begehbare Kelleraum misst in seiner Längsausdehnung 8,65 m, 3,50 m in der Raumbreite und eine mittlere Raumhöhe von 1,85 m. Die Differenzen in der Raumhöhe resultieren aus einer Gefälleausbildung des in Sand verlegten Ziegelbodens zu einem zur Raummitte an der hofseitigen Außenwand angelegten Trockensumpfes. Die Raum bildenden Wände des Kellers bestehen aus einem Natursteinmauerwerk. Zur Ostseite ist eine nachträglich eingezogene Querwand aus Ziegelmauerwerk im stumpfen Anschluss zu den Raumlängswänden errichtet.
Die Geschossdecke zwischen Keller- und Erdgeschoss beschreibt eine Stahlsteindecke aus I-Trägern und Langlochziegeln mit einer aufbauenden Estrichschicht. Dicht aneinander gelegte Achsen bilden das statische Auflager von aufstehenden Querwänden im Erdgeschoss.
Den oberen Abschluss der Remise bildet eine zum Hof geneigte Pultdach- konstruktion mit einer Eindeckung aus Bitumendachbahn. Blechaufkantungen an der oberen Dachkante sowie zu den Seiten sorgen für eine gezielte Wasserableitung über die vorgehängte Rinne mit Fallrohren und freiem Auslauf.
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
Beschreibung der geplanten Sanierung
Geplant ist die Sanierung des Klosternebengebäudes mit Umbau bzw. Rückbau des westlichen Gebäudebereichs.

Geplante Maßnahmen sind die Sanierung der ziegelsichtigen Außenfassaden, Innenwand- und Deckenputze gemäß dem Bestand einschließlich Herstellung einer neuen Fensteröffnung in der östlichen Giebelwand, tischler- und malermäßige Aufarbeitung der vorhandenen Türen und Fenster.
Des Weiteren ist die Überdachung des vorhandenen Zwischenraum zwischen dem Klosternebengebäude und der rückwertigen Stadtmauer mittels einer neuen Pultdachkonstruktion mit Bieberziegeldeckung geplant.

Geplant ist ein Sanierungszeitraum der ausgeschriebenen Bauleistungen von
Juli 2026 bis Dezember 2026.

Entsprechend des Denkmalwertes des Bauwerks sind alle Sanierungs- und Umbauleistungen unter der Maßgabe des maximalen Substanzerhaltes auszuführen. Alle Materialien sind in Anlehnung bzw. in Verträglichkeit des historischen Bestandes auszuwählen und mit den Denkmalschutzbehörden, der Bauleitung und dem Bauherren zu bemustern und abzustimmen.

Abbrucharbeiten dürfen erst dann vorgenommen werden, wenn alle erforderlichen
Sicherheitsvorkehrungen getroffen sind.
Alle Abbruch- und Rückbauarbeiten sind grundsätzlich unter den Gesichtspunkten des Denkmalschutzes und vorab mit der Bauleitung, im Bedarfsfall in Abstimmung mit der Denkmalschutzbehörde, abzustimmen und auszuführen.
Die Denkmalschutzbehörden werden fortlaufend in den Planungs- und Ausführungs- prozess einbezogen.

Aufgrund der Verwendung öffentlicher Fördermittel sind auch hinsichtlich der Abrechnung der Leistungen umfangreiche Vorgaben einzuhalten.
Die Teilnahme an der Bauberatung ist verbindlich. Aufmaße (Pläne werden gestellt), Bautagesberichte und die interne fotografische Dokumentation sind sicherzustellen und mit den jeweiligen Abschlagsrechnungen bei der Bauleitung einzureichen.

Die Sanierungsarbeiten werden durch Restauratoren und Bauforscher begleitet.
Das Bauvorhaben wird durch einen SiGeKo begleitet. Anweisungen hinsichtlich der Einhaltung der Arbeitssicherheitsvorschriften sind einzuhalten. Eingeforderte Unterlagen wie. z. B. Gefährdungsbeurteilungen sind einzureichen.

##### Titel 3.2.1 Gerüstbau

**3.2.1.1 AUFBAU: Fassadenrüstung, Metallgerüst, LK 4, BK W 09**
AUFBAU:
Metallgerüst, als Fassadengerüst am Klosternebengebäude aus Ziegelmauerwerk für alle Gewerke, einschl. Verankerung und erforderlicher Leitergänge; nach DIN EN 12811.
Es sind ausschließlich neue oder gereinigte Gerüstanker
zu verwenden, um Beschädigungen der Fassade durch die Verankerung möglichst zu vermeiden. Die Entfernung der Gerüstanker ist Bestandteil der Leistung.
Das Verschließen der Löcher für die Gerüstanker erfolgt während des Rückbaus durch die Maurerfirma. Dies ist rechtzeitig abzustimmen und zu koordinieren. Kunststoffverschlüsse sind nicht zugelassen.

Gemäß ATV DIN 18451 Gerüstarbeiten wurden für die Massenermittlung die Außenseiten der Gerüstkonstruktion zugrunde gelegt.

Firsthöhe:  ca. 3,30 m
Traufhöhe:  ca. 2,90 m
Lastenklasse:  4 (3,0 kN/m2)
Breitenklasse: W 09 (0,9m < w < 1,2m)

In diese Position sind alle Gerüstbauteile einzurechnen, welche lt. Gerüststatik und Aufbauanweisung des Herstellers notwendig sind, das Nebengebäude für die geplanten Bauleistungen einzurüsten.
Somit sind alle Verbindungen, Verstrebungen, Rohre, Kupplungen, sowie Aussteifungen und Überbrückungen von Anbauten mittels Gitterträgern, Stützkonstruktionen oder anderer Bauteile die Position einzurechnen und werden nicht gesondert vergütet.

Vor dem Gerüstaufbau erfolgt eine örtliche Abstimmung mit der Bauleitung und den beteiligten Firmen.
Menge: 110,000 m²

**3.2.1.2 RÜCKBAU: Fassadenrüstung**
RÜCKBAU der Fassadenrüstung einschl. aller Vor- und Nebenleistungen. Dringende Beachtung der Hinweise zum Verschluss der Ankerlöcher gemäß Vorposition.
Menge: 110,000 m²

**3.2.1.3 Vorhaltung: Fassadenrüstung**
Fassadengerüst als Standgerüst (siehe Vorposition); Gebrauchsüberlassung ab dem Zeitpunkt der Gerüstübergabe.
Gebrauchsüberlassung: 8 Wochen.
Menge: 880,000 m²Wo

**3.2.1.4 AUFBAU: Treppenturm, vorgebaut**
AUFBAU: Treppenturm, vorgebaut vor Fassadengerüst, inkl. Doppelhandlauf und Stirngeländer.
Laufbreite:  0,6 m
Gerüstgruppe : 4 (3,0 kN/m²)
Grundfläche  :  ca. 2,50x2,50 m
Höhe  : ca. 3,50 m
Menge: 3,500 Stgm

**3.2.1.5 RÜCKBAU: Treppenturm vorgebaut**
RÜCKBAU des vorgebauten Treppenturmes
Menge: 3,500 Stgm

**3.2.1.6 Vorhaltung: Treppenturm, vorgebaut**
*** EP-Aufgliederung gefordert
Treppenturm vorgebaut (siehe Vorposition);
Gebrauchsüberlassung: 8 Wochen.
Menge: 28,000 mWo

**3.2.1.7 AUFBAU: Gerüstverkleidung mit Netzen**
AUFBAU: Vollflächige Gerüstverkleidung mit engmaschigen, hochreissfestem, ösenverstärktem Schutznetzen, als Witterungs- und Passantenschutz, einschließlich der erforderlichen zusätzlichen Gerüstverankerung und aller notwendigen Befestigungsmaterialien, inkl. aller erforderlichen Vor- und Nebenarbeiten.
Menge: 120,000 m²

**3.2.1.8 RÜCKBAU: Gerüstverkleidung mit Netzen**
RÜCKBAU Gerüstverkleidung mit Netzen
Menge: 120,000 m²

**3.2.1.9 Vorhaltung: Gerüstverkleidung Netz**
Gerüstverkleidung Netzen (siehe Vorposition);
Gebrauchsüberlassung: 8 Wochen.
Menge: 960,000 m²Wo

**3.2.1.10 AUFBAU: Gerüstverbreiterung, 30 cm**
AUFBAU: Verbreiterung des Gerüstbelages von Standgerüsten nach innen (wandseitig) durch Konsolen oder Kragträger  zur
Anpassung an die Fassade.

Arbeitslage  : bis zu 3,50 m ü. Gelände
Belagsbreite  : 0,30 m
Menge: 35,000 m

**3.2.1.11 RÜCKBAU: Gerüstverbreiterung, 30 cm**
RÜCKBAU der Gerüstverbreiterung, 0,30 m
Menge: 35,000 m

**3.2.1.12 Vorhaltung: Gerüstverbreiterung, 30 cm**
Gerüstverbreiterung, 0,30 m (siehe Vorposition)
Gebrauchsüberlassung: 8 Wochen.
Menge: 280,000 mWo

**3.2.1.13 AUFBAU: Gerüstverbreiterung, 70 cm**
AUFBAU: Verbreiterung des Gerüstbelages von Standgerüsten nach innen (wandseitig) durch Konsolen oder Kragträger  zur
Anpassung an die Fassade.

Arbeitslage  : bis zu 3,50 m ü. Gelände
Belagsbreite  : 0,70 m
Menge: 35,000 m

**3.2.1.14 RÜCKBAU: Gerüstverbreiterung, 70 cm**
RÜCKBAU der Gerüstverbreiterung, 0,70 m
Menge: 35,000 m

**3.2.1.15 Vorhaltung: Gerüstverbreiterung, 70 cm**
Gerüstverbreiterung, 0,70 m (siehe Vorposition)
Gebrauchsüberlassung: 8 Wochen.
Menge: 280,000 mWo

**3.2.1.16 AUFBAU: 3-teiliger Seitenschutz**
AUFBAU: 3- teiliger Seitenschutz im Bereich der oberen Querscheibe für die Befestigung einer Schuttrutsche oder eines Materialaufzugs/ Seilwinde einschl. Erstellung der Konstruktionselemente zur Befestigung.
Länge: 2,50 m
Menge: 2,000 St

**3.2.1.17 RÜCKBAU: 3-teiliger Seitenschutz**
RÜCKBAU des 3-teiligen Seitenschutzes
Menge: 2,000 St

**3.2.1.18 Vorhaltung: 3-teiliger Seitenschutz**
3-teiliger Seitenschutz (siehe Vorposition);
Gebrauchsüberlassung: 8 Wochen.
Menge: 16,000 StWo

##### Titel 3.2.2 Vorbereitende Arbeiten

**3.2.2.1 Rückbau Dachbekleidung Bitumen**
Dachfläche aus Bitumendachbahnen, mindestens 2-lagig, aufnehmen, transportieren und als Sondermüll fachgerecht
entsorgen, inkl. Sortierung und Kippgebühren.
Dachaufbau Bestand:
- 2-lagige Abdichtung aus Bitumen
- Untergrund Holzschalung/ Holzwerkstoffplatte/OSB-Platte
Menge: 100,000 m²

**3.2.2.2 Rückbau Dachschalung**
Unterbau der Dachabdichtungsbahn aus Holzschalung/ Holzwerkstoffplatte/OSB-Platte aufnehmen, transportieren und fachgerecht entsorgen, inkl. Sortierung und Kippgebühren.
Dachaufbau Bestand:
- 2-lagige Abdichtung aus Bitumen
- Untergrund Holzschalung/ Holzwerkstoffplatte/OSB-Platte
Menge: 100,000 m²

**3.2.2.3 Rückbau Dachrandabschlüsse Zink**
Aufnehmen der Dachrandabschlüsse, Windfedern und Ortgänge aus Zinkblech, Anschlusshöhen: bis 200mm,  transportieren und als Sondermüll fachgerecht entsorgen, inkl. Sortierung und Kippgebühren.
Menge: 55,000 m

**3.2.2.4 Rückbau Regenentwässerung Zink**
Aufnehmen der Regenentwässerungsanlage bestehend aus Regenrinne und  Fallrohre aus Zinkblech, inkl. aller Zubehörteile wie Rinneneinhänge, - haken, und Mauerschellen, transportieren und fachgerecht entsorgen, inkl. Sortierung und Kippgebühren.
Menge: 28,000 m

**3.2.2.5 Rückbau Dachkonstruktionshölzer**
Rückbau der Dachkonstruktion des westlichen Gebäudeteils des Klosternebengebäudes und der Überdachung des Zwischenraums zwischen Nebengebäude und Stadtmauer bestehend aus Sparren, Schwellen u.ä. Konstruktionshölzern.
Aufnehmen, transportieren und fachgerecht entsorgen, inkl. Sortierung und Kippgebühren.
Holzquerschnitt bis 20/20cm
Menge: 80,000 m

**3.2.2.6 Ausbau Fenster und Außentür**
Ausbau vorhandener Fenster und Außentüren einschließlich aller Bauteile wie Blendrahmen und Zargen und Befestigungsmittel, Transport und fachgerechte Entsorgung.
Fenster: 2-flg. Holzfenster, BxH ca. 1,95x0,85m
Außentür: 1-flg. Holzschalungstür, BxH ca. 0,90x 2,10m
Menge: 2,000 St

**3.2.2.7 Rückbau Mauerwerk Außen- und Innenwände**
Rückbau von Mauerwerk der Außen- und Innenwände bestehend aus Ziegelmauerwerk, Wandstärke bis ca. 32cm.
Einschließlich der Innenwandbekleidung aus Kalk-, Kalkzementputz

Die Leistung beinhaltet die Reinigung und Entfernung von Putz sowie die seitliche Lagerung wiederverwendbarer Ziegel zum Wiedereinbau.
Transport und fachgerechte Entsorgung von geschädigten und nicht wiederverwendbaren Ziegeln zum Container und fachgerechte Entsorgung inkl. Sortierung und Kippgebühren.
Menge: 18,000 m³

**3.2.2.8 Rückbau Bodenplatte**
Rückbau der Bodenplatte aus Beton inkl. Estrichaufbauten und Abdichtungslagen, Aufbau bis ca. 40cm.
Transport und fachgerechte Entsorgung des Baurestmaterials zum Container und fachgerechte, getrennte Entsorgung inkl. Sortierung und Kippgebühren.
Menge: 5,000 m³

**3.2.2.9 Rückbau leichter Innenwände**
Vollständiger Rückbau von nichttragenden Innenwänden der Sanitärabtrennungen in Leichtbauweise z.B. Holzbauplatten.
Einschl. Sortierung und Transport des Bauschuttes zum Container und getrennte, fachgerechte Entsorgung - inkl. Entsorgungsnachweis.
Die Leistung beinhaltet alle notwendigen Vor- und Nebenarbeiten, Sicherheits- und Abstützmaßnahmen.
Wandstärke:  bis ca. 10 cm
Menge: 20,000 m²

**3.2.2.10 Abbruch von Wand- u. Bodenfliesen**
Abbruch von Wand- und Bodenbekleidungen mit Fliesen in verschiedenen Formaten inkl. Unterkonstruktion bzw. Mörtelbett/ Putz, als Vorbereitung der Innenraumsanierung.
Einschl. Transport des Bauschuttes zum Container und getrennte, fachgerechte Entsorgung  - inkl. Entsorgungsnachweis.
Die Leistung beinhaltet alle notwendigen Sicherheitsmaßnahmen, Vor- und Nebenarbeiten.
Menge: 40,000 m²

*Hinweis: Demontage Haustechnik*

**3.2.2.11 Demontage Rohrleitung DN 15 - DN 32 Kupfer Verteilungs-, Steig- und Anbindeleitungen,**
Demontage Rohrleitung DN 15 - DN 32  Kupfer
Verteilungs-, Steig- und Anbindeleitungen,  einschließlich Armaturen, Befestigungen, und Dämmung und deren Ummantelung einschließlich Abtransport- und Entsorgungkosten.
Menge: 25,000 m

**3.2.2.12 Demontage und Entsorgung WC-Anlage,**
Demontage und Entsorgung WC-Anlage,
bestehend aus:
1 Stck WC-Keramik
1 Stck Ablaufbogen
1 Stck Rohrleitungsanschluss Trinkwasser kalt
1 Stck Spülkasten bzw. Vorwandelement
1 Stck WC-Sitz
1 Stck Bürtsengarnitur
1 Stck Papierrollenhalter
komplett einschließlich Abtransport- und Entsorgungkosten.
Menge: 3,000 St

**3.2.2.13 Demontage und Entsorgung Waschtischanlage,**
Demontage und Entsorgung Waschtischanlage,
bestehend aus:
1 Stck Waschtisch Keramik
1 Stck Seifenspender
1 Stck Röhrengeruchsverschluss
2 Stck Eckventil
1 Stck Einhebel-/ Zweigriff Standbatterie
1 Stck Rohrleitungsanschluss Trinkwasser kalt/warm
Über- bzw. Untertischspeicher bis 10 L
Menge: 3,000 St

**3.2.2.14 Demontage Rohrleitung DN 100 Abwasserleitung, Kunststoff-Rohr**
Demontage Rohrleitung DN 100  Abwasserleitung, Kunststoff-Rohr, einschließlich Befestigungen, bestehende Fallleitung demontieren, im Bereich der Deckendurchführung durch die Stahlbetondecke ist das Rohr vollständig zu demontieren, einschließlich Abtransport und fachgerechter Entsorgung.
Menge: 20,000 m

**3.2.2.15 Desgleichen wie vor, jedoch: Demontage Rohrleitung DN 70 und DN 50**
Menge: 25,000 m

**3.2.2.16 Demontage Rohrleitung DN 15 - DN 50 Trinkwasserverteilung**
Demontage Rohrleitung DN 15 - DN 50 Trinkwasserverteilung
Stahlrohr verzinkt, Kupferrohr, Kunststoffrohr
einschießlich Dämmung, Armaturen, Befestigungen, einschließlich Abtransport- und Entsorgungskosten.
Menge: 20,000 m

##### Titel 3.2.3 Maurerarbeiten

**3.2.3.1 Herstellen Ziegelmauerwerk Außenwände**
Herstellen von Wänden aus Ziegelmauerwerk mit Vollziegeln aus vorhandenen, zwischengelagerten Ziegelmaterial und zugelieferten Ziegeln (sh. gesonderte Position) auf vorhandenen Kellermauerwerk/-fundament. Ausführung außen als Sichtziegelmauerwerk inkl. Verfugungsarbeiten, innen vorbereitet für abschließenden Innenputzauftrag.
Mörtel: reiner Kalkmörtel mit hochhydraulischen
Bestandteilen (Bemusterung/ Freigabe durch die Denkmalschutzbehörde).
Wandstärke: bis ca. 24cm
Abrechnung erfolgt über m² Wandfläche.
Menge: 15,000 m²

**3.2.3.2 horizontale Abdichtung mineralische Dichtschlämme**
Aufbringen einer mineralische Dichtschlämme zur Herstellung einer Horizontalsperre auf vorhandenem Kellermauerwerk und 30cm über Gelände sowie als Vertikalsperre auf dem erdberührten Mauerwerkssockel. Abdichtung als Feuchtigkeitssperrung gegen nicht drückendes Wasser.
In der Leistung enthalten ist:
- Trockene Säuberung der zu bearbeitenden Fläche;
- Untergrundbehandlung;
- Aufbringen der flexiblen mineralischen Dichtschlämme in den
  erforderlichen Schichten und Schichtdicken gemäß
  Herstellerangaben;
Mauerwerksbreite bis ca. 30cm
sanierter erdberührter Sockelbereich bis ca. 50cm Tiefe
Mauerwerk aus Klosterformatziegeln.

(vom Bieter zwingend einzutragen)
Menge: 8,000 m²

**3.2.3.3 Erneuerung einzelner Ziegel**
Erneuerung einzelner Ziegel aus dem vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Mörtel :
Kalkmörtel in Farbe und Sieblinie entsprechend dem Bestand:
Baustellenmischung: Kalkmörtel NHL 5, Verhältnis 1 : 2,5-3 mit einheimischen Sand, Körnung ca. 12 mm.
Der Mörtel ist vorab mit der Bauleitung und der Denkmalpflege zu bemustern (Musterflächen in gesonderter Position).
Fugen: werden gesondert ausgeschrieben

Transport und fachgerechte Entsorgung von anfallendem Bauschutt.
Menge: 50,000 St

**3.2.3.4 Erneuerung Kleinflächen Ziegel**
Erneuerung von Ziegeln in Kleinflächen im vorhandenen
Verband des Mauerwerkes durch Herausstemmen in
Handarbeit. Erneuerung bei Abscherbelung, Riss in
ganzer Tiefe.
Läufer und Binder werden in der ganzen Tiefe erneuert.
Die Auswahl der zu erneuernden Ziegelbereiche erfolgt
durch die Bauleitung in Abstimmung mit der Denkmalbehörde. Die zu erneuernden Bereiche werden auf der Baustelle gemeinsam besichtigt und gekennzeichnet.
Die Leistung umfasst auch sämtliche erforderlichen
Stemm- und Nebenarbeiten.
Als Ersatzziegel ist ein in Form und Farbe entsprechender Ziegel zu verwenden, der vor Auslösung einer Bestellung durch die Bauleitung und Denkmalbehörde zu bemustern ist.
Die Lieferung der Ziegel wird gesondert ausgeschrieben.
Format: Klosterformat
Pos. gilt für Kleinflächen von mehr als 3 zusammenhängenden Ziegeln.
Abrechnung nach m2.
Mörtel :
Kalkmörtel in Farbe und Sieblinie entsprechend dem Bestand:
Baustellenmischung: Kalkmörtel NHL 5, Verhältnis 1 : 2,5-3 mit einheimischen Sand, Körnung ca. 12 mm.
Der Mörtel ist vorab mit der Bauleitung und der Denkmalpflege zu bemustern (Musterflächen in gesonderter Position).
Fugen: werden gesondert ausgeschrieben

Transport und fachgerechte Entsorgung von anfallendem Bauschutt.
Menge: 5,000 m²

**3.2.3.5 Risssanierung Ziegelmauerwerk**
Schließen von Rissen im Ziegelmauerwerk nach
Festlegung durch die Bauleitung.
Sanierung der Risse wie folgt :
- vorsichtiges Aufstemmen der Risse;
- vorsichtiges Herausnehmen von losen Ziegeln und
  Mörtelresten;
- Reinigung der Risse;
- verbandsgerechtes Schließen mit zugelieferten Ziegeln,
  (Die Lieferung der Ziegel wird gesondert ausgeschrieben)
- vorbereiten des Mauerwerks für anschließende Verfugung
  (Fugen werden gesondert ausgeschrieben)
- druckloses Verfüllen der Hohlräume  mit einer
  Kalkemulsion einschl. notwendiger Injektoren und
  Materialien.

vom Bieter einzutragen.

Lieferung des Injektionsmaterials sowie die erforderliche Maschinenanlage und die Bearbeitung.
Abrechnung erfolgt nach lfdm des zu sanierenden Risses.
Menge: 20,000 m

**3.2.3.6 Zulage für Edelstahlanker für Mauerwerksrisssanierung**
Zulage für Edelstahlspiralanker d= 6mm während der
Fugensanierung oder dem Überarbeiten der stark
geschädigten Ziegelbereiche.
Während des verbandgerechten Schließens der Risse im
Mauerwerk werden bei Bedarf in Abstimmung mit der
Bauleitung einzelne Edelstahlanker in den Fugen verankert, um
eine bessere Verzahnung des abgängigen Mauerwerkes zu
erhalten.
Position versteht sich inkl. Liefern und Einbauen der Anker pro
laufende Meter verbaute Anker auf Nachweis.
Ansatz: pro laufenden Meter Riss, = 4 Anker.
Vor dem anschließenden Verfugen muss mit der BL zu
Abrechnungszwecken die Lage der einzelnen Anker
dokumentiert werden.
Abrechnung erfolgt nach lfdm des zu sanierenden Risses.
Menge: 20,000 m

**3.2.3.7 Herstellen von Türöffnungen in Bestandsmauerwerk**
Herstellen von Türöffnungen im vorhandenen Ziegelmauerwerk der Innenwände durch Rückbau von Mauerwerk, Einbau von Öffnungsstürzen inkl. Auflagerherstellung und Beimauern der Öffnungsleibungen entsprechend vorhandenen Mauerwerksverband.
Öffnungsmaß: bis 0,90 x 2,10m
Wandstärke  : bis 24,0 cm
Sturz  : 2x Ziegelflachsturz, b=11,5cm, l= 1,10m
Auflagertiefe  : mind. 11,5 cm
Einschl. Lieferung Ziegelsturz und aller erforderlichen Vor-, Neben- und Abstützarbeiten.
Transport des Baurestschuttes zum Container und Entsorgung als getrennter Bauabfall.
Lieferung Ersatzziegel in gesonderter Position.
Menge: 1,000 St

**3.2.3.8 Herstellen von Fensteröffnungen in Bestandsmauerwerk**
Herstellen von Fensteröffnungen im vorhandenen Ziegelmauerwerk der Außenwände durch Rückbau von Mauerwerk, Einbau von Öffnungsstürzen inkl. Auflagerherstellung und Beimauern der Öffnungsleibungen mit Innenanschlag entsprechend vorhandenen Mauerwerksverband.
Öffnungsmaß: bis 1,80 x 1,50m
Wandstärke  : bis 24,0 cm
Sturz  : 2x Ziegelflachsturz, b=11,5cm, l= 2,20m
Auflagertiefe  : mind. 20 cm
Einschl. Lieferung Ziegelsturz und aller erforderlichen Vor-, Neben- und Abstützarbeiten.
Transport des Baurestschuttes zum Container und Entsorgung als getrennter Bauabfall.
Lieferung Ersatzziegel in gesonderter Position.
Menge: 1,000 St

**3.2.3.9 Lieferung Ziegel - Klosterformat Handstrich**
Lieferung von Ziegeln für die Ausführung der
Sanierungsarbeiten als Ersatzziegel für fehlende Ziegel

Steinart: Vollziegel als Klosterformatziegel in Handstrich
entsprechend  Bemusterung mit AG und Denkmalpflege

vom Bieter zu ergänzen

Format: Klosterformat gemäß Bestand
Farbe: je nach Herkunft hellrot bis dunkelrot gem. vorhandener Ziegel
Oberfläche: gemäß Bestand mit Quetschfalten, Handstrich
Die neugefertigten Ziegel sind so auszuführen, dass diese möglicht keine bzw. nur geringe Mengen an Salzen enthalten.
Zur Bemusterung müssen mindestens 3 unterschiedliche
Ziegel vorgelegt werden, die mit dem Architekten und
der Denkmalpflege bemustert werden. Die Bereitstellung der Probeziegel ist in der Leistung enthalten und in den Einheitspreis einzukalkulieren.
Menge: 2,000 m³

**3.2.3.10 Überarbeitung Bestandsfugen Ziegelmauerwerk**
Erneuerung von Bestandsfugen im Ziegelmauerwerk des Klosternebengebäudes mit Kalkmörtel mit hydraulischen Bestandteilen, in Farbe und Sieblinie entsprechend dem Bestand:
Baustellenmischung: Kalkmörtel NHL 5, Verhältnis 1 : 2,5-3 mit einheimischen Sand, Körnung ca. 12 mm.
Die Ausführung betrifft sowohl größere zusammenhängende Flächen als auch die Ausführung in Kleinstflächen.
Die Leistung beinhaltet:
- Auskratzen schadhafter Fugen bis zu einer Tiefe von bis zu 10 cm
- Reinigung der Fugenbereiche von losem Material
- Vornässen
- Verfugung inkl. Oberflächenbehandlung - Abzug mit Holz o. ä. bzw. Mörtelauftrag, Abstoßen der Mörtelkanten nach dem Anziehen des Mörtels und Abbürsten der Oberfläche je nach Vorgabe Restaurator
- Nachbehandlung der Fugen
- Alle erforderlichen Vor- und Nebenarbeiten und Schutzmaßnahmen.
- Transport und fachgerechte Entsorgung von anfallendem Bauschutt.
Abrechnung erfolgt nach verfugter Fläche.

vom Bieter zu ergänzen.
Menge: 110,000 m²

**3.2.3.11 Erneuerung Fugen Ziegelmauerwerk**
Erneuerung von Fugen am neu hergestellten bzw. ersetzten Ziegelmauerwerk mit Kalkmörtel mit niedrighydraulischen Bestandteilen in Farbe und Sieblinie entsprechend dem Bestand,
Baustellenmischung: Kalkmörtel NHL 5, Verhältnis 1 : 2,5-3 mit einheimischen Sand, Körnung ca. 12 mm.
Die Ausführung betrifft sowohl größere zusammenhängende Flächen als auch die Ausführung in Kleinflächen.
Die Vorbereitung des Untergrundes zur Fugenerneuerung ist mit einzukalkulieren.
Fugen auf handwerkliche Art bündig glatt, mit Holz frisch in frisch abgezogen bzw. abgebürstet.
Transport und fachgerechte Entsorgung von anfallendem Bauschutt.
Abrechnung erfolgt nach verfugter Fläche.

vom Bieter zu ergänzen.
Menge: 25,000 m²

**3.2.3.12 Rückbau geschädigter Deckenputz**
Vorsichtiger Rückbau von stark geschädigtem Deckenputz inkl. Putzträger wie Schilfrohr einschließlich aller Befestigungsmittel. Die Vorgabe der zu entfernenden Bereiche erfolgt durch den Restaurator/ die Bauleitung.
Die Flanken des Putzes sind zu brechen und nicht einzuschneiden, um einen besseren Übergang des neuen Putzes an den Bestandsputz zu gewährleisten.
Die Position beinhaltet die Reinigung  der freigelegten Untergrundflächen (Holzschalung) als Vorbereitung der Neuherstellung des Deckenputzes.
Einschl. aller notwendigen Vor- und Nebenarbeiten, Sicherungsmaßnahmen und Transport des Bauschuttes zum Container zur getrennten, fachgerechten Entsorgung.
Putzdicke: bis 20mm
Menge: 5,000 m²

**3.2.3.13 Innenputz, Anputzen der Deckenflächen**
Anputzen der Innendeckenflächen im Sanierungsbereich der Deckenkonstruktion oder geschädigter Deckenputzflächen in z.T. Klein- und nicht zusammenhängenden Flächen mit einem hydraulischen Kalkmörtel (MG I).

(vom Bieter zwingend einzutragen)

Die Oberfläche ist der Struktur des vorhandene Putzes angepasst.
Die Leistung beinhaltet die Vorbereitung der  Flanken des vorhandenen Putzes sowie die Herstellung eines Putzträgers mit Schilfrohrgeflecht, Befestigung mit verzinkten Klammern.
Die neue Putzfläche soll dem Verlauf der vorhandenen
Flächen folgen, d.h. es erfolgt kein Abstemmen einer geraden Putzlinie.
Menge: 15,000 m²

**3.2.3.14 Rückbau geschädigter Innenwandputz**
Vorsichtiger Rückbau von stark geschädigtem Innenwandputz inkl. event. vorh. Putzträger wie Schilfrohr einschließlich aller Befestigungsmittel. Die Vorgabe der zu entfernenden Bereiche erfolgt durch den Restaurator/ die Bauleitung.
Die Flanken des Putzes sind zu brechen und nicht einzuschneiden, um einen besseren Übergang des neuen Putzes an den Bestandsputz zu gewährleisten.
Die Position beinhaltet die Reinigung  der freigelegten Untergrundflächen (Holzschalung) als Vorbereitung der Neuherstellung des Innenwandputzes.
Einschl. aller notwendigen Vor- und Nebenarbeiten, Sicherungsmaßnahmen und Transport des Bauschuttes zum Container zur getrennten, fachgerechten Entsorgung.
Putzdicke: bis 20mm
Menge: 10,000 m²

**3.2.3.15 Innenputz, Anputzen der Wandflächen**
Anputzen der Innenwandflächen im Sanierungsbereich oder geschädigter Wandputzflächen in z.T. Klein- und nicht zusammenhängenden Flächen mit einem hydraulischen Kalkmörtel (MG I).

(vom Bieter zwingend einzutragen)

Die Oberfläche wird der Struktur des vorhandene Putzes angepasst.
Die Leistung beinhaltet die Vorbereitung der  Flanken des Bestandsputzes sowie der Untergründe der Neuputzflächen mit Haftemulsion. Die neue Putzfläche soll dem Verlauf der vorhandenen Flächen folgen, d.h. es erfolgt kein Abstemmen einer geraden Putzlinie.
Menge: 30,000 m²

**3.2.3.16 Kernbohrungen Ø 160-220 mm, Bohrtiefe 50-80cm**
Kernbohrungen als Nassbohrung, horizontal und vertikal, im
Ziegelmauerwerk mit Diamantbohrkronen, nach Angabe herstellen,
einschließlich Heranführung des Kühlwassers, Auffangen und  Beseitigen der Bohrschlämme sowie Beseitigung des Bohrkerns.
Bohrungs-Ø : 160 - 220 mm
Bohrtiefe: bis 50 - 80 cm
Ausführung und Abrechnung nur auf besondere Anweisung der Bauleitung.

Die Leistung umfasst auch sämtliche erforderlichen
Vor- und Nebenarbeiten, Transport und fachgerechte Entsorgung des Baurestmaterials.
Menge: 2,000 St

**3.2.3.17 Zulage Kernbohrungen**
Zulage für vorstehende Kernbohrungen
für die Wasserhaltung Behälterbefüllung bis 50m zur
Entnahmestelle.
Energieversorgung 220V/16A
Vorhaltung Verlängerungskabel bis 50 m
Menge: 1,000 St

**3.2.3.18 Konservierung vorh. Stahlträger**
Konservierung der freiliegenden Stahlträger, ca. IPE 120, der Stahlsteindecken über Keller durch Säubern und Entrosten aller sichtbaren Stahloberflächen und abschließender Auftrag eines Konservierungs- (Ovatrolöl) und Korrosionsschutzanstriches.
Stahlträgerlänge bis 3,80cm
Menge: 8,000 St

**3.2.3.19 Einbindepunkte/ Auflagertaschen für HEB100 herstellen**
Vorsichtiges Freistemmen  zur Herstellung von Einbindepunkte/ Auflagertaschen in den angrenzenden Kellerwänden aus Ziegelmauerwerk für den Einbau von Stahlträgerprofilen HEB100 zur Unterfangung stark geschädigter Stahlprofile der vorhandenen Stahlsteindecke über Keller.
Einschl. Transport und Entsorgung des Abbruchmaterials.

Maße Auflagertasche: B/T/H= 25/20/25cm

Herstellen eines Beton-Auflagerpolster in der Auflagertasche
Maße Auflagerpolster: B/T/H= 25/20/12cm
Beton: C 20/25

Einschließlich aller erforderlichen Vor- und Nebenarbeiten wie z.B. Schalungsarbeiten.
Menge: 6,000 St

**3.2.3.20 Liefern und Einbau Stahlträger HEB 100, feuerverzinkt**
Liefern und Einbau von Stahlträger HEB 100 (S235) zur Unterfangung stark geschädigter Stahlprofile der vorhandenen Stahlsteindecke über Keller.
Einbau in die Kelleraußenwände auf die bauseits vorbereiteten Auflagertaschen.
Stahlträger:  HEB 100 (S235)
Stahlträgerlänge: ca. 4,20m, nach vorort Aufmaß
Beschichtung: feuerverzinkt, Korrosionsschutz für
  Kelleräume, Kalträume

Inklusive aller erforderlichen Bohrungen, Befestigungs- und Verbindungsmittel, Kleineisenteile, Schweiß-, Zuschnittarbeiten und Verzinkungsarbeiten sowie
Transport der Materialien zum Einbauort und aller für den Einbau erforderlichen Vor-, Neben-, Abstütz- und Hebearbeiten.
Menge: 3,000 St

##### Titel 3.2.4 Zimmererarbeiten

**3.2.4.1 Erneuerung der Schwellen, Dachkonstruktion**
Vorsichtiger Ausbau der geschädigten Schwellen-/Mauerlattenabschnitte der Dachkonstruktion, einschl. aller erforderlichen Vor- und Nebenarbeiten wie Abstütz- und Sicherungsmaßnahmen und Ausbau anliegender Bauteile.
Transport der geschädigten Bauteile zum Container und fachgerechte Entsorgung;
Abbund von Holzbalken als Schwellenholz in Abschnitten bis zu 3m Einzellänge ausbilden und mittels liegendem Hakenblatt  einbauen, inkl. Herstellung der zimmermannsmäßigen Verbindungen zu den Anschlussbauteilen wie Sparren.
Die Holzquerschnitte sind entsprechend den vorhandenen Schwellenhölzern zu wählen.
Sicherung der Blattverbindung durch je 2 Holznägel aus
Eichenholz.
Holzart:  Eiche
Querschnitt ca. 16/16, nach Aufmaß
Lage der Schwellen gem. Bestand; Einbau in Abschnitten
nach Abstimmung mit der Bauleitung.
Holzlieferung siehe gesonderte Position.
Menge: 5,000 m

**3.2.4.2 Sanierung geschädigter Sparrenfüße/-köpfe**
Sanierung geschädigter Sparrenfüße und -köpfe mit  wie folgt :
-> Abstützung und Sicherung des Bauteils, Sparren;
-> Kappung des Sparren  nach Angaben des Statikers bzw.
  des Holzschutzgutachers;
-> Herstellung einer stehenden Blattverbindung mit
  Stabdübel 2 x  4x20 mm
  (alternativ 2x Geka Dübel 85 2-seitig, mit Bolzen M20)

Sparren : bis 16/20 cm
Länge :  bis ca 1,50 m

Die Leistung umfasst alle Nebenarbeiten wie
* Liefern und Einbau der erforderlichen Verbindungsmittel;
* Herstellen der Anbindung an Schwelle - Deckenbalken,
  bzw. First gemäß Bestand;
* Nachbehandlung der Schnittflächen mit einem
  zugelassenen chemischen Holzschutzmittel;
* Anpassung der überstehenden Querschnitte durch
  vorsichtiges Bebeilen;
* Abbau vorhandener Anlaschungen

Die Leistung umfasst weiterhin den Transport der alten Sparren- und Holzreste zum Container und die fachgerechte Entsorgung.
Holzlieferung siehe gesonderte Position.
Menge: 5,000 St

**3.2.4.3 Abbund, Richten, Einbau Bauholz, Sparren 16/20**
Abbund und Aufstellen, Richten und Einbauen von Bauholz für die Pultdachkonstruktion auf dem Klosternebengebäude: Sparrenhölzer auf Schwellen-/ Fußpfettenhölzer, inkl. aller Aufdopplungen, Anschlüsse und Auswechslungen inkl. Verbindungen mit Vollgewinde-, Holz- und Tellerkopfschrauben und jeglicher weiterer konstruktiven Verbindungsmittel und Kleineisenteile.
Lieferung von Bauholz gesondert.
Sparren  : ca. 16/20, l= 5,00m, a= 0,85m
Dachform  : Pultdach
Traufhöhe  : 2,90m
Firsthöhe  : 3,20m
je Sparren:
Verbindung Traufpfette: 2x Winkelverbinder ABR 90
Verbindung Firstpfette: 2x Winkelverbinder ABR 90
Menge: 2,000 St

**3.2.4.4 Dachschalung, 32mm, liefern und einbauen**
Lieferung und Einbau  einer vollflächigen Schalung, 32mm stark, imprägniert (farblos), auf die vorhandene Dachkonstruktion des Pultdaches. Es ist zu gewährleisten, dass die Schalung beim Aufbringen der Deckung nicht federt.
Die Bretter (gespundet) müssen mindestens 160 mm breit sein. Bei einer Brettbreite > 200 mm muss die Befestigung je Brett mit 3 Nägeln erfolgen. Alle Schneide- und Anpassarbeiten an Grate, Kehlen und anderen Zwangspunkten etc. sind einzurechnen und werden nicht gesondert vergütet.
Einschl. aller Materialien, Verbindungsmittel und Kleineisenteile sowie Vor- und Nebenleistungen.
Menge: 100,000 m²

**3.2.4.5 Traufgesimsschalung, d=24 mm**
Herstellen eines Traufgesimes mittels Nut-Feder-Schalung, imprägniert (farblos), einseitig gehobelt und am Sparrenkopf befestigt, inkl. Unterkostruktion aus Lattung bis 24x 48 mm.
Holzart  :  Fichte / Tanne / Kiefer
Sortierklasse  : S 10
Holzfeuchte  : trocken (< 20%)
Breite  : bis ca. 160 mm
Befestigungsmittel : Edelstahlschrauben
Brettdicke  :  24 mm
Ausführungsart  : Nut und Feder
Gesims BxH  : ca. 0,40x0,20m
Menge: 5,000 m

**3.2.4.6 Unterdeckenschalung, Rauspund**
Lieferung Holzschalung aus Rauspund und fachgerechte und Montage unter den Deckenbalken und Anarbeitung an den Bestand, als Vorbereitung der Herstellung der Deckenbekleidung mit Kalkputz.
Holzart  :  Fichte / Tanne / Kiefer
Holzfeuchte  :  trocken (< 20%)
Brettdicke  :  ca. 22 mm, gemäß Bestand
Brettbreite  :  ca. 120 mm
Einschl. aller erforderlichen Vor- und Nebenarbeiten wie Abstütz- und Sicherungsmaßnahmen, Transport und Entsorgung von Baurestmaterialien.
Menge: 10,000 m²

**3.2.4.7 Abbund, Richten, Einbau Bauholz, Pfetten/Schwellen/Sparren bis 10/14**
Abbund und Aufstellen, Richten und Einbauen von Bauholz für die Pultdachkonstruktion zur Überdachung des Zwischenraums zwischen Klosternebengebäude und Stadtmauer: Pfetten- und Schwellenölzer in Abschnitten bis zu 5,00m Einzellänge und mittels liegendem Hakenblatt einbauen. Sicherung der Blattverbindung durch je 2 Holznägel.
Verbindung der Konstruktionshölzer mit Klebedübel, Winkelverbinder und Lieferung von Bauholz in gesonderten Positionen.
Holzart: Kiefer
Pfette: 10/14, Gesamtlänge bis 20,00m
Schwelle: 10/14, Gesamtlänge bis 20,00m
Sparren: 10/14, Länge bis 1,40m, 30 Stück, a=0,70m
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Menge: 82,000 m

**3.2.4.8 Schwelle/ Pfette, Verdübelung**
Lieferung und konstruktive Verankerung der Schwelle/ Pfette an der stadtmauerseitigen Rückwand des Klosternebengebäudes aus Ziegelmauerwerk bzw. Mauerkrone der Stadtmauer aus Ziegelmauerwerk mit Klebedübel/ Ankerbolzen M12 in Edelstahl.
Einschließlich aller erforderlichen Bohrungen, Befestigungsmittel und Kleineisenteile.
Holzart: Kiefer
Holzquerschnitt: 10/14
Ankerbolzen: M12 V4A Edelstahl
Abstand: <= 1,25m

(durch Bieter zwingend einzutragen)
Menge: 40,000 St

**3.2.4.9 Sparrenverbindung**
Lieferung und konstruktive Verbindung der Sparren an Schwelle und Pfette mit Sparrenpfettenanker, verzinkt.
Einschließlich aller erforderlichen Bohrungen, Befestigungsmittel und Kleineisenteile.
Holzart: Kiefer
Holzquerschnitt: 12/14 bzw. 14/8
Verbindung: Sparrenpfettenanker 210, je Sparren 2x2

(durch Bieter zwingend einzutragen)
Menge: 120,000 St

**3.2.4.10 Ortgangbrett/ Zahnleiste liefern und einbauen**
Ausbildung des seitlichen Dachabschlusses der Überdachung des Zwischenraums zwischen Klosternebengebäude und Stadtmauer durch Lieferung und Montage eines Ortgangbretts/ Zahnleiste, inkl. aller erforderlichen Befestigungsmaterialien.
Die Leistung beinhaltet alle Anpassungs- und Schneidarbeiten an die vorhandene Dacheindeckung inkl. erforderlicher Unterkonstruktion sowie alle Vor-, Nebenarbeiten und Kleineisenteile.
Holzart  : Lärche
Holzfeuchte  :  trocken (< 20%)
Güteklasse  : I
Brettbreite  :  120 - 200 mm
Brettdicke  : 18 - 22 mm
Befestigungsmittel  : Senkkopfstifte o. Holzschrauben
  in Edelstahl
Menge: 3,000 m

**3.2.4.11 Kleineisenteile liefern**
Kleineisenteile, verzinkt nach DIN 571, wie z. B. Schrauben (Vollgewindeholzschrauben aller Größen, Nägel, Bolzen etc. liefern, welche nicht in den Positionen erfasst sind, aber durch den Statiker vorgegeben werden.
Menge: 10,000 kg

**3.2.4.12 Liefern von Bauholz - Kiefer**
Liefern von Bauschnittholz aus Kantholz für den nichtsichtbaren Bereich nach DIN 68800 / T3 Gefährdungsklasse 2, mit einem farblosen zugelassenen Holzschutzmittel tauchimprägniert, für die Ausführung der Zimmererarbeiten der Folgepositionen. Inkl. Transport zum Einbauort auf der Baustelle. Abbund in gesonderter Postion.

Holzart  :  Kiefer
Sortierklasse  : S10 nach DIN 4074-1
Holzfeuchte  : trocken (< 20%)
Festigkeitsklasse : C 24
Querschnitte  :  bis 16/20 cm
Einzellängen  : bis 5,00 m
Menge: 2,000 m³

##### Titel 3.2.5 Dachdeckerarbeiten

**3.2.5.1 Dachabdichtung, untere Lage**
Dachabdichtung aus einer Lage Elastomerbitumen Kaltselbstklebebahn liefern und als untere Lage auf nicht hitzebeständigen Untergrund (Holzschalung) aufbringen.
Auf  Holzuntergründen gemäß DIN EN 1991-1-4 ist die Abdichtungsbahn mechanisch zu fixieren. Naht und Stoßbereich 8 - 10 cm überdecken. Nähte und Stöße versetzt anordnen und verschweißen  - Herstellerrichtlinien beachten.
- Dicke ca. 3 mm
- Trägereinlage: Glasgittergelege mit Glasvlies
- Oberseite: folienkaschiert
- Unterseite: perforierte Abziehfolie, Kaltselbstklebemasse

Im Bereich von An- und Abschlüssen sowie
Dachdurchdringungen ist die Bahn luftdicht anzuschließen. Stöße versetzt anordnen.
Unterlage:  Holzschalung

(durch Bieter zwingend einzutragen)

Die Position beinhaltet alle notwendigen Vor- und Nebenarbeiten.
Menge: 100,000 m²

**3.2.5.2 Dachabdichtung, obere Lage**
Dachabdichtung aus einer Lage Elastomerbitumen Kaltselbstklebebahn mit Schweißnaht liefern und als obere abschließende Lage vollflächig auf die erste Lage aufkleben. Naht- und Stoßbereich ca. 8 cm überdecken. Nähte und Stöße versetzt anordnen und mit Flamme verschweißen. Eine Schweißraupe muss sichtbar austreten - Herstellerrichtlinien beachten.
- Dicke ca. 4 mm
- Trägereinlage: Glasgittergelege mit Glasvlies
- Oberseite: beschiefert, natur
- Unterseite: Kaltselbstklebemasse mit Schweißnaht

Im Bereich von An- und Abschlüssen sowie
Dachdurchdringungen ist die Bahn luftdicht anzuschließen. Stöße versetzt anordnen.
Unterlage:  Elastomerbitumenbahn auf Holzschalung

(durch Bieter zwingend einzutragen)

Die Position beinhaltet alle notwendigen Vor- und Nebenarbeiten.
Menge: 100,000 m²

**3.2.5.3 Ortgangverblechung**
Liefern einer Ortgang- und Firstverblechung ohne Falz. Montage und Einbau in die Bitumendachabdichtung an den freien Ortgangseiten und des oberen Firstabschlusses des Pultdaches. Die Stöße sind zu überlappen.
Material  : Titanzink 0,7mm
Zuschnitt-Größe: 333
Menge: 30,000 m

**3.2.5.4 Vogel- und Insektenschutzgitter, Ti-Zinkblech**
Vogel- und Insektenschutzgitter aus gestanztem, gekantetem Titan-Zinkblech;
Inkl. Befestigung an der Holzkonstruktion der Traufe und aller Vor- und Nebenarbeiten sowie Kleineisenteile.
Breite :  bis 150 mm
Menge: 20,000 m

**3.2.5.5 Tropfblech, Zinkblech Z 333**
Tropfblech an Traufe des Pultdaches am Übergang zur
Dachrinne liefern und einbauen.
Untergrund: Schalung mit Vordeckung
Material der Schalung: Fichte/ Kiefer
Material  : Zinkblech
Blechdicke : 0,7 mm
Zuschnitt  : 333 mm
einschl. notwendiger Voranstriche oder Anbindearbeiten an die Vordeckung.
Menge: 20,000 m

**3.2.5.6 Dachrinne Z 333, Titanzinkblech**
Lieferung und Einbau
Dachrinne als halbrunde Hängerinne, nieten und löten, inkl. Rinnenhalter.
Wulstdurchmesser : Klasse Y
Zuschnitt  :  333 mm
Material  : Titanzinkblech
Blechdicke  : 0,7 mm
Rinnenhalter  : verzinkter Stahl
Menge: 20,000 m

**3.2.5.7 Zulage Einlassen der Rinnenhalter am Flachdach**
Zulage für das Versenken/ Einlassen der Rinnenhalter am Flachdach durch fräsen von Nuten in die Dachschalung.
Material der Schalung: Fichte/ Kiefer
Menge: 20,000 m

**3.2.5.8 Rinnen-Endstück, Titanzinkblech**
Rinnen-Endstück aus Titanzinkblech wie folgt erneuern:
-  neues Endstück einbauen und verlöten
Rinnengröße : Z 333 mm
Menge: 2,000 St

**3.2.5.9 Bewegungsausgleich Dachrinne als Zulage**
Bewegungsausgleich für halbrunde, vorgehängte Dachrinne als Schiebenahtelement, als Zulage.
Ausführung passend zur Rinne Z 333 mm liefern und in die Längen einbauen.
Menge: 2,000 St

**3.2.5.10 Rinneneinhangstutzen,Form G,Ti-Zinkbl.**
Rinneneinhangstutzen, konisch und gerade (Form G),
für Dachrinnen.
Liefern und fachgerecht einbauen.
Material  : Titan-Zinkblech
Nenngröße : bis DN 120
Menge: 2,000 St

**3.2.5.11 Fallrohr, Titanzinkblech, DN 100**
Fallrohr, rund, für Dachentwässerungsanlagen, Dachrinnen etc., inkl. der Rohrschellen mit doppeltem Scharnier, sowie aller Zubehör- und Befestigungsteile, in Mauerwerk o.dgl. liefern und einbauen.
Material  : Titanzinkblech
Blechdicke : 0,70 mm
Nenngröße : DN 100
Menge: 6,000 m

**3.2.5.12 Fallrohrbogen, doppelt,rund, Ti-Zn, DN100**
Fallrohrbogen mit Doppelbogen, zur Verbindung zwischen der Dachrinne und dem runden Regenfallrohr, als Zulage.
Bogenwinkel  : verschiedene Ausführungen
Material  : Titanzinkblech
Nenngröße  : bis DN 100
Fallrohr:  : bis DN 100
Menge: 2,000 St

**3.2.5.13 Fallrohrbogen,einf.,rund, Ti-Zn, DN100**
Fallrohrbogen, einfach, rund, als Teil der Verbindung zwischen der Dachrinne und dem runden Fallrohr, als Zulage.
Bogenwinkel : verschiedene Ausführungen
Material  : Titanzinkblech
Nenngröße  : bis DN 100
Menge: 2,000 St

**3.2.5.14 Lieferung und Einbau Dachlatten, 40/60mm, für Biber in Kronendeckung**
Lieferung und Einbau der erforderlichen Dachlattung inklusive eventuell erforderlichem Höhenausgleich bis 5cm (keine Kunststoffkeile) für Biberschwanzziegel in Kronendeckung.
Die Zwangspunkte des Daches wie Ortgang- und Anschluss an Rückwand des Klosternebengebäudes etc. sind bei der Eindeckung zu beachten und werden nicht gesondert vergütet.
Die Dachlatten sind entsprechend Gefährdungsklasse 2 nach DIN 68800 technisch zu trocknen und bis zum Einbau vor Durchfeuchtung etc. zu schützen.
Die Position enthält alle notwendigen Vor- und Nebenarbeiten, Materialien und Verbindungsmittel.

Holzart  :  Fichte/Kiefer
Güteklasse  :  I
Schnittklasse:  A, trocken
Lattenweite  :  entsprechend Eindeckung in Doppeldeckung
Querschnitt  :  40/60 mm
Menge: 28,000 m²

**3.2.5.15 Lieferung Biberschwanzziegel**
Lieferung der Dacheindeckung - Biberschwanzziegel.
Vor der Bestellung erfolgt eine Bemusterung mit dem AG;
Die Erbringung von mindestens 3 unterschiedlichen
Musterziegeln ist einzukalkulieren;
Format  : 180/380 mm, Segment- oder Rundbogenschnitt
Oberfläche  : glatt
Farbe  : rotbunt
Dicke  : 15 mm
Dachneigung : ca 30°
Die Leistung umfasst den Transport zur Baustelle und die Aussortierung beschädigter Ziegel sowie deren Entsorgung.

  (durch Bieter zwingend einzutragen)
Menge: 28,000 m²

**3.2.5.16 Einbau Biberschwanzziegel, Kronendeckung, verschraubt**
Einbau der Eindeckung mit neuen Biberschwanzziegel in Kronendeckung, trockene Verlegung, inkl. vollständige Verklammerung oder Verschraubung mit Edelstahlklammern/ Edelstahlschrauben nach den anerkannten Regeln der Technik sowie aller erforderlichen Schneid-, Beideck-, Hilfs- und Nebenarbeiten, Kleineisenteile sowie Sicherheitsprozesse.
Die Zwangspunkte des Daches sind bei der Eindeckung zu beachten und werden nicht gesondert vergütet.
Eventuell auftretende lange Transportwege im Bereich der Baustelle sind mit einzukalkulieren und werden nicht gesondert vergütet.
Abrechnung nach m² Dachfläche.
Dachneigung: ca. 30°
Menge: 28,000 m²

**3.2.5.17 Zulage Trauf- und Firstausbildung Biberschwanz in Kronendeckung**
Zulage für die Ausbildung der Dacheindeckung, Biberschwanz in Doppeldeckung an First und Traufe als Kronengebinde.
Menge: 40,000 m

**3.2.5.18 Wandanschluss, Titanzink, Kappleiste**
Wandanschluss der Ziegeldeckung aus Biberschwanzziegel an aufgehenden Bauteile mit Titanzinkleisten, inkl. Kappleiste herstellen und einbauen .
Art der Dachdeckung : Biberschwanzziegeldeckung
Zuschnitt: 250mm
Einbauhöhe nach Abstimmung mit den Denkmalschutzbehörden.
Leistung beinhaltet das Einarbeiten in die anschließenden Flächen, wie z.B. das Einschlitzen einschl. Eindichtung.
Menge: 20,000 m

**3.2.5.19 Kappleisten vermörteln**
Die Kappleisten sind nach der Ausführung mit einem armierten  Dachdeckermörtel zu vermörteln. Die Verstrich ist sauber an das angrenzende Mauerwerk anzupassen.
Menge: 20,000 m

##### Titel 3.2.6 Tischlerarbeiten

**3.2.6.1 Tischlermäßige Aufarbeitung Außentür, kassetiert**
Vorhandene 1-flg. Außentür aus Holz, Blendrahmen mit oberen Kassettenfeld, Türflügel kassettiert, ca. 1,00 x 2,30m,  tischlermäßig wie folgt überarbeiten:

- Reparatur des Türelements durch tischlermäßiges
  Überarbeiten aller Hölzer und Zierelemente
  durch Schließen offener Fugen und Risse mittels
  Beispachtelung inkl. Einarbeiten von Pass- und Füllstücken in
  Abstimmung mit der BL;
- schadhafte Holzteile wie z.B. Wetterschenkel,
  Kassettenumrahmung und -füllung, untere
  Türrahmenstücke sind auszutauschen und entsprechend dem
  Bestand nachzuarbeiten;
- Türflügel gang- und schließbar machen durch Nacharbeiten
  der Falze bzw. Einleimen von Leisten zum Verschluss offener,
  undichter Falze, Einschl. Aus- und Einbau der einzelnen
  Flügel;
- Entfernen vorhandener und Einfräsen von neuen
  umlaufenden Silikon-Schlauchdichtungen in die Türflügel;
- Reinigung bzw. Überarbeitung der Beschläge und
  Drückergarnitur, Schlösser gang- und schließbar machen;

Inkl. aller für die Bearbeitung der Außentür erforderlichen Vor- und Nacharbeiten wie Abbau und Wiederanbau der Beschläge, Schließbleche u.ä.
Nach dem Einbau und Überarbeitung ist die Tür gegen Beschädigungen durch andere an der Sanierung beteiligten Ausbaugewerke zu schützen.
Menge: 4,000 St

**3.2.6.2 Tischlermäßige Aufarbeitung Außentür, Holzschalung**
Vorhandene 1-flg. Außentür aus Holz (Schalungsbretter),
ca. 1,00 x 2,30m,  tischlermäßig wie folgt überarbeiten:

- Reparatur des Türelements durch  tischlermäßiges
  Überarbeiten aller Hölzer durch Schließen offener Fugen und
  Risse mittels Beispachtelung inkl. Einarbeiten von Pass- und
  Füllstücken in Abstimmung mit der BL;
- schadhafte Holzteile wie z.B. einzelne Schlungsbretter sind
  auszutauschen und entsprechend dem Bestand
  nachzuarbeiten;
- Türflügel gang- und schließbar machen durch Reinigung bzw.
  Überarbeitung der Beschläge und Drückergarnitur,
  Schlösser gang- und schließbar machen;

Inkl. aller für die Bearbeitung der Außentür erforderlichen Vor- und Nacharbeiten wie Abbau und Wiederanbau der Beschläge, Schließbleche u.ä.
Nach dem Einbau und Überarbeitung ist die Tür gegen Beschädigungen durch andere an der Sanierung beteiligten Ausbaugewerke zu schützen.
Menge: 1,000 St

**3.2.6.3 Tischlermäßige Aufarbeitung Fenster**
Vorhandene 1-flg. Fenster aus Holz, Blendrahmen mit oberen horizontalen oder Bogenabschluss, ca. 1,00 x 1,00m,  tischlermäßig wie folgt überarbeiten:

- Reparatur des Fensterelements durch tischlermäßiges
  Überarbeiten aller Hölzer durch Schließen offener Fugen und
  Risse mittels Beispachtelung inkl. Einarbeiten von Pass- und
  Füllstücken in Abstimmung mit der BL;
- schadhafte Holzteile wie z.B. Wetterschenkel,, untere
  Fensterrahmenstücke sind auszutauschen und entsprechend
  dem Bestand nachzuarbeiten;
- Fensterflügel gang- und schließbar machen durch Nacharbeiten der Falze bzw. Einleimen von Leisten zum Verschluss offener, undichter Falze, Einschl. Aus- und Einbau der einzelnen Flügel;
- Entfernen vorhandener und Einfräsen von neuen
  umlaufenden Silikon-Schlauchdichtungen in die Türflügel;
- Reinigung bzw. Überarbeitung der Beschläge und
  Drückergarnitur, Schlösser gang- und schließbar machen;
- Vollständige Erneuerung der Glasverkittung mit Leinölkitt,
  inkl. Überarbeitung der Glasfalze und Glasreinigung einschl.
  Entfernen von alten und neuen Lackresten nach Abschluss
  der Arbeiten;

Inkl. aller für die Bearbeitung der Fenster erforderlichen Vor- und Nacharbeiten wie Abbau und Wiederanbau der Beschläge u.ä. Nach dem Einbau und Überarbeitung ist das Fenster gegen Beschädigungen durch andere an der Sanierung beteiligten Ausbaugewerke zu schützen.
Menge: 5,000 St

**3.2.6.4 Zulage für Erneuerung von Glasscheiben ca. 750x950 mm**
Zulage für Erneuerung von einzelnen Glasscheiben.
Die Position beinhaltet:
- Ausbau defekter Scheiben
- Transport zum Container inkl. Entsorgung
- Lieferung und Einbau neuer Scheiben (Floatglas 2-3mm)
- Überarbeitung der Glasfalze
- Verkittung mit Leinölkitt
- Glas- und Rahmenreinigung zum Abschluss
- Alle notwendigen Vor- und Nebenarbeiten
Scheibengröße: BxH ca. 7500 x 9500 mm
Menge: 3,000 St

**3.2.6.5 Herstellen 2-flg Fenster, Holz**
Herstellen und Einbau eines 2-flg. Fenster aus Holz mit Blendrahmen ca. 1,80 x 1,50m.

Einbauort  : Ostgiebel
Holzart  : Lärche
Rahmenprofil  : IV 56
Umrahmung  : Blendrahmen
Anschlagart  : Innenanschlag
Baurichtmaß  : ca. 1800/1500 mm;
Sitz in Fassade  : im äußeren Drittelspunkt, hinter  bestehendem Anschlag in  Mauerwerkswand
Fensterbank innen  : Mauerwerk
Fensterbank außen  : Mauerwerk, Ziegelflachschicht
Fensterflügel  : 2
Öffnungsart  : Dreh-Kipp
Öffnungsrichtung  : nach innen
Beschläge  : Edelstahl., verdeckt liegend, Einhandbedienung
  Riegel: Gebrauchsklasse: 2, mittlerer  Gebrauch
Anschlag an
Blendrahmen  : überfälzt bzw. einschlagend
Flügelanschlag  : Falz
Wetterschenkel  : echter Wetterschenkel, Holz, 27/35 mm
Glasform  : rechteckig, liegendes Format
Glasart außen  : Floatglas, d = 4 mm
Glasart innen:  : Floatglas, d = 4 mm
U-Wert Verglasung  : Ug 1,0

Oberfläche  : werkseitig endbehandelt, pigmentierte  pflanzliche Ölfarbe im System nach  Herstellerangabe
Farbton  : einfarbig, gemäß Bestand der
  vorhandenen Fenster und
  gemäß restauratorischer
  Vorgabe und Bemusterung

(vom Bieter einzutragen)

- Befestigung des Fensters ans Mauerwerk mit
  Stockschrauben. Schließen der Löcher mit Dübel, zur Befestigung ist keinesfalls Bauschaum zu verwenden!
- Ausfüllen der Fugen zwischen Rahmen und angrenzenden
  Mauerwerk mit Flachs, Hanf o.ä, inkl. Einbau Winddichtband.
- Beim Aufmaß der jeweiligen Fensteröffnung ist der Bezugspunkt der außen fertiggestellten Leibung anzunehmen!
Menge: 1,000 St

**3.2.6.6 Fensterbank, Holz, liefern und montieren**
Fensterbank für innen aus Vollholz liefern und montieren, inkl.
Beschichtung.
Die seitlich auskragenden Ecken sind abgerundet zu fertigen
(r= ca. 2-3 cm). Befestigung auf Mauerwerk und Holz, zur Befestigung ist keinesfalls Bauschaum zu verwenden!

Holzart  : Kiefer
Dicke  : 25 mm
Breite  : 210 - 470 mm
Länge  : ca. 2000mm
Einbindung in
seitl. Laibung  : 20 mm
Oberfläche  : werkseitig endbehandelt, pigmentierte  pflanzliche Ölfarbe im System nach  Herstellerangabe
Farbton  : gemäß restauratorischer
  Vorgabe und Bemusterung

(vom Bieter einzutragen)

Das Einstemmen der seitlichen Aufnahme der Fensterbänke in
das Mauerwerk ist werkseitig herzustellen und entsprechend
mit einzukalkulieren.
In die Position ist die Entsorgung und der Transport von
anfallendem Bauschutt einzukalkulieren.
Menge: 2,000 m

##### Titel 3.2.7 Malerarbeiten

**3.2.7.1 Malermäßige Aufarbeitung Außentür, kassettiert**
Vorhandene 1-flg. Außentür aus Holz, Blendrahmen mit oberen Kassettenfeld, Türflügel kassettiert, ca. 1,00 x 2,30m  malermäßig wie folgt überarbeiten:

- Vollständiges Entfernen loser und geschädigter
  Bestandsbeschichtungen, inkl. vollflächiges Anschleifen aller
  Oberflächen bis auf festen und einheitlichen Grund als
  Vorbereitung der neuen Endbeschichtung;
- Herstellen einer vollflächigen Endbeschichtung mit Ventilack
  mit Grund- und Schlussanstrich,
  inkl. Abkleben der angrenzenden Bauteile außen und innen,
  Farbton: gem. Bestand bzw. restauratorischer Vorgabe und
  Abstimmung mit der Denkmalschutzbehörde

Inkl. aller für die Bearbeitung der Außentür erforderlichen Vor- und Nacharbeiten wie Abbau und Wiederanbau der Beschläge, Schließbleche u.ä.
Nach dem Einbau und Überarbeitung ist die Tür gegen Beschädigungen durch andere an der Sanierung beteiligten Ausbaugewerke zu schützen.
Menge: 4,000 St

**3.2.7.2 Malermäßige Aufarbeitung Außentür, Holzschalung**
Vorhandene 1-flg. Außentür aus Holz (Schalungsbretter),
ca. 1,00 x 2,30m, malermäßig wie folgt überarbeiten:

- Vollständiges Entfernen loser und geschädigter
  Bestandsbeschichtungen, inkl. vollflächiges Anschleifen aller
  Oberflächen bis auf festen und einheitlichen Grund als
  Vorbereitung der neuen Endbeschichtung;
- Herstellen einer vollflächigen Endbeschichtung mit Ventilack
  mit Grund- und Schlussanstrich,
  inkl. Abkleben der angrenzenden Bauteile außen und innen,
  Farbton: gem. Bestand bzw. restauratorischer Vorgabe und
  Abstimmung mit der Denkmalschutzbehörde

Inkl. aller für die Bearbeitung der Außentür erforderlichen Vor- und Nacharbeiten wie Abbau und Wiederanbau der Beschläge, Schließbleche u.ä.
Nach dem Einbau und Überarbeitung ist die Tür gegen Beschädigungen durch andere an der Sanierung beteiligten Ausbaugewerke zu schützen.
Menge: 1,000 St

**3.2.7.3 Malermäßige Aufarbeitung Fenster**
Vorhandene 1-flg. Fenster aus Holz, Blendrahmen mit oberen horizontalen oder Bogenabschluss, ca. 1,00 x 1,00m, malermäßig wie folgt überarbeiten:

- Vollständiges Entfernen loser und geschädigter
  Bestandsbeschichtungen, inkl. vollflächiges Anschleifen aller
  Oberflächen bis auf festen und einheitlichen Grund als
  Vorbereitung der neuen Endbeschichtung;
- Herstellen einer vollflächigen Endbeschichtung mit Ventilack
  mit Grund- und Schlussanstrich,
  inkl. Abkleben der angrenzenden Bauteile außen und innen,
  Farbton: gem. Bestand bzw. restauratorischer Vorgabe und
  Abstimmung mit der Denkmalschutzbehörde

Inkl. aller für die Bearbeitung der Außentür erforderlichen Vor- und Nacharbeiten wie Abbau und Wiederanbau der Beschläge, Schließbleche u.ä.
Nach dem Einbau und Überarbeitung ist die Tür gegen Beschädigungen durch andere an der Sanierung beteiligten Ausbaugewerke zu schützen.
Menge: 5,000 St

**3.2.7.4 Wand- u. Deckenflächen, Untergrund säubern**
Säubern des Untergrundes von Bestands- und neu hergestellten Wand- und Deckenflächen (Putz-Flächen) von groben Verschmutzungen, Staub und sonstigen Bestandteilen.
Entfernen von Kleineisenteilen o.ä., die sich haftungsvermindernd auswirken können, zur Herstellung eines sauberen, trockenen, tragfähigen und formstabilen Untergrundes.
Inkl. aller erforderlichen Hilfs- und Arbeitsmittel, Arbeitsebenen, Transport und fachgerechte Entsorgung der Baurestmaterialien.
Deckenhöhe: bis 2,30m
Menge: 210,000 m²

**3.2.7.5 Grundierung Wand- und Deckenflächen, Putz**
Grundierung, verfestigend, von Innenwandflächen mit Kalkputz (Bestands- und Neuputzflächen).
Inkl. aller erforderlichen Hilfs- und Arbeitsmittel, Arbeitsebenen, Transport und fachgerechte Entsorgung der Baurestmaterialien.
Deckenhöhe: bis 2,30m
Bauteile: Wände inkl. Leibungen und Decken
Untergrund: Putz, Ziegelmauerwerk, Beton

(vom Bieter einzutragen)
Menge: 210,000 m²

**3.2.7.6 Wand-/Deckenfläche, Beschichtung Kalkfarbe**
Beschichtung von Wand- und Deckenflächen, inkl. Leibungen im Innenbereich.
Lösemittelfrei, weichmacherfrei, frei von foggingaktiven Substanzen, wasserverdünnbar, umwelt- schonend und geruchsarm, sd-Wert < 0,1 m, hochdeckend, stumpfmatt, mit Kalkfarbe wie folgt:
        - Grundbeschichtung
        - Zwischenbeschichtung
        - Schlussbeschichtung

Deckenhöhe: bis 2,30m
Bauteile: Wände inkl. Leibungen und Decken
Untergrund: Putz
Farbe: weiß oder hell getönt
Herstellen von bis zu 3 Musterflächen zur Abstimmung mit den Denkmalschutzbehörden ist in die Position einzurechnen.
Musterfläche  : bis 0,50x0,50m

(vom Bieter einzutragen)
Menge: 210,000 m²
